# AUSSCHREIBEN.DE
Leistungsbeschreibung (GAEB DA XML 3.2, DA81)
Projekt: ADE
Währung: EUR
Erstellt mit: GXML Toolbox V3.3 R20220330, ORCA a.de-Exporting, 21.06.2023

## 1 AUSSCHREIBEN.DE - Merkliste vom 21.06.2023

### Titel 01 ABB

**01.0001 A41 111-100 Wechselstromzähler „Stahl“, 1 Phase, Direktanschluss 80A**
Wechselstromzähler zur Messung von einphasigen Netzen über einen Direktanschluss für Ströme bis maximal 80 A. Zähler ist geeicht nach MID und zugelassen gemäß IEC. Anzeige aller wichtigen Instrumentalwerte. Die Kommunikation kann über die integrierte Infrarotschnittstelle zur Anbindung eines KNX-Modus erfolgen. Der Energiezähler hat einen Ausgang. Dieser kann wahlweise als Impulsausgang zur Ausgabe der Wirkenenergie oder als Alarmausgang verwendet werden. Hier können bis zu 25 Alarmwerte (Schwellwert mit Zeitverzögerung) eingestellt werden. Die Einbaubreite beträgt 4 DIN-Module. Passendes Zubehör wie Stromwandler, Gateways mit integriertem Webserver sowie eine KNX-Schnittstelle finden Sie in unserem Portfolio.

Normen: EN 50470-1
Anzahl Phasen: Single-phase
Bemessungsspannung: 57,7-288 V
Bemessungsstrom: 5 A, maximal 80 A
Breite in Teilungseinheiten: 4
Genauigkeit: Wirkenergie Kl. B (1)
I/O-Option: 1 digitaler Ausgang
Schutzart: IP20
Unterfunktion: Stahl
Zählertyp: direktmessend
Fabrikat: ABB
Typ: A41 111-100
oder gleichwertig
Angebotenes Fabrikat: '..........'
Angebotener Typ: '..........'
Liefern und betriebsbereit montieren
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Einheit: Stk
Produkt:
  Artikel:
    Artikelnummer: 2CMA170554R1000
    Artikelkurztext: A41 111-100 Wechselstromzähler „Stahl“, 1 Phase, Direktanschluss 80A

**01.0002 A41 113-100 Wechselstromzähler, M-Bus „Stahl“, 1 Phase, Direktanschluss 80A**
Wechselstromzähler zur Messung von einphasigen Netzen über einen Direktanschluss für Ströme bis maximal 80 A. Zähler ist geeicht nach MID und zugelassen gemäß IEC. Anzeige aller wichtigen Instrumentalwerte. Die Kommunikation kann über die integrierte Schnittstelle M-Bus oder über die Infrarotschnittstelle zur Anbindung eines KNX-Modus erfolgen. Der Energiezähler hat einen Ausgang. Dieser kann wahlweise als Impulsausgang zur Ausgabe der Wirkenenergie oder als Alarmausgang verwendet werden. Hier können bis zu 25 Alarmwerte (Schwellwert mit Zeitverzögerung) eingestellt werden. Die Einbaubreite beträgt 4 DIN-Module. Passendes Zubehör wie Stromwandler, Gateways mit integriertem Webserver sowie eine KNX-Schnittstelle finden Sie in unserem Portfolio.

Normen: IEC 62052-11, IEC 62053-21, EN 50470-1, EN 50470-3
Anzahl Phasen: Single-phase
Bemessungsspannung: 57,7-288 V
Bemessungsstrom: 5 A, maximal 80 A
Breite in Teilungseinheiten: 4
Genauigkeit: Wirkenergie Kl. B (1)
Schutzart: IP20
Unterfunktion: Stahl
Zählertyp: direktmessend
Fabrikat: ABB
Typ: A41 113-100
oder gleichwertig
Angebotenes Fabrikat: '..........'
Angebotener Typ: '..........'
Liefern und betriebsbereit montieren
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Einheit: Stk
Produkt:
  Artikel:
    Artikelnummer: 2CMA100240R1000
    Artikelkurztext: A41 113-100 Wechselstromzähler, M-Bus „Stahl“, 1 Phase, Direktanschluss 80A

**01.0003 A41 313-100 Wechselstromzähler, M-Bus „Silber“, 1 Phase, Direktanschluss 80A**
Wechselstromzähler zur Messung von einphasigen Netzen über einen Direktanschluss für Ströme bis maximal 80 A. Zähler ist geeicht nach MID und zugelassen gemäß IEC. Anzeige aller wichtigen Instrumentalwerte. Die Kommunikation kann über die integrierte M-Bus oder über die Infrarotschnittstelle zur Anbindung eines KNX-Modus erfolgen. Der Energiezähler hat 2 fest konfigurierte Ein- und Ausgänge. Der Ausgang dient wahlweise als Impulsausgang oder Alarmausgang. Hier können bis zu 25 Alarmwerte (Schwellwerte mit Zeitverzögerung) eingestellt werden. Die Eingänge dienen zur Steuerung der Tarife bzw. zur Zählung externer Impulse. Der rücksetzbare Zwischenzähler ermöglicht das Messen individueller Intervalle. Zusätzlich erfasst der Zähler bis zu 4 Tarife. Durch die integrierte Uhr können zeitgesteuerte Funktionen ausgeführt werden. Die Einbaubreite beträgt 4 DIN-Module. Passendes Zubehör wie Stromwandler, Gateways mit integriertem Webserver sowie eine KNX-Schnittstelle finden Sie in unserem Portfolio.

Normen: IEC 62052-11
Anzahl Phasen: Single-phase
Bemessungsspannung: 57,7-288 V
Bemessungsstrom: 5 A, maximal 80 A
Breite in Teilungseinheiten: 4
Genauigkeit: Wirkenergie Kl. B (1), Blindenergie Kl. 2
Schutzart: IP20
Unterfunktion: Silber
Zählertyp: direktmessend
Fabrikat: ABB
Typ: A41 313-100
oder gleichwertig
Angebotenes Fabrikat: '..........'
Angebotener Typ: '..........'
Liefern und betriebsbereit montieren
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Einheit: Stk
Produkt:
  Artikel:
    Artikelnummer: 2CMA170504R1000
    Artikelkurztext: A41 313-100 Wechselstromzähler, M-Bus „Silber“, 1 Phase, Direktanschluss 80A

**01.0004 A41 412-100 Wechselstromzähler, RS485 „Gold“, 1 Phase, Direktanschluss 80A**
Wechselstromzähler zur Messung von einphasigen Netzen über einen Direktanschluss für Ströme bis maximal 80 A. Zähler ist geeicht nach MID und zugelassen gemäß IEC. Anzeige aller wichtigen Instrumentalwerte. Die Kommunikation kann über die integrierte M-Bus oder über die Infrarotschnittstelle zur Anbindung eines KNX-Modus erfolgen. Der Energiezähler hat 2 fest konfigurierte Ein- und Ausgänge. Der Ausgang dient wahlweise als Impulsausgang oder Alarmausgang. Hier können bis zu 25 Alarmwerte (Schwellwerte mit Zeitverzögerung) eingestellt werden. Die Eingänge dienen zur Steuerung der Tarife bzw. zur Zählung externer Impulse. Der rücksetzbare Zwischenzähler ermöglicht das Messen individueller Intervalle. Zusätzlich erfasst der Zähler bis zu 4 Tarife. Durch die integrierte Uhr können zeitgesteuerte Funktionen ausgeführt werden. Die Einbaubreite beträgt 4 DIN-Module. Passendes Zubehör wie Stromwandler, Gateways mit integriertem Webserver sowie eine KNX-Schnittstelle finden Sie in unserem Portfolio.

Normen: EN 50470-1
Anzahl Phasen: Single-phase
Bemessungsspannung: 57,7-288 V
Bemessungsstrom: 5 A, maximal 80 A
Breite in Teilungseinheiten: 4
Genauigkeit: Wirkenergie Kl. B (1), Blindenergie Kl. 2
I/O-Option: 2 digitale Ausgänge, 2 digitate Eingänge
Kommunikation: RS-485
Schutzart: IP20
Unterfunktion: Gold
Zählertyp: direktmessend
Fabrikat: ABB
Typ: A41 412-100
oder gleichwertig
Angebotenes Fabrikat: '..........'
Angebotener Typ: '..........'
Liefern und betriebsbereit montieren
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Einheit: Stk
Produkt:
  Artikel:
    Artikelnummer: 2CMA170505R1000
    Artikelkurztext: A41 412-100 Wechselstromzähler, RS485 „Gold“, 1 Phase, Direktanschluss 80A

**01.0005 A42 111-100 Messwandlerzähler „Stahl“, 1 Phase, Wandleranschluss 6A**
Wechselstromzähler zur Messung von einphasigen Netzen über einen Wandler-Anschluss CTVT (Wanderverhältnis für Strom und Spannung konfigurierbar) bis maximal 6 A. Zähler ist geeicht nach MID und zugelassen gemäß IEC. Anzeige aller wichtigen Instrumentalwerte. Die Kommunikation kann über die integrierte Infrarotschnittstelle zur Anbindung eines KNX-Moduls erfolgen. Der Energiezähler hat einen Ausgang. Dieser kann wahlweise als Impulsausgang zur Ausgabe der Wirkenergie oder als Alarmausgang verwendet werden. Hier können bis zu 25 Alarmwerte (Schwellwerte mit Zeitverzögerung) eingestellt werden. Die Einbaubreite beträgt 4 DIN-Module. Passendes Zubehör wie Stromwandler, Gateways mit integriertem Webserver sowie eine KNX-Schnittstelle finden Sie in unserem Portfolio.

Normen: IEC 62052-11
Anzahl Phasen: Single-phase
Bemessungsspannung: 57,7-288 V
Bemessungsstrom: 1 A, maximal 6 A
Breite in Teilungseinheiten: 4
Genauigkeit: Wirkenergie Kl. B (1)
Schutzart: IP20
Unterfunktion: Stahl
Zählertyp: wandlermessend
Fabrikat: ABB
Typ: A42 111-100
oder gleichwertig
Angebotenes Fabrikat: '..........'
Angebotener Typ: '..........'
Liefern und betriebsbereit montieren
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Einheit: Stk
Produkt:
  Artikel:
    Artikelnummer: 2CMA170555R1000
    Artikelkurztext: A42 111-100 Messwandlerzähler „Stahl“, 1 Phase, Wandleranschluss 6A

**01.0006 A42 112-100 Messwandlerzähler, RS485 „Stahl“, 1 Phase, Wandleranschluss 6A**
Wechselstromzähler zur Messung von einphasigen Netzen über einen Wandler-Anschluss CTVT (Wanderverhältnis für Strom und Spannung konfigurierbar) bis maximal 6 A. Zähler ist geeicht nach MID und zugelassen gemäß IEC. Anzeige aller wichtigen Instrumentalwerte. Die Kommunikation kann über die integrierte Schnittstelle M-Bus oder über die Infrarotschnittstelle zur Anbindung eines KNX-Moduls erfolgen. Der Energiezähler hat einen Ausgang. Dieser kann wahlweise als Impulsausgang zur Ausgabe der Wirkenergie oder als Alarmausgang verwendet werden. Hier können bis zu 25 Alarmwerte (Schwellwerte mit Zeitverzögerung) eingestellt werden. Die Einbaubreite beträgt 4 DIN-Module. Passendes Zubehör wie Stromwandler, Gateways mit integriertem Webserver sowie eine KNX-Schnittstelle finden Sie in unserem Portfolio.

Normen: EN 50470-1
Anzahl Phasen: Single-phase
Bemessungsspannung: 57,7-288 V
Bemessungsstrom: 1 A, maximal 6 A
Breite in Teilungseinheiten: 4
Genauigkeit: Wirkenergie Kl. B (1)
Schutzart: IP20
Unterfunktion: Stahl
Zählertyp: wandlermessend
Fabrikat: ABB
Typ: A42 112-100
oder gleichwertig
Angebotenes Fabrikat: '..........'
Angebotener Typ: '..........'
Liefern und betriebsbereit montieren
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Einheit: Stk
Produkt:
  Artikel:
    Artikelnummer: 2CMA170510R1000
    Artikelkurztext: A42 112-100 Messwandlerzähler, RS485 „Stahl“, 1 Phase, Wandleranschluss 6A

**01.0007 A42 113-100 Messwandlerzähler, M-Bus „Stahl“, 1 Phase, Wandleranschluss 6A**
Wechselstromzähler zur Messung von einphasigen Netzen über einen Wandler-Anschluss CTVT (Wanderverhältnis für Strom und Spannung konfigurierbar) bis maximal 6 A. Zähler ist geeicht nach MID und zugelassen gemäß IEC. Anzeige aller wichtigen Instrumentalwerte. Die Kommunikation kann über die integrierte Schnittstelle RS485 (Modbus RTU) oder über die Infrarotschnittstelle zur Anbindung eines KNX-Moduls erfolgen. Der Energiezähler hat einen Ausgang. Dieser kann wahlweise als Impulsausgang zur Ausgabe der Wirkenergie oder als Alarmausgang verwendet werden. Hier können bis zu 25 Alarmwerte (Schwellwerte mit Zeitverzögerung) eingestellt werden. Die Einbaubreite beträgt 4 DIN-Module. Passendes Zubehör wie Stromwandler, Gateways mit integriertem Webserver sowie eine KNX-Schnittstelle finden Sie in unserem Portfolio.

Normen: IEC 62052-11, IEC 62053-21, EN 50470-1, EN 50470-3
Anzahl Phasen: Single-phase
Bemessungsspannung: 57,7-288 V
Bemessungsstrom: 1 A, maximal 6 A
Breite in Teilungseinheiten: 4
Genauigkeit: Wirkenergie Kl. B (1)
Schutzart: IP20
Unterfunktion: Stahl
Zählertyp: wandlermessend
Fabrikat: ABB
Typ: A42 113-100
oder gleichwertig
Angebotenes Fabrikat: '..........'
Angebotener Typ: '..........'
Liefern und betriebsbereit montieren
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Einheit: Stk
Produkt:
  Artikel:
    Artikelnummer: 2CMA100242R1000
    Artikelkurztext: A42 113-100 Messwandlerzähler, M-Bus „Stahl“, 1 Phase, Wandleranschluss 6A

**01.0008 A42 312-100 Messwandlerzähler, RS485 „Silber“, 1 Phase, Wandleranschluss 6A**
Wechselstromzähler zur Messung von einphasigen Netzen über einen Wandler-Anschluss CTVT (Wanderverhältnis für Strom und Spannung konfigurierbar) bis maximal 6 A. Zähler ist geeicht nach MID und zugelassen gemäß IEC. Anzeige aller wichtigen Instrumentalwerte. Die Kommunikation kann über die integrierte Schnittstelle RS485 oder über die Infrarotschnittstelle zur Anbindung eines KNX-Moduls erfolgen. Der Energiezähler hat 2 fest konfigurierte Ein- und Ausgänge. Der Ausgang kann wahlweise als Impulsausgang oder als Alarmausgang verwendet werden. Hier können bis zu 25 Alarmwerte eingestellt werden. Die Eingänge dienen zur Steuerung der Tarife bzw. zur Zählung externer Impulse. Der rücksetzbare Zwischenzähler ermöglicht das Messen individueller Intervalle. Zusätzlich erfasst der Zähler bis zu 4 Tarife. Die Einbaubreite beträgt 4 DIN-Module. Passendes Zubehör wie Stromwandler, Gateways mit integriertem Webserver sowie eine KNX-Schnittstelle finden Sie in unserem Portfolio.

Normen: IEC 62053-21
Anzahl Phasen: Single-phase
Bemessungsspannung: 57,7-288 V
Bemessungsstrom: 1 A, maximal 6 A
Breite in Teilungseinheiten: 4
Genauigkeit: Wirkenergie Kl. B (1), Blindenergie Kl. 2
Schutzart: IP20
Unterfunktion: Silber
Zählertyp: wandlermessend
Fabrikat: ABB
Typ: A42 312-100
oder gleichwertig
Angebotenes Fabrikat: '..........'
Angebotener Typ: '..........'
Liefern und betriebsbereit montieren
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Einheit: Stk
Produkt:
  Artikel:
    Artikelnummer: 2CMA170512R1000
    Artikelkurztext: A42 312-100 Messwandlerzähler, RS485 „Silber“, 1 Phase, Wandleranschluss 6A

**01.0009 A42 552-120 Messwandlerzähler, RS485 „Platin“, 1 Phase, Wandleranschluss 6A**
MID-Wechselstromzähler zur Messung von einphasigen 16,7 Hz-Netzen über einen Wandler-Anschluss. Anzeige aller wichtigen Instrumentalwerte. Der Energiezähler hat 4 individuell programmierbare Ein-/Ausgänge. Der Ausgang kann wahlweise als Impuls- oder Alarmausgang verwendet werden. Die Eingänge dienen zur Steuerung der Tarife bzw. zur Zählung externer Impulse. Der rücksetzbare Zwischenzähler ermöglicht das Messen individueller Intervalle. Zusätzlich erfasst der Zähler bis zu 4 Tarife. Der Energiezähler misst Ströme und Spannungen bis zur 16. Oberwelle und berechnet damit die gesamte harmonische Verzerrung.

Normen: IEC 62053-23
Anzahl Phasen: Single-phase
Bemessungsspannung: 57,7-288 V
Bemessungsstrom: 1 A, maximal 6 A
Breite in Teilungseinheiten: 4
Genauigkeit: Wirkenergie Kl. C (0,5 S), Blindenergie Kl. 2
Schutzart: IP20
Unterfunktion: Platin
Zählertyp: wandlermessend
Fabrikat: ABB
Typ: A42 552-120
oder gleichwertig
Angebotenes Fabrikat: '..........'
Angebotener Typ: '..........'
Liefern und betriebsbereit montieren
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Einheit: Stk
Produkt:
  Artikel:
    Artikelnummer: 2CMA170518R1000
    Artikelkurztext: A42 552-120 Messwandlerzähler, RS485 „Platin“, 1 Phase, Wandleranschluss 6A

**01.0010 A42 553-120 Messwandlerzähler, M-Bus „Platin“, 1 Phase, Wandleranschluss 6A**
MID-Wechselstromzähler zur Messung von einphasigen 16,7 Hz-Netzen über einen Wandler-Anschluss. Anzeige aller wichtigen Instrumentalwerte. Der Energiezähler hat 4 individuell programmierbare Ein-/Ausgänge. Der Ausgang kann wahlweise als Impuls- oder Alarmausgang verwendet werden. Die Eingänge dienen zur Steuerung der Tarife bzw. zur Zählung externer Impulse. Der rücksetzbare Zwischenzähler ermöglicht das Messen individueller Intervalle. Zusätzlich erfasst der Zähler bis zu 4 Tarife. Der Energiezähler misst Ströme und Spannungen bis zur 16. Oberwelle und berechnet damit die gesamte harmonische Verzerrung.

Normen: EN 50470-3
Anzahl Phasen: Single-phase
Bemessungsspannung: 57,7-288 V
Bemessungsstrom: 1 A, maximal 6 A
Breite in Teilungseinheiten: 4
Genauigkeit: Wirkenergie Kl. C (0,5 S), Blindenergie Kl. 2
Schutzart: IP20
Unterfunktion: Platin
Zählertyp: wandlermessend
Fabrikat: ABB
Typ: A42 553-120
oder gleichwertig
Angebotenes Fabrikat: '..........'
Angebotener Typ: '..........'
Liefern und betriebsbereit montieren
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Einheit: Stk
Produkt:
  Artikel:
    Artikelnummer: 2CMA170519R1000
    Artikelkurztext: A42 553-120 Messwandlerzähler, M-Bus „Platin“, 1 Phase, Wandleranschluss 6A

**01.0011 A43 111-100 Drehstromzähler „Stahl“, 3 Phasen, Direktanschluss 80A**
Drehstromzähler zur Messung eines Dreileiter- oder Vierleiter-Drehstromnetzes über einen Direktanschluss bis maximal 80 A. Zähler ist geeicht nach MID und zugelassen gemäß IEC. Anzeige aller wichtigen Instrumentalwerte. Die Kommunikation kann über die Infrarotschnittstelle zur Anbindung eines KNX-Moduls erfolgen. Der Energiezähler hat einen Ausgang. Dieser kann wahlweise als Impulsausgang zur Ausgabe der Wirkenergie oder als Alarmausgang verwendet werden. Hier können bis zu 25 Alarmwerte (Schwellwerte mit Zeitverzögerung) eingestellt werden. Die Einbaubreite beträgt 7 DIN-Module. Passendes Zubehör wie Stromwandler, Gateways mit integriertem Webserver sowie eine KNX-Schnittstelle finden Sie in unserem Portfolio.

Normen: IEC 62052-11
Anzahl Phasen: Three-phase
Bemessungsspannung: 3x57,7-288 V
Bemessungsstrom: 5 A, maximal 80 A
Breite in Teilungseinheiten: 7
Genauigkeit: Wirkenergie Kl. B (1)
I/O-Option: 1 digitaler Ausgang
Schutzart: IP20
Unterfunktion: Stahl
Zählertyp: direktmessend
Fabrikat: ABB
Typ: A43 111-100
oder gleichwertig
Angebotenes Fabrikat: '..........'
Angebotener Typ: '..........'
Liefern und betriebsbereit montieren
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Einheit: Stk
Produkt:
  Artikel:
    Artikelnummer: 2CMA170520R1000
    Artikelkurztext: A43 111-100 Drehstromzähler „Stahl“, 3 Phasen, Direktanschluss 80A

**01.0012 A43 112-100 Drehstromzähler, RS485 „Stahl“, 3 Phasen, Direktanschluss 80A**
Drehstromzähler zur Messung eines Dreileiter- oder Vierleiter-Drehstromnetzes über einen Direktanschluss bis maximal 80 A. Zähler ist geeicht nach MID und zugelassen gemäß IEC. Anzeige aller wichtigen Instrumentalwerte. Die Kommunikation kann über die integrierte Schnittstelle RS485 (Modbus RTU) oder über die Infrarotschnittstelle zur Anbindung eines KNX-Moduls erfolgen. Der Energiezähler hat einen Ausgang. Dieser kann wahlweise als Impulsausgang zur Ausgabe der Wirkenergie oder als Alarmausgang verwendet werden. Hier können bis zu 25 Alarmwerte (Schwellwerte mit Zeitverzögerung) eingestellt werden. Die Einbaubreite beträgt 7 DIN-Module. Passendes Zubehör wie Stromwandler, Gateways mit integriertem Webserver sowie eine KNX-Schnittstelle finden Sie in unserem Portfolio.

Normen: IEC 62052-11, IEC 62053-21, EN 50470-1, EN 50470-3
Anzahl Phasen: Three-phase
Bemessungsspannung: 3x57,7-288 V
Bemessungsstrom: 5 A, maximal 80 A
Breite in Teilungseinheiten: 7
Genauigkeit: Wirkenergie Kl. B (1)
I/O-Option: 1 digitaler Ausgang
Kommunikation: RS-485
Schutzart: IP20
Unterfunktion: Stahl
Zählertyp: direktmessend
Fabrikat: ABB
Typ: A43 112-100
oder gleichwertig
Angebotenes Fabrikat: '..........'
Angebotener Typ: '..........'
Liefern und betriebsbereit montieren
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Einheit: Stk
Produkt:
  Artikel:
    Artikelnummer: 2CMA100244R1000
    Artikelkurztext: A43 112-100 Drehstromzähler, RS485 „Stahl“, 3 Phasen, Direktanschluss 80A

**01.0013 A43 113-100 Drehstromzähler, M-Bus „Stahl“, 3 Phasen, Direktanschluss 80A**
Drehstromzähler zur Messung eines Dreileiter- oder Vierleiter-Drehstromnetzes über einen Direktanschluss bis maximal 80 A. Zähler ist geeicht nach MID und zugelassen gemäß IEC. Anzeige aller wichtigen Instrumentalwerte. Die Kommunikation kann über die integrierte Schnittstelle M-Bus oder über die Infrarotschnittstelle zur Anbindung eines KNX-Moduls erfolgen. Der Energiezähler hat einen Ausgang. Dieser kann wahlweise als Impulsausgang zur Ausgabe der Wirkenergie oder als Alarmausgang verwendet werden. Hier können bis zu 25 Alarmwerte (Schwellwerte mit Zeitverzögerung) eingestellt werden. Die Einbaubreite beträgt 7 DIN-Module. Passendes Zubehör wie Stromwandler, Gateways mit integriertem Webserver sowie eine KNX-Schnittstelle finden Sie in unserem Portfolio.

Normen: IEC 62052-11, IEC 62053-21, EN 50470-1, EN 50470-3
Anzahl Phasen: Three-phase
Bemessungsspannung: 3x57,7-288 V
Bemessungsstrom: 5 A, maximal 80 A
Breite in Teilungseinheiten: 7
Genauigkeit: Wirkenergie Kl. B (1)
Schutzart: IP20
Unterfunktion: Stahl
Zählertyp: direktmessend
Fabrikat: ABB
Typ: A43 113-100
oder gleichwertig
Angebotenes Fabrikat: '..........'
Angebotener Typ: '..........'
Liefern und betriebsbereit montieren
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Einheit: Stk
Produkt:
  Artikel:
    Artikelnummer: 2CMA100245R1000
    Artikelkurztext: A43 113-100 Drehstromzähler, M-Bus „Stahl“, 3 Phasen, Direktanschluss 80A

**01.0014 A43 212-100 Drehstromzähler, RS485 „Bronze“, 3 Phasen, Direktanschluss 80A**
Drehstromzähler zur Messung eines Dreileiter- oder Vierleiter-Drehstromnetzes über einen Direktanschluss bis maximal 80 A. Zähler ist geeicht nach MID und zugelassen gemäß IEC. Anzeige aller wichtigen Instrumentalwerte. Die Kommunikation kann über die integrierte Schnittstelle RS485 (Modbus RTU) oder über die Infrarotschnittstelle zur Anbindung eines KNX-Moduls erfolgen. Der Energiezähler hat einen Ausgang. Dieser kann wahlweise als Impulsausgang zur Ausgabe der Wirkenergie oder als Alarmausgang verwendet werden. Hier können bis zu 25 Alarmwerte (Schwellwerte mit Zeitverzögerung) eingestellt werden. Die Einbaubreite beträgt 7 DIN-Module. Passendes Zubehör wie Stromwandler, Gateways mit integriertem Webserver sowie eine KNX-Schnittstelle finden Sie in unserem Portfolio.

Normen: IEC 62052-11
Anzahl Phasen: Three-phase
Bemessungsspannung: 3x57,7-288 V
Bemessungsstrom: 5 A, maximal 80 A
Breite in Teilungseinheiten: 7
Genauigkeit: Wirkenergie Kl. B (1), Blindenergie Kl. 2
Schutzart: IP20
Unterfunktion: Bronze
Zählertyp: direktmessend
Fabrikat: ABB
Typ: A43 212-100
oder gleichwertig
Angebotenes Fabrikat: '..........'
Angebotener Typ: '..........'
Liefern und betriebsbereit montieren
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Einheit: Stk
Produkt:
  Artikel:
    Artikelnummer: 2CMA170522R1000
    Artikelkurztext: A43 212-100 Drehstromzähler, RS485 „Bronze“, 3 Phasen, Direktanschluss 80A

**01.0015 A43 213-100 Drehstromzähler, M-Bus „Bronze“, 3 Phasen, Direktanschluss 80A**
Drehstromzähler zur Messung eines Dreileiter- oder Vierleiter-Drehstromnetzes über einen Direktanschluss bis maximal 80 A. Zähler ist geeicht nach MID und zugelassen gemäß IEC. Anzeige aller wichtigen Instrumentalwerte. Die Kommunikation kann über die integrierte Schnittstelle M-Bus oder über die Infrarotschnittstelle zur Anbindung eines KNX-Moduls erfolgen. Der Energiezähler hat einen Ausgang. Dieser kann wahlweise als Impulsausgang zur Ausgabe der Wirkenergie oder als Alarmausgang verwendet werden. Hier können bis zu 25 Alarmwerte (Schwellwerte mit Zeitverzögerung) eingestellt werden. Die Einbaubreite beträgt 7 DIN-Module. Passendes Zubehör wie Stromwandler, Gateways mit integriertem Webserver sowie eine KNX-Schnittstelle finden Sie in unserem Portfolio.

Normen: IEC 62053-21
Anzahl Phasen: Three-phase
Bemessungsspannung: 3x57,7-288 V
Bemessungsstrom: 5 A, maximal 80 A
Breite in Teilungseinheiten: 7
Genauigkeit: Wirkenergie Kl. B (1), Blindenergie Kl. 2
I/O-Option: 1 digitaler Ausgang
Kommunikation: M-Bus
Schutzart: IP20
Unterfunktion: Bronze
Zählertyp: direktmessend
Fabrikat: ABB
Typ: A43 213-100
oder gleichwertig
Angebotenes Fabrikat: '..........'
Angebotener Typ: '..........'
Liefern und betriebsbereit montieren
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Einheit: Stk
Produkt:
  Artikel:
    Artikelnummer: 2CMA170523R1000
    Artikelkurztext: A43 213-100 Drehstromzähler, M-Bus „Bronze“, 3 Phasen, Direktanschluss 80A

**01.0016 A43 312-100 Drehstromzähler, RS485 „Silber“, 3 Phasen, Direktanschluss 80A**
Drehstromzähler zur Messung eines Dreileiter- oder Vierleiter-Drehstromnetzes über einen Direktanschluss bis maximal 80 A. Zähler ist geeicht nach MID und zugelassen gemäß IEC. Anzeige aller wichtigen Instrumentalwerte. Die Kommunikation kann über die integrierte Schnittstelle RS485 (Modbus RTU) oder über die Infrarotschnittstelle erfolgen. Der Energiezähler hat 2 fest konfigurierte Ein- und Ausgänge. Der Ausgang kann wahlweise als Impulsausgang oder als Alarmausgang verwendet werden. Hier können bis zu 25 Alarmwerte (Schwellwerte mit Zeitverzögerung) eingestellt werden. Die Eingänge dienen zur Steuerung der Tarife bzw. zur Zählung externer Impulse. Der rücksetzbare Zwischenzähler ermöglicht das Messen individueller Intervalle. Zusätzlich erfasst der Zähler bis zu 4 Tarife. Die Einbaubreite beträgt 7 DIN-Module. Passendes Zubehör wie Stromwandler, Gateways mit integriertem Webserver sowie eine KNX-Schnittstelle finden Sie in unserem Portfolio.

Normen: IEC 62053-21
Anzahl Phasen: Three-phase
Bemessungsspannung: 3x57,7-288 V
Bemessungsstrom: 5 A, maximal 80 A
Breite in Teilungseinheiten: 7
Genauigkeit: Wirkenergie Kl. B (1), Blindenergie Kl. 2
I/O-Option: 2 digitale Ausgänge, 2 digitate Eingänge
Kommunikation: RS-485
Schutzart: IP20
Unterfunktion: Silber
Zählertyp: direktmessend
Fabrikat: ABB
Typ: A43 312-100
oder gleichwertig
Angebotenes Fabrikat: '..........'
Angebotener Typ: '..........'
Liefern und betriebsbereit montieren
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Einheit: Stk
Produkt:
  Artikel:
    Artikelnummer: 2CMA170525R1000
    Artikelkurztext: A43 312-100 Drehstromzähler, RS485 „Silber“, 3 Phasen, Direktanschluss 80A

**01.0017 A43 313-100 Drehstromzähler, M-Bus „Silber“, 3 Phasen, Direktanschluss 80A**
Drehstromzähler zur Messung eines Dreileiter- oder Vierleiter-Drehstromnetzes über einen Direktanschluss bis maximal 80 A. Zähler ist geeicht nach MID und zugelassen gemäß IEC. Anzeige aller wichtigen Instrumentalwerte. Die Kommunikation kann über die integrierte Schnittstelle M-Bus oder über die Infrarotschnittstelle erfolgen. Der Energiezähler hat 2 fest konfigurierte Ein- und Ausgänge. Der Ausgang kann wahlweise als Impulsausgang oder als Alarmausgang verwendet werden. Hier können bis zu 25 Alarmwerte (Schwellwerte mit Zeitverzögerung) eingestellt werden. Die Eingänge dienen zur Steuerung der Tarife bzw. zur Zählung externer Impulse. Der rücksetzbare Zwischenzähler ermöglicht das Messen individueller Intervalle. Zusätzlich erfasst der Zähler bis zu 4 Tarife. Die Einbaubreite beträgt 7 DIN-Module. Passendes Zubehör wie Stromwandler, Gateways mit integriertem Webserver sowie eine KNX-Schnittstelle finden Sie in unserem Portfolio.

Normen: IEC 62053-21
Anzahl Phasen: Three-phase
Bemessungsspannung: 3x57,7-288 V
Bemessungsstrom: 5 A, maximal 80 A
Breite in Teilungseinheiten: 7
Genauigkeit: Wirkenergie Kl. B (1), Blindenergie Kl. 2
Schutzart: IP20
Unterfunktion: Silber
Zählertyp: direktmessend
Fabrikat: ABB
Typ: A43 313-100
oder gleichwertig
Angebotenes Fabrikat: '..........'
Angebotener Typ: '..........'
Liefern und betriebsbereit montieren
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Einheit: Stk
Produkt:
  Artikel:
    Artikelnummer: 2CMA170526R1000
    Artikelkurztext: A43 313-100 Drehstromzähler, M-Bus „Silber“, 3 Phasen, Direktanschluss 80A

**01.0018 A43 512-100 Drehstromzähler, RS485 „Platin“, 3 Phasen, Direktanschluss 80A**
Drehstromzähler zur Messung eines Dreileiter- oder Vierleiter-Drehstromnetzes über einen Direktanschluss bis maximal 80 A. Zähler ist geeicht nach MID und zugelassen gemäß IEC. Anzeige aller wichtigen Instrumentalwerte. Die Kommunikation kann über die integrierte RS485 oder Infrarotschnittstelle erfolgen. Der Energiezähler hat 4 individuell programmierbare Ein-/Ausgänge. Der Ausgang kann wahlweise als Impulsausgang Alarmausgang verwendet werden (bis zu 25 Alarmwerte). Die Eingänge dienen zur Steuerung der Tarife bzw. zur Zählung externer Impulse. Zusätzlich erfasst der Zähler bis zu 4 Tarife. Durch die integrierte Uhr können zeitgesteuerte Funktionen ausgeführt werden. Der Energiezähler misst Ströme und Spannungen bis zur 16. Oberwelle und berechnet damit die gesamte harmonische Verzerrung. Die Einbaubreite beträgt 7 DIN-Module. Passendes Zubehör wie Stromwandler, Gateways mit integriertem Webserver sowie eine KNX-Schnittstelle finden Sie in unserem Portfolio.

Normen: EN 50470-1
Anzahl Phasen: Three-phase
Bemessungsspannung: 3x57,7-288 V
Bemessungsstrom: 5 A, maximal 80 A
Breite in Teilungseinheiten: 7
Genauigkeit: Wirkenergie Kl. B (1), Blindenergie Kl. 2
I/O-Option: 4 programmierbare E/A
Kommunikation: RS-485
Schutzart: IP20
Unterfunktion: Platin
Zählertyp: direktmessend
Fabrikat: ABB
Typ: A43 512-100
oder gleichwertig
Angebotenes Fabrikat: '..........'
Angebotener Typ: '..........'
Liefern und betriebsbereit montieren
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Einheit: Stk
Produkt:
  Artikel:
    Artikelnummer: 2CMA170531R1000
    Artikelkurztext: A43 512-100 Drehstromzähler, RS485 „Platin“, 3 Phasen, Direktanschluss 80A

**01.0019 A43 513-100 Drehstromzähler, M-Bus „Platin“, 3 Phasen, Direktanschluss 80A**
Drehstromzähler zur Messung eines Dreileiter- oder Vierleiter-Drehstromnetzes über einen Direktanschluss bis maximal 80 A. Zähler ist geeicht nach MID und zugelassen gemäß IEC. Anzeige aller wichtigen Instrumentalwerte. Die Kommunikation kann über die integrierte MBus oder Infrarotschnittstelle erfolgen. Der Energiezähler hat 4 individuell programmierbare Ein-/Ausgänge. Der Ausgang kann wahlweise als Impulsausgang Alarmausgang verwendet werden (bis zu 25 Alarmwerte). Die Eingänge dienen zur Steuerung der Tarife bzw. zur Zählung externer Impulse. Zusätzlich erfasst der Zähler bis zu 4 Tarife. Durch die integrierte Uhr können zeitgesteuerte Funktionen ausgeführt werden. Der Energiezähler misst Ströme und Spannungen bis zur 16. Oberwelle und berechnet damit die gesamte harmonische Verzerrung. Die Einbaubreite beträgt 7 DIN-Module. Passendes Zubehör wie Stromwandler, Gateways mit integriertem Webserver sowie eine KNX-Schnittstelle finden Sie in unserem Portfolio.

Normen: IEC 62053-23
Anzahl Phasen: Three-phase
Bemessungsspannung: 3x57,7-288 V
Bemessungsstrom: 5 A, maximal 80 A
Breite in Teilungseinheiten: 7
Genauigkeit: Wirkenergie Kl. B (1), Blindenergie Kl. 2
Schutzart: IP20
Unterfunktion: Platin
Zählertyp: direktmessend
Fabrikat: ABB
Typ: A43 513-100
oder gleichwertig
Angebotenes Fabrikat: '..........'
Angebotener Typ: '..........'
Liefern und betriebsbereit montieren
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Einheit: Stk
Produkt:
  Artikel:
    Artikelnummer: 2CMA170532R1000
    Artikelkurztext: A43 513-100 Drehstromzähler, M-Bus „Platin“, 3 Phasen, Direktanschluss 80A

**01.0020 A44 111-100 Messwandlerzähler „Stahl“, 3 Phasen, Wandleranschluss 6A**
Drehstromzähler zur Messung eines Dreileiter- oder Vierleiter-Drehstromnetzes über einen Wandler-Anschluss CTVT (Wandlerverhältnis für Strom und Spannung konfigurierbar) bis maximal 6 A. Zähler ist geeicht nach MID und zugelassen gemäß IEC. Anzeige aller wichtigen Instrumentalwerte. Die Kommunikation kann über die Infrarotschnittstelle zur Anbindung eines KNX-Moduls erfolgen. Der Energiezähler hat einen Ausgang. Dieser kann wahlweise als Impulsausgang zur Ausgabe der Wirkenergie oder als Alarmausgang verwendet werden. Hier können bis zu 25 Alarmwerte (Schwellwerte mit Zeitverzögerung) eingestellt werden. Die Einbaubreite beträgt 7 DIN-Module. Passendes Zubehör wie Stromwandler, Gateways mit integriertem Webserver sowie eine KNX-Schnittstelle finden Sie in unserem Portfolio.

Normen: EN 50470-1
Anzahl Phasen: Three-phase
Bemessungsspannung: 3x57,7-288 V
Bemessungsstrom: 1 A, maximal 6 A
Breite in Teilungseinheiten: 7
Ergänzende Informationen: CT (1A, 5A)
Genauigkeit: Wirkenergie Kl. B (1)
I/O-Option: 1 digitaler Ausgang
Kommunikation: 0
Schutzart: IP20
Unterfunktion: Stahl
Zählertyp: wandlermessend
Fabrikat: ABB
Typ: A44 111-100
oder gleichwertig
Angebotenes Fabrikat: '..........'
Angebotener Typ: '..........'
Liefern und betriebsbereit montieren
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Einheit: Stk
Produkt:
  Artikel:
    Artikelnummer: 2CMA170533R1000
    Artikelkurztext: A44 111-100 Messwandlerzähler „Stahl“, 3 Phasen, Wandleranschluss 6A

**01.0021 A44 112-100 Messwandlerzähler, RS485 „Stahl“, 3 Phasen, Wandleranschluss 6A**
Drehstromzähler zur Messung eines Dreileiter- oder Vierleiter-Drehstromnetzes über einen Wandler-Anschluss CTVT (Wandlerverhältnis für Strom und Spannung konfigurierbar) bis maximal 6 A. Zähler ist geeicht nach MID und zugelassen gemäß IEC. Anzeige aller wichtigen Instrumentalwerte. Die Kommunikation kann über die integrierte Schnittstelle RS485 (Modbus RTU) oder über die Infrarotschnittstelle zur Anbindung eines KNX-Moduls erfolgen. Der Energiezähler hat einen Ausgang. Dieser kann wahlweise als Impulsausgang zur Ausgabe der Wirkenergie oder als Alarmausgang verwendet werden. Hier können bis zu 25 Alarmwerte (Schwellwerte mit Zeitverzögerung) eingestellt werden. Die Einbaubreite beträgt 7 DIN-Module. Passendes Zubehör wie Stromwandler, Gateways mit integriertem Webserver sowie eine KNX-Schnittstelle finden Sie in unserem Portfolio.

Normen: IEC 62052-11, IEC 62053-21, EN 50470-1, EN 50470-3
Anzahl Phasen: Three-phase
Bemessungsspannung: 3x57,7-288 V
Bemessungsstrom: 1 A, maximal 6 A
Breite in Teilungseinheiten: 7
Ergänzende Informationen: CT (1A, 5A)
Genauigkeit: Wirkenergie Kl. B (1)
I/O-Option: 1 digitaler Ausgang
Kommunikation: RS-485
Schutzart: IP20
Unterfunktion: Stahl
Zählertyp: wandlermessend
Fabrikat: ABB
Typ: A44 112-100
oder gleichwertig
Angebotenes Fabrikat: '..........'
Angebotener Typ: '..........'
Liefern und betriebsbereit montieren
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Einheit: Stk
Produkt:
  Artikel:
    Artikelnummer: 2CMA100248R1000
    Artikelkurztext: A44 112-100 Messwandlerzähler, RS485 „Stahl“, 3 Phasen, Wandleranschluss 6A

**01.0022 A44 113-100 Messwandlerzähler, M-Bus „Stahl“, 3 Phasen, Wandleranschluss 6A**
Drehstromzähler zur Messung eines Dreileiter- oder Vierleiter-Drehstromnetzes über einen Wandler-Anschluss CTVT (Wandlerverhältnis für Strom und Spannung konfigurierbar) bis maximal 6 A. Zähler ist geeicht nach MID und zugelassen gemäß IEC. Anzeige aller wichtigen Instrumentalwerte. Die Kommunikation kann über die integrierte Schnittstelle M-Bus oder über die Infrarotschnittstelle zur Anbindung eines KNX-Moduls erfolgen. Der Energiezähler hat einen Ausgang. Dieser kann wahlweise als Impulsausgang zur Ausgabe der Wirkenergie oder als Alarmausgang verwendet werden. Hier können bis zu 25 Alarmwerte (Schwellwerte mit Zeitverzögerung) eingestellt werden. Die Einbaubreite beträgt 7 DIN-Module. Passendes Zubehör wie Stromwandler, Gateways mit integriertem Webserver sowie eine KNX-Schnittstelle finden Sie in unserem Portfolio.

Normen: IEC 62052-11, IEC 62053-21, EN 50470-1, EN 50470-3
Anzahl Phasen: Three-phase
Bemessungsspannung: 3x57,7-288 V
Bemessungsstrom: 1 A, maximal 6 A
Breite in Teilungseinheiten: 7
Genauigkeit: Wirkenergie Kl. B (1)
Schutzart: IP20
Unterfunktion: Stahl
Zählertyp: wandlermessend
Fabrikat: ABB
Typ: A44 113-100
oder gleichwertig
Angebotenes Fabrikat: '..........'
Angebotener Typ: '..........'
Liefern und betriebsbereit montieren
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Einheit: Stk
Produkt:
  Artikel:
    Artikelnummer: 2CMA100249R1000
    Artikelkurztext: A44 113-100 Messwandlerzähler, M-Bus „Stahl“, 3 Phasen, Wandleranschluss 6A

**01.0023 A44 211-100 Messwandlerzähler „Bronze“, 3 Phasen, Wandleranschluss 6A**
Drehstromzähler zur Messung eines Dreileiter- oder Vierleiter-Drehstromnetzes über einen Wandler-Anschluss CTVT (Wandlerverhältnis für Strom und Spannung konfigurierbar) bis maximal 6 A. Zähler ist geeicht nach MID und zugelassen gemäß IEC. Anzeige aller wichtigen Instrumentalwerte. Die Kommunikation kann über die integrierte Infrarotschnittstelle zur Anbindung eines KNX-Moduls erfolgen. Der Energiezähler hat einen Ausgang. Dieser kann wahlweise als Impulsausgang zur Ausgabe der Wirkenergie oder als Alarmausgang verwendet werden. Hier können bis zu 25 Alarmwerte (Schwellwerte mit Zeitverzögerung) eingestellt werden. Die Einbaubreite beträgt 7 DIN-Module. Passendes Zubehör wie Stromwandler, Gateways mit integriertem Webserver sowie eine KNX-Schnittstelle finden Sie in unserem Portfolio.

Normen: IEC 62053-21
Anzahl Phasen: Three-phase
Bemessungsspannung: 3x57,7-288 V
Bemessungsstrom: 1 A, maximal 6 A
Breite in Teilungseinheiten: 7
Genauigkeit: Wirkenergie Kl. B (1), Blindenergie Kl. 2
I/O-Option: 1 digitaler Ausgang
Schutzart: IP20
Unterfunktion: Bronze
Zählertyp: wandlermessend
Fabrikat: ABB
Typ: A44 211-100
oder gleichwertig
Angebotenes Fabrikat: '..........'
Angebotener Typ: '..........'
Liefern und betriebsbereit montieren
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Einheit: Stk
Produkt:
  Artikel:
    Artikelnummer: 2CMA100013R1000
    Artikelkurztext: A44 211-100 Messwandlerzähler „Bronze“, 3 Phasen, Wandleranschluss 6A

**01.0024 A44 212-100 Messwandlerzähler, RS485 „Bronze“, 3 Phasen, Wandleranschluss 6A**
Drehstromzähler zur Messung eines Dreileiter- oder Vierleiter-Drehstromnetzes über einen Wandler-Anschluss CTVT (Wandlerverhältnis für Strom und Spannung konfigurierbar) bis maximal 6 A. Zähler ist geeicht nach MID und zugelassen gemäß IEC. Anzeige aller wichtigen Instrumentalwerte. Die Kommunikation kann über die integrierte Schnittstelle RS485 (Modbus RTU) oder über die Infrarotschnittstelle zur Anbindung eines KNX-Moduls erfolgen. Der Energiezähler hat einen Ausgang. Dieser kann wahlweise als Impulsausgang zur Ausgabe der Wirkenergie oder als Alarmausgang verwendet werden. Hier können bis zu 25 Alarmwerte (Schwellwerte mit Zeitverzögerung) eingestellt werden. Die Einbaubreite beträgt 7 DIN-Module. Passendes Zubehör wie Stromwandler, Gateways mit integriertem Webserver sowie eine KNX-Schnittstelle finden Sie in unserem Portfolio.

Normen: EN 50470-3
Anzahl Phasen: Three-phase
Bemessungsspannung: 3x57,7-288 V
Bemessungsstrom: 1 A, maximal 6 A
Breite in Teilungseinheiten: 7
Ergänzende Informationen: CT (1A, 5A)
Genauigkeit: Wirkenergie Kl. B (1), Blindenergie Kl. 2
I/O-Option: 1 digitaler Ausgang
Kommunikation: RS-485
Schutzart: IP20
Unterfunktion: Bronze
Zählertyp: wandlermessend
Fabrikat: ABB
Typ: A44 212-100
oder gleichwertig
Angebotenes Fabrikat: '..........'
Angebotener Typ: '..........'
Liefern und betriebsbereit montieren
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Einheit: Stk
Produkt:
  Artikel:
    Artikelnummer: 2CMA170534R1000
    Artikelkurztext: A44 212-100 Messwandlerzähler, RS485 „Bronze“, 3 Phasen, Wandleranschluss 6A

**01.0025 A44 213-100 Messwandlerzähler, M-Bus „Bronze“, 3 Phasen, Wandleranschluss 6A**
Drehstromzähler zur Messung eines Dreileiter- oder Vierleiter-Drehstromnetzes über einen Wandler-Anschluss CTVT (Wandlerverhältnis für Strom und Spannung konfigurierbar) bis maximal 6 A. Zähler ist geeicht nach MID und zugelassen gemäß IEC. Anzeige aller wichtigen Instrumentalwerte. Die Kommunikation kann über die integrierte Schnittstelle M-Bus oder über die Infrarotschnittstelle zur Anbindung eines KNX-Moduls erfolgen. Der Energiezähler hat einen Ausgang. Dieser kann wahlweise als Impulsausgang zur Ausgabe der Wirkenergie oder als Alarmausgang verwendet werden. Hier können bis zu 25 Alarmwerte (Schwellwerte mit Zeitverzögerung) eingestellt werden. Die Einbaubreite beträgt 7 DIN-Module. Passendes Zubehör wie Stromwandler, Gateways mit integriertem Webserver sowie eine KNX-Schnittstelle finden Sie in unserem Portfolio.

Normen: EN 50470-3
Anzahl Phasen: Three-phase
Bemessungsspannung: 3x57,7-288 V
Bemessungsstrom: 1 A, maximal 6 A
Breite in Teilungseinheiten: 7
Ergänzende Informationen: CT (1A, 5A)
Genauigkeit: Wirkenergie Kl. B (1), Blindenergie Kl. 2
I/O-Option: 1 digitaler Ausgang
Kommunikation: M-Bus
Schutzart: IP20
Unterfunktion: Bronze
Zählertyp: wandlermessend
Fabrikat: ABB
Typ: A44 213-100
oder gleichwertig
Angebotenes Fabrikat: '..........'
Angebotener Typ: '..........'
Liefern und betriebsbereit montieren
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Einheit: Stk
Produkt:
  Artikel:
    Artikelnummer: 2CMA170535R1000
    Artikelkurztext: A44 213-100 Messwandlerzähler, M-Bus „Bronze“, 3 Phasen, Wandleranschluss 6A

**01.0026 A44 311-100 Messwandlerzähler „Silber“, 3 Phasen, Wandleranschluss 6A**
Drehstromzähler zur Messung eines Dreileiter- oder Vierleiter-Drehstromnetzes über einen Wandler-Anschluss CTVT (Wandlerverhältnis für Strom und Spannung konfigurierbar) bis maximal 6 A. Zähler ist geeicht nach MID und zugelassen gemäß IEC. Anzeige aller wichtigen Instrumentalwerte. Die Kommunikation kann über die integrierte Infrarotschnittstelle zur Anbindung eines KNX-Moduls erfolgen. Der Energiezähler hat 2 fest konfigurierte Ein- und Ausgänge. Der Ausgang kann wahlweise als Impulsausgang oder als Alarmausgang verwendet werden (bis zu 25 Alarmwerte). Die Eingänge dienen zur Steuerung der Tarife bzw. zur Zählung externer Impulse. Der rücksetzbare Zwischenzähler ermöglicht das Messen individueller Intervalle. Zusätzlich erfasst der Zähler bis zu 4 Tarife. Die Einbaubreite beträgt 7 DIN-Module. Passendes Zubehör wie Stromwandler, Gateways mit integriertem Webserver sowie eine KNX-Schnittstelle finden Sie in unserem Portfolio.

Normen: IEC 62053-21
Anzahl Phasen: Three-phase
Bemessungsspannung: 3x57,7-288 V
Bemessungsstrom: 1 A, maximal 6 A
Breite in Teilungseinheiten: 7
Ergänzende Informationen: CT (1A, 5A)
Genauigkeit: Wirkenergie Kl. B (1), Blindenergie Kl. 2
I/O-Option: 2 digitale Ausgänge, 2 digitate Eingänge
Kommunikation: 0
Schutzart: IP20
Unterfunktion: Silber
Zählertyp: wandlermessend
Fabrikat: ABB
Typ: A44 311-100
oder gleichwertig
Angebotenes Fabrikat: '..........'
Angebotener Typ: '..........'
Liefern und betriebsbereit montieren
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Einheit: Stk
Produkt:
  Artikel:
    Artikelnummer: 2CMA170536R1000
    Artikelkurztext: A44 311-100 Messwandlerzähler „Silber“, 3 Phasen, Wandleranschluss 6A

**01.0027 A44 352-100 Messwandlerzähler, RS485 „Silber“, 3 Phasen, Wandleranschluss 6A**
Drehstromzähler zur Messung eines Dreileiter- oder Vierleiter-Drehstromnetzes über einen Wandler-Anschluss CTVT (Wandlerverhältnis für Strom und Spannung konfigurierbar) bis maximal 6 A. Zähler ist geeicht nach MID und zugelassen gemäß IEC. Anzeige aller wichtigen Instrumentalwerte. Die Kommunikation kann über die integrierte RS485 oder Infrarotschnittstelle erfolgen. Der Energiezähler hat 2 fest konfigurierte Ein- und Ausgänge. Der Ausgang kann wahlweise als Impulsausgang oder als Alarmausgang verwendet werden (bis zu 25 Alarmwerte). Die Eingänge dienen zur Steuerung der Tarife bzw. zur Zählung externer Impulse. Der rücksetzbare Zwischenzähler ermöglicht das Messen individueller Intervalle. Zusätzlich erfasst der Zähler bis zu 4 Tarife. Die Einbaubreite beträgt 7 DIN-Module. Passendes Zubehör wie Stromwandler, Gateways mit integriertem Webserver sowie eine KNX-Schnittstelle finden Sie in unserem Portfolio.

Normen: EN 50470-3
Anzahl Phasen: Three-phase
Bemessungsspannung: 3x57,7-288 V
Bemessungsstrom: 1 A, maximal 6 A
Breite in Teilungseinheiten: 7
Ergänzende Informationen: CT (1A, 5A)
Genauigkeit: Wirkenergie Kl. C (0,5 S), Blindenergie Kl. 2
I/O-Option: 2 digitale Ausgänge, 2 digitate Eingänge
Kommunikation: RS-485
Schutzart: IP20
Unterfunktion: Silber
Zählertyp: wandlermessend
Fabrikat: ABB
Typ: A44 352-100
oder gleichwertig
Angebotenes Fabrikat: '..........'
Angebotener Typ: '..........'
Liefern und betriebsbereit montieren
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Einheit: Stk
Produkt:
  Artikel:
    Artikelnummer: 2CMA170537R1000
    Artikelkurztext: A44 352-100 Messwandlerzähler, RS485 „Silber“, 3 Phasen, Wandleranschluss 6A

**01.0028 A44 353-100 Messwandlerzähler, M-Bus „Silber“, 3 Phasen, Wandleranschluss 6A**
Drehstromzähler zur Messung eines Dreileiter- oder Vierleiter-Drehstromnetzes über einen Wandler-Anschluss CTVT (Wandlerverhältnis für Strom und Spannung konfigurierbar) bis maximal 6 A. Zähler ist geeicht nach MID und zugelassen gemäß IEC. Anzeige aller wichtigen Instrumentalwerte. Die Kommunikation kann über die integrierte M-Bus oder über die Infrarotschnittstelle erfolgen. Der Energiezähler hat 2 fest konfigurierte Ein- und Ausgänge. Der Ausgang kann wahlweise als Impulsausgang oder als Alarmausgang verwendet werden (bis zu 25 Alarmwerte). Die Eingänge dienen zur Steuerung der Tarife bzw. zur Zählung externer Impulse. Der rücksetzbare Zwischenzähler ermöglicht das Messen individueller Intervalle. Zusätzlich erfasst der Zähler bis zu 4 Tarife. Die Einbaubreite beträgt 7 DIN-Module. Passendes Zubehör wie Stromwandler, Gateways mit integriertem Webserver sowie eine KNX-Schnittstelle finden Sie in unserem Portfolio.

Normen: EN 50470-1
Anzahl Phasen: Three-phase
Bemessungsspannung: 3x57,7-288 V
Bemessungsstrom: 1 A, maximal 6 A
Breite in Teilungseinheiten: 7
Genauigkeit: Wirkenergie Kl. C (0,5 S), Blindenergie Kl. 2
Schutzart: IP20
Unterfunktion: Silber
Zählertyp: wandlermessend
Fabrikat: ABB
Typ: A44 353-100
oder gleichwertig
Angebotenes Fabrikat: '..........'
Angebotener Typ: '..........'
Liefern und betriebsbereit montieren
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Einheit: Stk
Produkt:
  Artikel:
    Artikelnummer: 2CMA170538R1000
    Artikelkurztext: A44 353-100 Messwandlerzähler, M-Bus „Silber“, 3 Phasen, Wandleranschluss 6A

**01.0029 A44 452-100 Messwandlerzähler, RS485 „Gold“, 3 Phasen, Wandleranschluss 6A**
Drehstromzähler zur Messung eines Dreileiter- oder Vierleiter-Drehstromnetzes über einen Wandler-Anschluss CTVT (Wandlerverhältnis für Strom und Spannung konfigurierbar) bis maximal 6 A. Zähler ist geeicht nach MID und zugelassen gemäß IEC. Anzeige aller wichtigen Instrumentalwerte. Die Kommunikation kann über die integrierte RS485 oder über die Infrarotschnittstelle erfolgen. Der Energiezähler hat 2 fest konfigurierte Ein- und Ausgänge. Der Ausgang kann wahlweise als Impulsausgang oder als Alarmausgang verwendet werden (bis zu 25 Alarmwerte). Die Eingänge dienen zur Steuerung der Tarife bzw. zur Zählung externer Impulse. Der rücksetzbare Zwischenzähler ermöglicht das Messen individueller Intervalle. Zusätzlich erfasst der Zähler bis zu 4 Tarife. Die Einbaubreite beträgt 7 DIN-Module. Passendes Zubehör wie Stromwandler, Gateways mit integriertem Webserver sowie eine KNX-Schnittstelle finden Sie in unserem Portfolio.

Normen: EN 50470-3
Anzahl Phasen: Three-phase
Bemessungsspannung: 3x57,7-288 V
Bemessungsstrom: 1 A, maximal 6 A
Breite in Teilungseinheiten: 7
Ergänzende Informationen: CT (1A, 5A)
Genauigkeit: Wirkenergie Kl. C (0,5 S), Blindenergie Kl. 2
I/O-Option: 2 digitale Ausgänge, 2 digitate Eingänge
Kommunikation: RS-485
Schutzart: IP20
Unterfunktion: Gold
Zählertyp: wandlermessend
Fabrikat: ABB
Typ: A44 452-100
oder gleichwertig
Angebotenes Fabrikat: '..........'
Angebotener Typ: '..........'
Liefern und betriebsbereit montieren
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Einheit: Stk
Produkt:
  Artikel:
    Artikelnummer: 2CMA170540R1000
    Artikelkurztext: A44 452-100 Messwandlerzähler, RS485 „Gold“, 3 Phasen, Wandleranschluss 6A

**01.0030 A44 552-100 Messwandlerzähler, RS485 „Platin“, 3 Phasen, Wandleranschluss 6A**
Drehstromzähler zur Messung eines Dreileiter- oder Vierleiter-Drehstromnetzes über einen Wandler-Anschluss CTVT (Wandlerverhältnis für Strom und Spannung konfigurierbar) bis maximal 6 A. Zähler ist geeicht nach MID und zugelassen gemäß IEC. Anzeige aller wichtigen Instrumentalwerte. Die Kommunikation kann über die integrierte RS485 oder Infrarotschnittstelle erfolgen. Der Energiezähler hat 4 individuell programmierbare Ein-/Ausgänge. Der Ausgang kann wahlweise als Impulsausgang oder als Alarmausgang verwendet werden (bis zu 25 Alarmwerte). Die Eingänge dienen zur Steuerung der Tarife bzw. zur Zählung externer Impulse. Zusätzlich erfasst der Zähler bis zu 4 Tarife. Der Energiezähler misst Ströme und Spannungen bis zur 16. Oberwelle und berechnet damit die gesamte harmonische Verzerrung. Die Einbaubreite beträgt 7 DIN-Module. Passendes Zubehör wie Stromwandler, Gateways mit integriertem Webserver sowie eine KNX-Schnittstelle finden Sie in unserem Portfolio.

Normen: IEC 62052-11
Anzahl Phasen: Three-phase
Bemessungsspannung: 3x57,7-288 V
Bemessungsstrom: 1 A, maximal 6 A
Breite in Teilungseinheiten: 7
Ergänzende Informationen: CT (1A, 5A)
Genauigkeit: Wirkenergie Kl. C (0,5 S), Blindenergie Kl. 2
I/O-Option: 4 programmierbare E/A
Kommunikation: RS-485
Schutzart: IP20
Unterfunktion: Platin
Zählertyp: wandlermessend
Fabrikat: ABB
Typ: A44 552-100
oder gleichwertig
Angebotenes Fabrikat: '..........'
Angebotener Typ: '..........'
Liefern und betriebsbereit montieren
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Einheit: Stk
Produkt:
  Artikel:
    Artikelnummer: 2CMA170545R1000
    Artikelkurztext: A44 552-100 Messwandlerzähler, RS485 „Platin“, 3 Phasen, Wandleranschluss 6A

**01.0031 A44 552-110 Messwandlerzähler, RS485 „Platin“, 3 Phasen, Wandleranschluss 6A**
Drehstromzähler zur Messung eines Dreileiter- oder Vierleiter-Drehstromnetzes bis 690V AC über einen Wandler-Anschluss CTVT (Wandlerverhältnis für Strom und Spannung konfigurierbar) bis maximal 6 A. Zähler ist geeicht nach MID und zugelassen gemäß IEC. Anzeige aller wichtigen Instrumentalwerte. Die Kommunikation kann über die integrierte RS485 oder Infrarotschnittstelle erfolgen. Der Energiezähler hat 4 individuell programmierbare Ein-/Ausgänge. Der Ausgang kann wahlweise als Impulsausgang oder als Alarmausgang verwendet werden (bis zu 25 Alarmwerte). Die Eingänge dienen zur Steuerung der Tarife bzw. zur Zählung externer Impulse. Zusätzlich erfasst der Zähler bis zu 4 Tarife. Der Energiezähler misst Ströme und Spannungen bis zur 16. Oberwelle und berechnet damit die gesamte harmonische Verzerrung. Die Einbaubreite beträgt 7 DIN-Module. Passendes Zubehör wie Stromwandler, Gateways mit integriertem Webserver sowie eine KNX-Schnittstelle finden Sie in unserem Portfolio.

Normen: IEC 62052-11, IEC 62053-22, IEC 62053-23, EN 50470-1, EN 50470-3
Anzahl Phasen: Three-phase
Bemessungsspannung: 3x57,7-400 V
Bemessungsstrom: 1 A, maximal 6 A
Breite in Teilungseinheiten: 7
Genauigkeit: Wirkenergie Kl. C (0,5 S), Blindenergie Kl. 2
Schutzart: IP20
Unterfunktion: Platin
Zählertyp: wandlermessend
Fabrikat: ABB
Typ: A44 552-110
oder gleichwertig
Angebotenes Fabrikat: '..........'
Angebotener Typ: '..........'
Liefern und betriebsbereit montieren
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Einheit: Stk
Produkt:
  Artikel:
    Artikelnummer: 2CMA170549R1000
    Artikelkurztext: A44 552-110 Messwandlerzähler, RS485 „Platin“, 3 Phasen, Wandleranschluss 6A

**01.0032 A44 553-100 Messwandlerzähler, M-Bus „Platin“, 3 Phasen, Wandleranschluss 6A**
Drehstromzähler zur Messung eines Dreileiter- oder Vierleiter-Drehstromnetzes über einen Wandler-Anschluss CTVT (Wandlerverhältnis für Strom und Spannung konfigurierbar) bis maximal 6 A. Zähler ist geeicht nach MID und zugelassen gemäß IEC. Anzeige aller wichtigen Instrumentalwerte. Die Kommunikation kann über die M-Bus oder Infrarotschnittstelle erfolgen. Der Energiezähler hat 4 individuell programmierbare Ein-/Ausgänge. Der Ausgang kann wahlweise als Impulsausgang oder als Alarmausgang verwendet werden (bis zu 25 Alarmwerte). Die Eingänge dienen zur Steuerung der Tarife bzw. zur Zählung externer Impulse. Zusätzlich erfasst der Zähler bis zu 4 Tarife. Der Energiezähler misst Ströme und Spannungen bis zur 16. Oberwelle und berechnet damit die gesamte harmonische Verzerrung. Die Einbaubreite beträgt 7 DIN-Module. Passendes Zubehör wie Stromwandler, Gateways mit integriertem Webserver sowie eine KNX-Schnittstelle finden Sie in unserem Portfolio.

Normen: IEC 62053-22
Anzahl Phasen: Three-phase
Bemessungsspannung: 3x57,7-288 V
Bemessungsstrom: 1 A, maximal 6 A
Breite in Teilungseinheiten: 7
Genauigkeit: Wirkenergie Kl. C (0,5 S), Blindenergie Kl. 2
Schutzart: IP20
Unterfunktion: Platin
Zählertyp: wandlermessend
Fabrikat: ABB
Typ: A44 553-100
oder gleichwertig
Angebotenes Fabrikat: '..........'
Angebotener Typ: '..........'
Liefern und betriebsbereit montieren
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Einheit: Stk
Produkt:
  Artikel:
    Artikelnummer: 2CMA170546R1000
    Artikelkurztext: A44 553-100 Messwandlerzähler, M-Bus „Platin“, 3 Phasen, Wandleranschluss 6A

**01.0033 A44 553-110 Messwandlerzähler, M-Bus „Platin“, 3 Phasen, Wandleranschluss 6A**
Drehstromzähler zur Messung eines Dreileiter- oder Vierleiter-Drehstromnetzes bis 690V AC über einen Wandler-Anschluss CTVT (Wandlerverhältnis für Strom und Spannung konfigurierbar) bis maximal 6 A. Zähler ist geeicht nach MID und zugelassen gemäß IEC. Anzeige aller wichtigen Instrumentalwerte. Die Kommunikation kann über die M-Bus oder Infrarotschnittstelle erfolgen. Der Energiezähler hat 4 individuell programmierbare Ein-/Ausgänge. Der Ausgang kann wahlweise als Impulsausgang oder als Alarmausgang verwendet werden (bis zu 25 Alarmwerte). Die Eingänge dienen zur Steuerung der Tarife bzw. zur Zählung externer Impulse. Zusätzlich erfasst der Zähler bis zu 4 Tarife. Der Energiezähler misst Ströme und Spannungen bis zur 16. Oberwelle und berechnet damit die gesamte harmonische Verzerrung. Die Einbaubreite beträgt 7 DIN-Module. Passendes Zubehör wie Stromwandler, Gateways mit integriertem Webserver sowie eine KNX-Schnittstelle finden Sie in unserem Portfolio.

Normen: IEC 62052-11, IEC 62053-22, IEC 62053-23, EN 50470-1, EN 50470-3
Anzahl Phasen: Three-phase
Bemessungsspannung: 3x57,7-400 V
Bemessungsstrom: 1 A, maximal 6 A
Breite in Teilungseinheiten: 7
Genauigkeit: Wirkenergie Kl. C (0,5 S), Blindenergie Kl. 2
Schutzart: IP20
Unterfunktion: Platin
Zählertyp: wandlermessend
Fabrikat: ABB
Typ: A44 553-110
oder gleichwertig
Angebotenes Fabrikat: '..........'
Angebotener Typ: '..........'
Liefern und betriebsbereit montieren
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Einheit: Stk
Produkt:
  Artikel:
    Artikelnummer: 2CMA170548R1000
    Artikelkurztext: A44 553-110 Messwandlerzähler, M-Bus „Platin“, 3 Phasen, Wandleranschluss 6A

**01.0034 B21 111-100 Wechselstromzähler „Stahl“, 1 Phase, Direktanschluss 65A**
Wechselstromzähler zur Messung von einphasigen Netzen über einen Direktanschluss für Ströme bis maximal 65 A. Zähler ist geeicht nach MID und zugelassen gemäß IEC. Anzeige aller wichtigen Instrumentalwerte. Die Kommunikation kann über die integrierte Infrarotschnittstelle zur Anbindung eines KNX-Moduls erfolgen. Der Energiezähler hat einen Ausgang. Dieser kann wahlweise als Impulsausgang zur Ausgabe der Wirkenergie oder als Alarmausgang verwendet werden. Hier können bis zu 25 Alarmwerte (Schwellwerte mit Zeitverzögerung) eingestellt werden. Die Einbaubreite beträgt 2 DIN-Module. Passendes Zubehör wie Stromwandler, Gateways mit integriertem Webserver sowie eine KNX-Schnittstelle finden Sie in unserem Portfolio.

Normen: EN 50470-1
Anzahl Phasen: Single-phase
Bemessungsspannung: 220-240 V
Bemessungsstrom: 5 A, maximal 65 A
Breite in Teilungseinheiten: 2
Genauigkeit: Wirkenergie Kl. B (1)
I/O-Option: 1 digitaler Ausgang
Schutzart: IP20
Unterfunktion: Stahl
Zählertyp: direktmessend
Fabrikat: ABB
Typ: B21 111-100
oder gleichwertig
Angebotenes Fabrikat: '..........'
Angebotener Typ: '..........'
Liefern und betriebsbereit montieren
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Einheit: Stk
Produkt:
  Artikel:
    Artikelnummer: 2CMA100149R1000
    Artikelkurztext: B21 111-100 Wechselstromzähler „Stahl“, 1 Phase, Direktanschluss 65A

**01.0035 B21 112-100 Wechselstromzähler, RS485 „Stahl“, 1 Phase, Direktanschluss 65A**
Wechselstromzähler zur Messung von einphasigen Netzen über einen Direktanschluss für Ströme bis maximal 65 A. Zähler ist geeicht nach MID und zugelassen gemäß IEC. Anzeige aller wichtigen Instrumentalwerte. Die Kommunikation kann über die integrierte Schnittstelle RS485 (Modbus RTU) oder über die Infrarotschnittstelle zur Anbindung eines KNX-Moduls erfolgen. Der Energiezähler hat einen Ausgang. Dieser kann wahlweise als Impulsausgang zur Ausgabe der Wirkenergie oder als Alarmausgang verwendet werden. Hier können bis zu 25 Alarmwerte (Schwellwerte mit Zeitverzögerung) eingestellt werden. Die Einbaubreite beträgt 2 DIN-Module. Passendes Zubehör wie Stromwandler, Gateways mit integriertem Webserver sowie eine KNX-Schnittstelle finden Sie in unserem Portfolio.

Normen: EN 50470-3
Anzahl Phasen: Single-phase
Bemessungsspannung: 220-240 V
Bemessungsstrom: 5 A, maximal 65 A
Breite in Teilungseinheiten: 2
Genauigkeit: Wirkenergie Kl. B (1)
I/O-Option: 1 digitaler Ausgang
Kommunikation: RS-485
Schutzart: IP20
Unterfunktion: Stahl
Zählertyp: direktmessend
Fabrikat: ABB
Typ: B21 112-100
oder gleichwertig
Angebotenes Fabrikat: '..........'
Angebotener Typ: '..........'
Liefern und betriebsbereit montieren
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Einheit: Stk
Produkt:
  Artikel:
    Artikelnummer: 2CMA100150R1000
    Artikelkurztext: B21 112-100 Wechselstromzähler, RS485 „Stahl“, 1 Phase, Direktanschluss 65A

**01.0036 B21 113-100 Wechselstromzähler, M-Bus „Stahl“, 1 Phase, Direktanschluss 65A**
Wechselstromzähler zur Messung von einphasigen Netzen über einen Direktanschluss für Ströme bis maximal 65 A. Zähler ist geeicht nach MID und zugelassen gemäß IEC. Anzeige aller wichtigen Instrumentalwerte. Die Kommunikation kann über die integrierte M-Bus-Schnittstelle oder über die Infrarotschnittstelle zur Anbindung eines KNX-Moduls erfolgen. Der Energiezähler hat einen Ausgang. Dieser kann wahlweise als Impulsausgang zur Ausgabe der Wirkenergie oder als Alarmausgang verwendet werden. Hier können bis zu 25 Alarmwerte (Schwellwerte mit Zeitverzögerung) eingestellt werden. Die Einbaubreite beträgt 2 DIN-Module. Passendes Zubehör wie Stromwandler, Gateways mit integriertem Webserver sowie eine KNX-Schnittstelle finden Sie in unserem Portfolio.

Normen: IEC 62052-11
Anzahl Phasen: Single-phase
Bemessungsspannung: 220-240 V
Bemessungsstrom: 5 A, maximal 65 A
Breite in Teilungseinheiten: 2
Genauigkeit: Wirkenergie Kl. B (1)
I/O-Option: 1 digitaler Ausgang
Kommunikation: M-Bus
Schutzart: IP20
Unterfunktion: Stahl
Zählertyp: direktmessend
Fabrikat: ABB
Typ: B21 113-100
oder gleichwertig
Angebotenes Fabrikat: '..........'
Angebotener Typ: '..........'
Liefern und betriebsbereit montieren
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Einheit: Stk
Produkt:
  Artikel:
    Artikelnummer: 2CMA100151R1000
    Artikelkurztext: B21 113-100 Wechselstromzähler, M-Bus „Stahl“, 1 Phase, Direktanschluss 65A

**01.0037 B21 311-100 Wechselstromzähler "Silber", 1 Phase, Direktanschluss 65A**
MID-Wechselstromzähler zur Messung von einphasigen Netzen über einen Direktanschluss für Ströme bis maximal 65 A. Anzeige aller wichtigen Instrumentalwerte. Der Energiezähler hat 2 fest konfigurierte Ein- und Ausgänge. Der Ausgang kann wahlweise als Impulsausgang zur Ausgabe der Wirk- oder Blindenergie oder als Alarmausgang verwendet werden. Hier können bis zu 25 Alarmwerte eingestellt werden. Die Eingänge dienen zur Steuerung der Tarife bzw. zur Zählung externer Impulse. Der rücksetzbare Zwischenzähler ermöglicht das Messen individueller Intervalle. Zusätzlich erfasst der Zähler bis zu 4 Tarife. Durch die integrierte Uhr können zeitgesteuerte Funktionen ausgeführt werden.

Normen: IEC 62053-23
Anzahl Phasen: Single-phase
Bemessungsspannung: 220-240 V
Bemessungsstrom: 5 A, maximal 65 A
Breite in Teilungseinheiten: 2
Genauigkeit: Wirkenergie Kl. B (1), Blindenergie Kl. 2
I/O-Option: 2 digitale Ausgänge, 2 digitate Eingänge
Kommunikation: 0
Schutzart: IP20
Unterfunktion: Silber
Zählertyp: direktmessend
Fabrikat: ABB
Typ: B21 311-100
oder gleichwertig
Angebotenes Fabrikat: '..........'
Angebotener Typ: '..........'
Liefern und betriebsbereit montieren
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Einheit: Stk
Produkt:
  Artikel:
    Artikelnummer: 2CMA100154R1000
    Artikelkurztext: B21 311-100 Wechselstromzähler "Silber", 1 Phase, Direktanschluss 65A

**01.0038 B21 312-100 Wechselstromzähler, RS485 "Silber", 1 Phase, Direktanschluss 65A**
MID-Wechselstromzähler zur Direktmessung einphasiger Netze unter Anzeige aller wichtigen Instrumentalwerte. Der Energiezähler hat 2 fest konfigurierte Ein- und Ausgänge. Der Ausgang kann wahlweise als Impulsausgang zur Ausgabe der Wirk- oder Blindenergie oder als Alarmausgang verwendet werden. Hier können bis zu 25 Alarmwerte eingestellt werden. Die Eingänge dienen zur Steuerung der Tarife bzw. zur Zählung externer Impulse. Der rücksetzbare Zwischenzähler ermöglicht das Messen individueller Intervalle. Zusätzlich erfasst der Zähler bis zu 4 Tarife. Durch die integrierte Uhr können zeitgesteuerte Funktionen ausgeführt werden. Passendes Zubehör wie Stromwandler, Gateways mit integriertem Webserver sowie KNX-Schnittstelle finden Sie in unserem Portfolio.

Normen: IEC 62053-23
Anzahl Phasen: Single-phase
Bemessungsspannung: 220-240 V
Bemessungsstrom: 5 A, maximal 65 A
Breite in Teilungseinheiten: 2
Genauigkeit: Wirkenergie Kl. B (1), Blindenergie Kl. 2
I/O-Option: 2 digitale Ausgänge, 2 digitate Eingänge
Kommunikation: RS-485
Schutzart: IP20
Unterfunktion: Silber
Zählertyp: direktmessend
Fabrikat: ABB
Typ: B21 312-100
oder gleichwertig
Angebotenes Fabrikat: '..........'
Angebotener Typ: '..........'
Liefern und betriebsbereit montieren
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Einheit: Stk
Produkt:
  Artikel:
    Artikelnummer: 2CMA100155R1000
    Artikelkurztext: B21 312-100 Wechselstromzähler, RS485 "Silber", 1 Phase, Direktanschluss 65A

**01.0039 B21 313-100 Wechselstromzähler, M-Bus "Silber", 1 Phase, Direktanschluss 65A**
MID-Wechselstromzähler zur Messung von einphasigen Netzen über einen Direktanschluss für Ströme bis maximal 65 A. Anzeige aller wichtigen Instrumentalwerte. Der Energiezähler hat 2 fest konfigurierte Ein- und Ausgänge. Der Ausgang kann wahlweise als Impulsausgang zur Ausgabe der Wirk- oder Blindenergie oder als Alarmausgang verwendet werden. Hier können bis zu 25 Alarmwerte eingestellt werden. Die Eingänge dienen zur Steuerung der Tarife bzw. zur Zählung externer Impulse. Der rücksetzbare Zwischenzähler ermöglicht das Messen individueller Intervalle. Zusätzlich erfasst der Zähler bis zu 4 Tarife. Durch die integrierte Uhr können zeitgesteuerte Funktionen ausgeführt werden.

Normen: EN 50470-1
Anzahl Phasen: Single-phase
Bemessungsspannung: 220-240 V
Bemessungsstrom: 5 A, maximal 65 A
Breite in Teilungseinheiten: 2
Genauigkeit: Wirkenergie Kl. B (1), Blindenergie Kl. 2
I/O-Option: 2 digitale Ausgänge, 2 digitate Eingänge
Kommunikation: M-Bus
Schutzart: IP20
Unterfunktion: Silber
Zählertyp: direktmessend
Fabrikat: ABB
Typ: B21 313-100
oder gleichwertig
Angebotenes Fabrikat: '..........'
Angebotener Typ: '..........'
Liefern und betriebsbereit montieren
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Einheit: Stk
Produkt:
  Artikel:
    Artikelnummer: 2CMA100156R1000
    Artikelkurztext: B21 313-100 Wechselstromzähler, M-Bus "Silber", 1 Phase, Direktanschluss 65A

**01.0040 B23 111-100 Drehstromzähler „Stahl“, 3 Phasen, Direktanschluss 65A**
Drehstromzähler zur Messung eines Dreileiter- oder Vierleiter-Drehstromnetzes über einen Direktanschluss bis maximal 65 A. Zähler ist geeicht nach MID und zugelassen gemäß IEC. Anzeige aller wichtigen Instrumentalwerte. Die Kommunikation kann über die integrierte Infrarotschnittstelle zur Anbindung eines KNX-Moduls erfolgen. Der Energiezähler hat einen Ausgang. Dieser kann wahlweise als Impulsausgang zur Ausgabe der Wirkenergie oder als Alarmausgang verwendet werden. Hier können bis zu 25 Alarmwerte (Schwellwerte mit Zeitverzögerung) eingestellt werden. Die Einbaubreite beträgt 4 DIN-Module. Passendes Zubehör wie Stromwandler, Gateways mit integriertem Webserver sowie eine KNX-Schnittstelle finden Sie in unserem Portfolio.

Normen: EN 50470-1
Anzahl Phasen: Three-phase
Bemessungsspannung: 3x220-240 V
Bemessungsstrom: 5 A, maximal 65 A
Breite in Teilungseinheiten: 4
Genauigkeit: Wirkenergie Kl. B (1)
I/O-Option: 1 digitaler Ausgang
Kommunikation: 0
Schutzart: IP20
Unterfunktion: Stahl
Zählertyp: direktmessend
Fabrikat: ABB
Typ: B23 111-100
oder gleichwertig
Angebotenes Fabrikat: '..........'
Angebotener Typ: '..........'
Liefern und betriebsbereit montieren
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Einheit: Stk
Produkt:
  Artikel:
    Artikelnummer: 2CMA100163R1000
    Artikelkurztext: B23 111-100 Drehstromzähler „Stahl“, 3 Phasen, Direktanschluss 65A

**01.0041 B23 112-100 Drehstromzähler, RS485 „Stahl“, 3 Phasen, Direktanschluss 65A**
Drehstromzähler zur Messung eines Dreileiter- oder Vierleiter-Drehstromnetzes über einen Direktanschluss bis maximal 65 A. Zähler ist geeicht nach MID und zugelassen gemäß IEC. Anzeige aller wichtigen Instrumentalwerte. Die Kommunikation kann über die integrierte Schnittstelle RS485 (Modbus RTU) oder über die Infrarotschnittstelle zur Anbindung eines KNX-Moduls erfolgen. Der Energiezähler hat einen Ausgang. Dieser kann wahlweise als Impulsausgang zur Ausgabe der Wirkenergie oder als Alarmausgang verwendet werden. Hier können bis zu 25 Alarmwerte (Schwellwerte mit Zeitverzögerung) eingestellt werden. Die Einbaubreite beträgt 4 DIN-Module. Passendes Zubehör wie Stromwandler, Gateways mit integriertem Webserver sowie eine KNX-Schnittstelle finden Sie in unserem Portfolio.

Normen: EN 50470-1
Anzahl Phasen: Three-phase
Bemessungsspannung: 3x220-240 V
Bemessungsstrom: 5 A, maximal 65 A
Breite in Teilungseinheiten: 4
Genauigkeit: Wirkenergie Kl. B (1)
I/O-Option: 1 digitaler Ausgang
Kommunikation: RS-485
Schutzart: IP20
Unterfunktion: Stahl
Zählertyp: direktmessend
Fabrikat: ABB
Typ: B23 112-100
oder gleichwertig
Angebotenes Fabrikat: '..........'
Angebotener Typ: '..........'
Liefern und betriebsbereit montieren
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Einheit: Stk
Produkt:
  Artikel:
    Artikelnummer: 2CMA100164R1000
    Artikelkurztext: B23 112-100 Drehstromzähler, RS485 „Stahl“, 3 Phasen, Direktanschluss 65A

**01.0042 B23 113-100 Drehstromzähler, M-Bus „Stahl“, 3 Phasen, Direktanschluss 65A**
Drehstromzähler zur Messung eines Dreileiter- oder Vierleiter-Drehstromnetzes über einen Direktanschluss bis maximal 65 A. Zähler ist geeicht nach MID und zugelassen gemäß IEC. Anzeige aller wichtigen Instrumentalwerte. Die Kommunikation kann über die integrierte M-Bus-Schnittstelle oder über die Infrarotschnittstelle zur Anbindung eines KNX-Moduls erfolgen. Der Energiezähler hat einen Ausgang. Dieser kann wahlweise als Impulsausgang zur Ausgabe der Wirkenergie oder als Alarmausgang verwendet werden. Hier können bis zu 25 Alarmwerte (Schwellwerte mit Zeitverzögerung) eingestellt werden. Die Einbaubreite beträgt 4 DIN-Module. Passendes Zubehör wie Stromwandler, Gateways mit integriertem Webserver sowie eine KNX-Schnittstelle finden Sie in unserem Portfolio.

Normen: EN 50470-1
Anzahl Phasen: Three-phase
Bemessungsspannung: 3x220-240 V
Bemessungsstrom: 5 A, maximal 65 A
Breite in Teilungseinheiten: 4
Genauigkeit: Wirkenergie Kl. B (1)
I/O-Option: 1 digitaler Ausgang
Kommunikation: M-Bus
Schutzart: IP20
Unterfunktion: Stahl
Zählertyp: direktmessend
Fabrikat: ABB
Typ: B23 113-100
oder gleichwertig
Angebotenes Fabrikat: '..........'
Angebotener Typ: '..........'
Liefern und betriebsbereit montieren
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Einheit: Stk
Produkt:
  Artikel:
    Artikelnummer: 2CMA100165R1000
    Artikelkurztext: B23 113-100 Drehstromzähler, M-Bus „Stahl“, 3 Phasen, Direktanschluss 65A

**01.0043 B23 212-100 Drehstromzähler, RS485 „Bronze“, 3 Phasen, Direktanschluss 65A**
Drehstromzähler zur Messung eines Dreileiter- oder Vierleiter-Drehstromnetzes über einen Direktanschluss bis maximal 65 A. Zähler ist geeicht nach MID und zugelassen gemäß IEC. Anzeige aller wichtigen Instrumentalwerte. Die Kommunikation kann über die integrierte Schnittstelle RS485 (Modbus RTU) oder über die Infrarotschnittstelle zur Anbindung eines KNX-Moduls erfolgen. Der Energiezähler hat einen Ausgang. Dieser kann wahlweise als Impulsausgang zur Ausgabe der Wirkenergie oder als Alarmausgang verwendet werden. Hier können bis zu 25 Alarmwerte (Schwellwerte mit Zeitverzögerung) eingestellt werden. Die Einbaubreite beträgt 4 DIN-Module. Passendes Zubehör wie Stromwandler, Gateways mit integriertem Webserver sowie eine KNX-Schnittstelle finden Sie in unserem Portfolio.

Normen: IEC 62053-23
Anzahl Phasen: Three-phase
Bemessungsspannung: 3x220-240 V
Bemessungsstrom: 5 A, maximal 65 A
Breite in Teilungseinheiten: 4
Genauigkeit: Wirkenergie Kl. B (1), Blindenergie Kl. 2
I/O-Option: 1 digitaler Ausgang
Kommunikation: RS-485
Schutzart: IP20
Unterfunktion: Bronze
Zählertyp: direktmessend
Fabrikat: ABB
Typ: B23 212-100
oder gleichwertig
Angebotenes Fabrikat: '..........'
Angebotener Typ: '..........'
Liefern und betriebsbereit montieren
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Einheit: Stk
Produkt:
  Artikel:
    Artikelnummer: 2CMA100166R1000
    Artikelkurztext: B23 212-100 Drehstromzähler, RS485 „Bronze“, 3 Phasen, Direktanschluss 65A

**01.0044 B23 212-200 Drehtstromzähler IEC & GOST**
Drehstromzähler zur Messung eines Dreileiter- oder Vierleiter-Drehstromnetzes über einen Direktanschluss bis maximal 65 A. Zähler ist geeicht nach MID und zugelassen gemäß IEC. Anzeige aller wichtigen Instrumentalwerte. Die Kommunikation kann über die integrierte M-Bus-Schnittstelle oder über die Infrarotschnittstelle zur Anbindung eines KNX-Moduls erfolgen. Der Energiezähler hat einen Ausgang. Dieser kann wahlweise als Impulsausgang zur Ausgabe der Wirkenergie oder als Alarmausgang verwendet werden. Hier können bis zu 25 Alarmwerte (Schwellwerte mit Zeitverzögerung) eingestellt werden. Die Einbaubreite beträgt 4 DIN-Module. Passendes Zubehör wie Stromwandler, Gateways mit integriertem Webserver sowie eine KNX-Schnittstelle finden Sie in unserem Portfolio.

GOST Zulassung vorhanden

Normen: IEC 62052-11, IEC 62053-21, IEC 62053-23, GOST 31818.11-2012, GOST 31819.21-2012, GOST 31819.23-2012
Anzahl Phasen: Three-phase
Bemessungsspannung: 3x220-240 V
Bemessungsstrom: 5 A, maximal 65 A
Breite in Teilungseinheiten: 4
Genauigkeit: Wirkenergie Kl. B (1), Blindenergie Kl. 2
Schutzart: IP20
Unterfunktion: Bronze
Zählertyp: direktmessend
Fabrikat: ABB
Typ: B23 212-200
oder gleichwertig
Angebotenes Fabrikat: '..........'
Angebotener Typ: '..........'
Liefern und betriebsbereit montieren
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Einheit: Stk
Produkt:
  Artikel:
    Artikelnummer: 2CMA100804R1000
    Artikelkurztext: B23 212-200 Drehtstromzähler IEC & GOST

**01.0045 B23 311-100 Drehstromzähler „Silber“, 3 Phasen, Direktanschluss 65A**
Drehstromzähler zur Messung eines Dreileiter- oder Vierleiter-Drehstromnetzes über einen Direktanschluss bis maximal 65 A. Zähler ist geeicht nach MID und zugelassen gemäß IEC. Anzeige aller wichtigen Instrumentalwerte. Die Kommunikation kann über die integrierte Infrarotschnittstelle zur Anbindung eines KNX-Moduls erfolgen. Der Energiezähler hat 2 fest konfigurierte Ein- und Ausgänge. Der Ausgang kann wahlweise als Impulsausgang zur Ausgabe der Wirk- oder Blindenergie oder als Alarmausgang verwendet werden. Hier können bis zu 25 Alarmwerte (Schwellwerte mit Zeitverzögerung) eingestellt werden. Die Eingänge dienen zur Steuerung der Tarife bzw. zur Zählung externer Impulse. Der rücksetzbare Zwischenzähler ermöglicht das Messen individueller Intervalle. Zusätzlich erfasst der Zähler bis zu 4 Tarife. Die Einbaubreite beträgt 4 DIN-Module. Passendes Zubehör wie Stromwandler, Gateways mit integriertem Webserver sowie eine KNX-Schnittstelle finden Sie in unserem Portfolio.

Normen: IEC 62052-11
Anzahl Phasen: Three-phase
Bemessungsspannung: 3x220-240 V
Bemessungsstrom: 5 A, maximal 65 A
Breite in Teilungseinheiten: 4
Genauigkeit: Wirkenergie Kl. B (1), Blindenergie Kl. 2
I/O-Option: 2 digitale Ausgänge, 2 digitate Eingänge
Schutzart: IP20
Unterfunktion: Silber
Zählertyp: direktmessend
Fabrikat: ABB
Typ: B23 311-100
oder gleichwertig
Angebotenes Fabrikat: '..........'
Angebotener Typ: '..........'
Liefern und betriebsbereit montieren
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Einheit: Stk
Produkt:
  Artikel:
    Artikelnummer: 2CMA100168R1000
    Artikelkurztext: B23 311-100 Drehstromzähler „Silber“, 3 Phasen, Direktanschluss 65A

**01.0046 B23 312-100 Drehstromzähler, RS485 „Silber“, 3 Phasen, Direktanschluss 65A**
MID-Drehstromzähler zur Messung eines Dreileiter- oder Vierleiter-Drehstromnetzes über einen Direktanschluss bis maximal 65 A. Anzeige aller wichtigen Instrumentalwerte. Der Energiezähler hat 2 fest konfigurierte Ein- und Ausgänge. Der Ausgang kann wahlweise als Impulsausgang zur Ausgabe der Wirk- oder Blindenergie oder als Alarmausgang verwendet werden. Die Eingänge dienen zur Steuerung der Tarife bzw. zur Zählung externer Impulse. Der rücksetzbare Zwischenzähler ermöglicht das Messen individueller Intervalle. Zusätzlich erfasst der Zähler bis zu 4 Tarife.

Normen: IEC 62052-11
Anzahl Phasen: Three-phase
Bemessungsspannung: 3x220-240 V
Bemessungsstrom: 5 A, maximal 65 A
Breite in Teilungseinheiten: 4
Genauigkeit: Wirkenergie Kl. B (1), Blindenergie Kl. 2
I/O-Option: 2 digitale Ausgänge, 2 digitate Eingänge
Kommunikation: RS-485
Schutzart: IP20
Unterfunktion: Silber
Zählertyp: direktmessend
Fabrikat: ABB
Typ: B23 312-100
oder gleichwertig
Angebotenes Fabrikat: '..........'
Angebotener Typ: '..........'
Liefern und betriebsbereit montieren
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Einheit: Stk
Produkt:
  Artikel:
    Artikelnummer: 2CMA100169R1000
    Artikelkurztext: B23 312-100 Drehstromzähler, RS485 „Silber“, 3 Phasen, Direktanschluss 65A

**01.0047 B23 313-100 Drehstromzähler, M-Bus „Silber“, 3 Phasen, Direktanschluss 65A**
Drehstromzähler zur Messung eines Dreileiter- oder Vierleiter-Drehstromnetzes über einen Direktanschluss bis maximal 65 A. Zähler ist geeicht nach MID und zugelassen gemäß IEC. Anzeige aller wichtigen Instrumentalwerte. Die Kommunikation kann über die integrierte M-Bus-Schnittstelle oder über die Infrarotschnittstelle zur Anbindung eines KNX-Moduls erfolgen. Der Energiezähler hat 2 fest konfigurierte Ein- und Ausgänge. Der Ausgang kann wahlweise als Impulsausgang zur Ausgabe der Wirk- oder Blindenergie oder als Alarmausgang verwendet werden. Hier können bis zu 25 Alarmwerte (Schwellwerte mit Zeitverzögerung) eingestellt werden. Die Eingänge dienen zur Steuerung der Tarife bzw. zur Zählung externer Impulse. Der rücksetzbare Zwischenzähler ermöglicht das Messen individueller Intervalle. Zusätzlich erfasst der Zähler bis zu 4 Tarife. Die Einbaubreite beträgt 4 DIN-Module. Passendes Zubehör wie Stromwandler, Gateways mit integriertem Webserver sowie eine KNX-Schnittstelle finden Sie in unserem Portfolio.

Normen: EN 50470-1
Anzahl Phasen: Three-phase
Bemessungsspannung: 3x220-240 V
Bemessungsstrom: 5 A, maximal 65 A
Breite in Teilungseinheiten: 4
Genauigkeit: Wirkenergie Kl. B (1), Blindenergie Kl. 2
I/O-Option: 2 digitale Ausgänge, 2 digitate Eingänge
Kommunikation: M-Bus
Schutzart: IP20
Unterfunktion: Silber
Zählertyp: direktmessend
Fabrikat: ABB
Typ: B23 313-100
oder gleichwertig
Angebotenes Fabrikat: '..........'
Angebotener Typ: '..........'
Liefern und betriebsbereit montieren
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Einheit: Stk
Produkt:
  Artikel:
    Artikelnummer: 2CMA100170R1000
    Artikelkurztext: B23 313-100 Drehstromzähler, M-Bus „Silber“, 3 Phasen, Direktanschluss 65A

**01.0048 B24 111-100 Messwandlerzähler „Stahl“, 3 Phasen, Wandleranschluss 6A**
Drehstromzähler zur Messung eines Dreileiter- oder Vierleiter-Drehstromnetzes über einen Wandler-Anschluss CT (Wandlerverhältnis für Strom konfigurierbar) bis maximal 6 A. Zähler ist geeicht nach MID und zugelassen gemäß IEC. Anzeige aller wichtigen Instrumentalwerte. Die Kommunikation kann über die Infrarotschnittstelle zur Anbindung eines KNX-Moduls erfolgen. Der Energiezähler hat einen Ausgang. Dieser kann wahlweise als Impulsausgang zur Ausgabe der Wirkenergie oder als Alarmausgang verwendet werden. Hier können bis zu 25 Alarmwerte (Schwellwerte mit Zeitverzögerung) eingestellt werden. Die Einbaubreite beträgt 4 DIN-Module. Passendes Zubehör wie Stromwandler, Gateways mit integriertem Webserver sowie eine KNX-Schnittstelle finden Sie in unserem Portfolio.

Normen: EN 50470-1
Anzahl Phasen: Three-phase
Bemessungsspannung: 3x220-240 V
Bemessungsstrom: 1 A, maximal 6 A
Breite in Teilungseinheiten: 4
Ergänzende Informationen: CT (1A, 5A)
Genauigkeit: Wirkenergie Kl. B (1)
I/O-Option: 1 digitaler Ausgang
Schutzart: IP20
Unterfunktion: Stahl
Zählertyp: wandlermessend
Fabrikat: ABB
Typ: B24 111-100
oder gleichwertig
Angebotenes Fabrikat: '..........'
Angebotener Typ: '..........'
Liefern und betriebsbereit montieren
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Einheit: Stk
Produkt:
  Artikel:
    Artikelnummer: 2CMA100177R1000
    Artikelkurztext: B24 111-100 Messwandlerzähler „Stahl“, 3 Phasen, Wandleranschluss 6A

**01.0049 B24 112-100 Messwandlerzähler, RS485 „Stahl“, 3 Phasen, Wandleranschluss 6A**
Drehstromzähler zur Messung eines Dreileiter- oder Vierleiter-Drehstromnetzes über einen Wandler-Anschluss CT (Wandlerverhältnis für Strom konfigurierbar) bis maximal 6 A. Zähler ist geeicht nach MID und zugelassen gemäß IEC. Anzeige aller wichtigen Instrumentalwerte. Die Kommunikation kann über die integrierte Schnittstelle RS485 (Modbus RTU) oder über die Infrarotschnittstelle zur Anbindung eines KNX-Moduls erfolgen. Der Energiezähler hat einen Ausgang. Dieser kann wahlweise als Impulsausgang zur Ausgabe der Wirkenergie oder als Alarmausgang verwendet werden. Hier können bis zu 25 Alarmwerte (Schwellwerte mit Zeitverzögerung) eingestellt werden. Die Einbaubreite beträgt 4 DIN-Module. Passendes Zubehör wie Stromwandler, Gateways mit integriertem Webserver sowie eine KNX-Schnittstelle finden Sie in unserem Portfolio.

Normen: IEC 62053-21
Anzahl Phasen: Three-phase
Bemessungsspannung: 3x220-240 V
Bemessungsstrom: 1 A, maximal 6 A
Breite in Teilungseinheiten: 4
Ergänzende Informationen: CT (1A, 5A)
Genauigkeit: Wirkenergie Kl. B (1)
I/O-Option: 1 digitaler Ausgang
Kommunikation: RS-485
Schutzart: IP20
Unterfunktion: Stahl
Zählertyp: wandlermessend
Fabrikat: ABB
Typ: B24 112-100
oder gleichwertig
Angebotenes Fabrikat: '..........'
Angebotener Typ: '..........'
Liefern und betriebsbereit montieren
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Einheit: Stk
Produkt:
  Artikel:
    Artikelnummer: 2CMA100178R1000
    Artikelkurztext: B24 112-100 Messwandlerzähler, RS485 „Stahl“, 3 Phasen, Wandleranschluss 6A

**01.0050 B24 113-100 Messwandlerzähler, M-Bus „Stahl“, 3 Phasen, Wandleranschluss 6A**
Drehstromzähler zur Messung eines Dreileiter- oder Vierleiter-Drehstromnetzes über einen Wandler-Anschluss CT (Wandlerverhältnis für Strom konfigurierbar) bis maximal 6 A. Zähler ist geeicht nach MID und zugelassen gemäß IEC. Anzeige aller wichtigen Instrumentalwerte. Die Kommunikation kann über die integrierte Schnittstelle M-Bus oder über die Infrarotschnittstelle zur Anbindung eines KNX-Moduls erfolgen. Der Energiezähler hat einen Ausgang. Dieser kann wahlweise als Impulsausgang zur Ausgabe der Wirkenergie oder als Alarmausgang verwendet werden. Hier können bis zu 25 Alarmwerte (Schwellwerte mit Zeitverzögerung) eingestellt werden. Die Einbaubreite beträgt 4 DIN-Module. Passendes Zubehör wie Stromwandler, Gateways mit integriertem Webserver sowie eine KNX-Schnittstelle finden Sie in unserem Portfolio.

Normen: EN 50470-1
Anzahl Phasen: Three-phase
Bemessungsspannung: 3x220-240 V
Bemessungsstrom: 1 A, maximal 6 A
Breite in Teilungseinheiten: 4
Ergänzende Informationen: CT (1A, 5A)
Genauigkeit: Wirkenergie Kl. B (1)
I/O-Option: 1 digitaler Ausgang
Kommunikation: M-Bus
Schutzart: IP20
Unterfunktion: Stahl
Zählertyp: wandlermessend
Fabrikat: ABB
Typ: B24 113-100
oder gleichwertig
Angebotenes Fabrikat: '..........'
Angebotener Typ: '..........'
Liefern und betriebsbereit montieren
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Einheit: Stk
Produkt:
  Artikel:
    Artikelnummer: 2CMA100179R1000
    Artikelkurztext: B24 113-100 Messwandlerzähler, M-Bus „Stahl“, 3 Phasen, Wandleranschluss 6A

**01.0051 B24 212-100 Messwandlerzähler, RS485 „Bronze“, 3 Phasen, Wandleranschluss 6A**
Drehstromzähler zur Messung eines Dreileiter- oder Vierleiter-Drehstromnetzes über einen Wandler-Anschluss CT (Wandlerverhältnis für Strom konfigurierbar) bis maximal 6 A. Zähler ist geeicht nach MID und zugelassen gemäß IEC. Anzeige aller wichtigen Instrumentalwerte. Die Kommunikation kann über die integrierte Schnittstelle RS485 (Modbus RTU) oder über die Infrarotschnittstelle zur Anbindung eines KNX-Moduls erfolgen. Der Energiezähler hat einen Ausgang. Dieser kann wahlweise als Impulsausgang zur Ausgabe der Wirkenergie oder als Alarmausgang verwendet werden. Hier können bis zu 25 Alarmwerte (Schwellwerte mit Zeitverzögerung) eingestellt werden. Die Einbaubreite beträgt 4 DIN-Module. Passendes Zubehör wie Stromwandler, Gateways mit integriertem Webserver sowie eine KNX-Schnittstelle finden Sie in unserem Portfolio.

Normen: EN 50470-1
Anzahl Phasen: Three-phase
Bemessungsspannung: 3x220-240 V
Bemessungsstrom: 1 A, maximal 6 A
Breite in Teilungseinheiten: 4
Ergänzende Informationen: CT (1A, 5A)
Genauigkeit: Wirkenergie Kl. B (1), Blindenergie Kl. 2
I/O-Option: 1 digitaler Ausgang
Kommunikation: RS-485
Schutzart: IP20
Unterfunktion: Bronze
Zählertyp: wandlermessend
Fabrikat: ABB
Typ: B24 212-100
oder gleichwertig
Angebotenes Fabrikat: '..........'
Angebotener Typ: '..........'
Liefern und betriebsbereit montieren
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Einheit: Stk
Produkt:
  Artikel:
    Artikelnummer: 2CMA100180R1000
    Artikelkurztext: B24 212-100 Messwandlerzähler, RS485 „Bronze“, 3 Phasen, Wandleranschluss 6A

**01.0052 B24 352-100 Messwandlerzähler, RS485 „Silber“, 3 Phasen, Wandleranschluss 6A**
MID-Drehstromzähler zur Messung eines Drei- oder Vierleiter-Drehstromnetzes über einen Wandler-Anschluss CT (Wandlerverhältniskonfigurierbar) bis maximal 6 A. Anzeige aller wichtigen Instrumentalwerte. Der Energiezähler hat 2 fest konfigurierte Ein- und Ausgänge. Der Ausgang kann wahlweise als Impulsausgang zur Ausgabe der Wirk- oder Blindenergie oder als Alarmausgang verwendet werden. Die Eingänge dienen zur Steuerung der Tarife bzw. zur Zählung externer Impulse. Der rücksetzbare Zwischenzähler ermöglicht das Messen individueller Intervalle. Zusätzlich erfasst der Zähler bis zu 4 Tarife.

Normen: EN 50470-1
Anzahl Phasen: Three-phase
Bemessungsspannung: 3x220-240 V
Bemessungsstrom: 1 A, maximal 6 A
Breite in Teilungseinheiten: 4
Ergänzende Informationen: CT (1A, 5A)
Genauigkeit: Wirkenergie Kl. C (0,5 S), Blindenergie Kl. 2
I/O-Option: 2 digitale Ausgänge, 2 digitate Eingänge
Kommunikation: RS-485
Schutzart: IP20
Unterfunktion: Silber
Zählertyp: wandlermessend
Fabrikat: ABB
Typ: B24 352-100
oder gleichwertig
Angebotenes Fabrikat: '..........'
Angebotener Typ: '..........'
Liefern und betriebsbereit montieren
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Einheit: Stk
Produkt:
  Artikel:
    Artikelnummer: 2CMA100183R1000
    Artikelkurztext: B24 352-100 Messwandlerzähler, RS485 „Silber“, 3 Phasen, Wandleranschluss 6A

**01.0053 B24 353-100 Messwandlerzähler, M-Bus „Silber“, 3 Phasen, Wandleranschluss 6A**
MID-Drehstromzähler zur Messung eines Drei- oder Vierleiter-Drehstromnetzes über einen Wandler-Anschluss CT (Wandlerverhältniskonfigurierbar) bis maximal 6 A. Anzeige aller wichtigen Instrumentalwerte. Der Energiezähler hat 2 fest konfigurierte Ein- und Ausgänge. Der Ausgang kann wahlweise als Impulsausgang zur Ausgabe der Wirk- oder Blindenergie oder als Alarmausgang verwendet werden. Die Eingänge dienen zur Steuerung der Tarife bzw. zur Zählung externer Impulse. Der rücksetzbare Zwischenzähler ermöglicht das Messen individueller Intervalle. Zusätzlich erfasst der Zähler bis zu 4 Tarife.

Normen: IEC 62053-2
Anzahl Phasen: Three-phase
Bemessungsspannung: 3x220-240 V
Bemessungsstrom: 1 A, maximal 6 A
Breite in Teilungseinheiten: 4
Ergänzende Informationen: CT (1A, 5A)
Genauigkeit: Wirkenergie Kl. C (0,5 S), Blindenergie Kl. 2
I/O-Option: 2 digitale Ausgänge, 2 digitate Eingänge
Kommunikation: M-Bus
Schutzart: IP20
Unterfunktion: Silber
Zählertyp: wandlermessend
Fabrikat: ABB
Typ: B24 353-100
oder gleichwertig
Angebotenes Fabrikat: '..........'
Angebotener Typ: '..........'
Liefern und betriebsbereit montieren
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Einheit: Stk
Produkt:
  Artikel:
    Artikelnummer: 2CMA100184R1000
    Artikelkurztext: B24 353-100 Messwandlerzähler, M-Bus „Silber“, 3 Phasen, Wandleranschluss 6A

**01.0054 M4M 20 Netzanalysegerät Basis-Energiemanagement-Funktionen**
Das Messgerät, das zur Überwachung von Stromkreisen zum Zwecke der Energiezuweisung, Überwachung der Stromqualität, des Netzwerkmanagements und des Energiekostenmanagements verwendet wird und unterstützt den direkten Anschluss an Stromkreise bis 690 L-L VAC ohne Spannungswandler. Es liegt eine Abtastrate von 128 Abtastungen pro Zyklus für Strom und Spannung vor. Vollständige Messung elektrischer Parameter (inkl. durchsch./max/min, bidirektionale Messung). Basis-Netzqualität (THD, berechneter Neutralleiterstrom). Basis-Energiemanagement (max. Bedarf, I/O).

Anzahl Phasen: Three-phase
Bemessungsspannung: 3 x 230 (400) V
Bemessungsstrom: 5 A, maximal 6 A
Breite in Teilungseinheiten: 5.5
Ergänzende Informationen: CT (1A, 5A)
Frequenz: 50 … 60 Hz
Genauigkeit: Wirkenergie Kl. C (0,5 S)
I/O-Option: 2 digitale Ausgänge
Kommunikation: Bluetooth
Schutzart: IP54
Zählertyp: digital
Fabrikat: ABB
Typ: M4M 20
oder gleichwertig
Angebotenes Fabrikat: '..........'
Angebotener Typ: '..........'
Liefern und betriebsbereit montieren
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Einheit: Stk
Produkt:
  Artikel:
    Artikelnummer: 2CSG251151R4051
    Artikelkurztext: M4M 20 Netzanalysegerät Basis-Energiemanagement-Funktionen

**01.0055 M4M 20 BACNET Netzanalysegerät Basis-Energiemanagement-Funktionen**
Das Messgerät, das zur Überwachung von Stromkreisen zum Zwecke der Energiezuweisung, Überwachung der Stromqualität, des Netzwerkmanagements und des Energiekostenmanagements verwendet wird und unterstützt den direkten Anschluss an Stromkreise bis 690 L-L VAC ohne Spannungswandler. Es liegt eine Abtastrate von 128 Abtastungen pro Zyklus für Strom und Spannung vor. Vollständige Messung elektrischer Parameter (inkl. durchsch./max/min, bidirektionale Messung). Basis-Netzqualität (THD, berechneter Neutralleiterstrom). Basis-Energiemanagement (max. Bedarf, I/O).

Anzahl Phasen: Three-phase
Bemessungsspannung: 3 x 230 (400) V
Bemessungsstrom: 5 A, maximal 6 A
Breite in Teilungseinheiten: 5.5
Ergänzende Informationen: CT (1A, 5A)
Frequenz: 50 … 60 Hz
Genauigkeit: Wirkenergie Kl. C (0,5 S)
I/O-Option: 2 digitale Ausgänge
Kommunikation: Bluetooth, BACnet/IP
Schutzart: IP54
Zählertyp: digital
Fabrikat: ABB
Typ: M4M 20 BACNET
oder gleichwertig
Angebotenes Fabrikat: '..........'
Angebotener Typ: '..........'
Liefern und betriebsbereit montieren
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Einheit: Stk
Produkt:
  Artikel:
    Artikelnummer: 2CSG236831R4051
    Artikelkurztext: M4M 20 BACNET Netzanalysegerät Basis-Energiemanagement-Funktionen

**01.0056 M4M 20 ETHERNET Netzanalysegerät Basis-Energiemanagement-Funktionen**
Das Messgerät, das zur Überwachung von Stromkreisen zum Zwecke der Energiezuweisung, Überwachung der Stromqualität, des Netzwerkmanagements und des Energiekostenmanagements verwendet wird und unterstützt den direkten Anschluss an Stromkreise bis 690 L-L VAC ohne Spannungswandler. Es liegt eine Abtastrate von 128 Abtastungen pro Zyklus für Strom und Spannung vor. Vollständige Messung elektrischer Parameter (inkl. durchsch./max/min, bidirektionale Messung). Basis-Netzqualität (THD, berechneter Neutralleiterstrom). Basis-Energiemanagement (max. Bedarf, I/O).

Anzahl Phasen: Three-phase
Bemessungsspannung: 3 x 230 (400) V
Bemessungsstrom: 5 A, maximal 6 A
Breite in Teilungseinheiten: 5.5
Ergänzende Informationen: CT (1A, 5A)
Frequenz: 50 … 60 Hz
Genauigkeit: Wirkenergie Kl. C (0,5 S)
I/O-Option: 2 digitale Ausgänge
Kommunikation: Bluetooth, TCP/IP
Schutzart: IP54
Zählertyp: digital
Fabrikat: ABB
Typ: M4M 20 ETHERNET
oder gleichwertig
Angebotenes Fabrikat: '..........'
Angebotener Typ: '..........'
Liefern und betriebsbereit montieren
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Einheit: Stk
Produkt:
  Artikel:
    Artikelnummer: 2CSG204471R4051
    Artikelkurztext: M4M 20 ETHERNET Netzanalysegerät Basis-Energiemanagement-Funktionen

**01.0057 M4M 20 I/O Netzanalysegerät Basis-Energiemanagement-Funktionen**
Das Messgerät, das zur Überwachung von Stromkreisen zum Zwecke der Energiezuweisung, Überwachung der Stromqualität, des Netzwerkmanagements und des Energiekostenmanagements verwendet wird und unterstützt den direkten Anschluss an Stromkreise bis 690 L-L VAC ohne Spannungswandler. Es liegt eine Abtastrate von 128 Abtastungen pro Zyklus für Strom und Spannung vor. Vollständige Messung elektrischer Parameter (inkl. durchsch./max/min, bidirektionale Messung). Basis-Netzqualität (THD, berechneter Neutralleiterstrom). Basis-Energiemanagement (max. Bedarf, I/O).

Anzahl Phasen: Three-phase
Bemessungsspannung: 3 x 230 (400) V
Bemessungsstrom: 5 A, maximal 6 A
Breite in Teilungseinheiten: 5.5
Ergänzende Informationen: CT (1A, 5A)
Frequenz: 50 … 60 Hz
Genauigkeit: Wirkenergie Kl. C (0,5 S)
I/O-Option: 2 digitale Ausgänge, 2 analoge Ausgänge, 2 programmierbare E/A
Kommunikation: Bluetooth, RS-485
Schutzart: IP54
Zählertyp: digital
Fabrikat: ABB
Typ: M4M 20 I/O
oder gleichwertig
Angebotenes Fabrikat: '..........'
Angebotener Typ: '..........'
Liefern und betriebsbereit montieren
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Einheit: Stk
Produkt:
  Artikel:
    Artikelnummer: 2CSG251161R4051
    Artikelkurztext: M4M 20 I/O Netzanalysegerät Basis-Energiemanagement-Funktionen

**01.0058 M4M 20 MODBUS Netzanalysegerät Basis-Energiemanagement-Funktionen**
Das Messgerät, das zur Überwachung von Stromkreisen zum Zwecke der Energiezuweisung, Überwachung der Stromqualität, des Netzwerkmanagements und des Energiekostenmanagements verwendet wird und unterstützt den direkten Anschluss an Stromkreise bis 690 L-L VAC ohne Spannungswandler. Es liegt eine Abtastrate von 128 Abtastungen pro Zyklus für Strom und Spannung vor. Vollständige Messung elektrischer Parameter (inkl. durchsch./max/min, bidirektionale Messung). Basis-Netzqualität (THD, berechneter Neutralleiterstrom). Basis-Energiemanagement (max. Bedarf, I/O).

Anzahl Phasen: Three-phase
Bemessungsspannung: 3 x 230 (400) V
Bemessungsstrom: 5 A, maximal 6 A
Breite in Teilungseinheiten: 5.5
Ergänzende Informationen: CT (1A, 5A)
Frequenz: 50 … 60 Hz
Genauigkeit: Wirkenergie Kl. C (0,5 S)
I/O-Option: 2 digitale Ausgänge
Kommunikation: Bluetooth, RS-485
Schutzart: IP54
Zählertyp: digital
Fabrikat: ABB
Typ: M4M 20 MODBUS
oder gleichwertig
Angebotenes Fabrikat: '..........'
Angebotener Typ: '..........'
Liefern und betriebsbereit montieren
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Einheit: Stk
Produkt:
  Artikel:
    Artikelnummer: 2CSG251141R4051
    Artikelkurztext: M4M 20 MODBUS Netzanalysegerät Basis-Energiemanagement-Funktionen

**01.0059 M4M 20 PROFIBUS Netzanalysegerät Basis-Energiemanagement-Funktionen**
Das Messgerät, das zur Überwachung von Stromkreisen zum Zwecke der Energiezuweisung, Überwachung der Stromqualität, des Netzwerkmanagements und des Energiekostenmanagements verwendet wird und unterstützt den direkten Anschluss an Stromkreise bis 690 L-L VAC ohne Spannungswandler. Es liegt eine Abtastrate von 128 Abtastungen pro Zyklus für Strom und Spannung vor. Vollständige Messung elektrischer Parameter (inkl. durchsch./max/min, bidirektionale Messung). Basis-Netzqualität (THD, berechneter Neutralleiterstrom). Basis-Energiemanagement (max. Bedarf, I/O).

Anzahl Phasen: Three-phase
Bemessungsspannung: 3 x 230 (400) V
Bemessungsstrom: 5 A, maximal 6 A
Breite in Teilungseinheiten: 5.5
Ergänzende Informationen: CT (1A, 5A)
Frequenz: 50 … 60 Hz
Genauigkeit: Wirkenergie Kl. C (0,5 S)
I/O-Option: 2 digitale Ausgänge
Kommunikation: Bluetooth, Profibus DP-V0
Schutzart: IP54
Zählertyp: digital
Fabrikat: ABB
Typ: M4M 20 PROFIBUS
oder gleichwertig
Angebotenes Fabrikat: '..........'
Angebotener Typ: '..........'
Liefern und betriebsbereit montieren
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Einheit: Stk
Produkt:
  Artikel:
    Artikelnummer: 2CSG251131R4051
    Artikelkurztext: M4M 20 PROFIBUS Netzanalysegerät Basis-Energiemanagement-Funktionen

**01.0060 M4M 20 ROGOWSKI Netzanalysegerät Basis-Energiemanagement-Funktionen**
Das Messgerät, das zur Überwachung von Stromkreisen zum Zwecke der Energiezuweisung, Überwachung der Stromqualität, des Netzwerkmanagements und des Energiekostenmanagements verwendet wird und unterstützt den direkten Anschluss an Stromkreise bis 690 L-L VAC ohne Spannungswandler. Es liegt eine Abtastrate von 128 Abtastungen pro Zyklus für Strom und Spannung vor. Vollständige Messung elektrischer Parameter (inkl. durchsch./max/min, bidirektionale Messung). Basis-Netzqualität (THD, berechneter Neutralleiterstrom). Basis-Energiemanagement (max. Bedarf, I/O).

Anzahl Phasen: Three-phase
Bemessungsspannung: 3 x 230 (400) V
Bemessungsstrom: 5 A, maximal 6 A
Breite in Teilungseinheiten: 5.5
Ergänzende Informationen: Rogowski Spulen
Frequenz: 50 … 60 Hz
Genauigkeit: Wirkenergie Kl. C (0,5 S)
I/O-Option: 2 digitale Ausgänge
Kommunikation: Bluetooth, RS-485
Schutzart: IP54
Zählertyp: digital
Fabrikat: ABB
Typ: M4M 20 ROGOWSKI
oder gleichwertig
Angebotenes Fabrikat: '..........'
Angebotener Typ: '..........'
Liefern und betriebsbereit montieren
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Einheit: Stk
Produkt:
  Artikel:
    Artikelnummer: 2CSG207081R4051
    Artikelkurztext: M4M 20 ROGOWSKI Netzanalysegerät Basis-Energiemanagement-Funktionen

**01.0061 M4M 20-M ETHERNET Netzanalysegerät MID Basis-Energiemanagement-Funktionen**
Das Messgerät mit MID-Zertifizierung für Abrechnungszwecke, das zur Überwachung von Stromkreisen zum Zwecke der Energiezuweisung, Überwachung der Stromqualität, des Netzwerkmanagements und des Energiekostenmanagements verwendet wird und unterstützt den direkten Anschluss an Stromkreise bis 690 L-L VAC ohne Spannungswandler. Es liegt eine Abtastrate von 128 Abtastungen pro Zyklus für Strom und Spannung vor. Vollständige Messung elektrischer Parameter (inkl. durchsch./max/min, bidirektionale Messung). Basis-Netzqualität (THD, berechneter Neutralleiterstrom). Basis-Energiemanagement (max. Bedarf, I/O).

Anzahl Phasen: Three-phase
Bemessungsspannung: 3 x 230 (400) V, 3 x 400 (690) V
Bemessungsstrom: 0,01 … 1(6) A
Breite in Teilungseinheiten: 5.5
Ergänzende Informationen: CT (1A, 5A)
Frequenz: 50 … 60 Hz
Genauigkeit: Active energy: Class 0,5 acc. to IEC 61557-12 Class 0,5S acc. to IEC 62053-22 Reactive energy: Class 2 acc. to IEC 61557-12 Class 2S acc. to IEC 62053-23 Active power: Class 0,5 acc. to IEC 61557-12 Reactive power: Class 2 acc. to IEC 61557-12 Apparent power: Class 0,5 acc. to IEC 61557-12 Voltage: Class 0,2 acc. to IEC 61557-12 Current: Class 0,2 acc. to IEC 61557-12 Neutral current: Calculated Frequency: Class 0,1 acc. to IEC 61557-12 Unbalances (current, voltage): Class 0,2 acc. to IEC 61557-12 Harmonics, THD (current, voltage): Class 1 acc. to IEC 61557-12
I/O-Option: 2 digitale Ausgänge
Kommunikation: Bluetooth, TCP/IP
Schutzart: IP54
Zählertyp: digital
Fabrikat: ABB
Typ: M4M 20-M ETHERNET
oder gleichwertig
Angebotenes Fabrikat: '..........'
Angebotener Typ: '..........'
Liefern und betriebsbereit montieren
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Einheit: Stk
Produkt:
  Artikel:
    Artikelnummer: 2CSG239065R4051
    Artikelkurztext: M4M 20-M ETHERNET Netzanalysegerät MID Basis-Energiemanagement-Funktionen

**01.0062 M4M 20-M MODBUS Netzanalysegerät MID Basis-Energiemanagement-Funktionen**
Das Messgerät mit MID-Zertifizierung für Abrechnungszwecke, das zur Überwachung von Stromkreisen zum Zwecke der Energiezuweisung, Überwachung der Stromqualität, des Netzwerkmanagements und des Energiekostenmanagements verwendet wird und unterstützt den direkten Anschluss an Stromkreise bis 690 L-L VAC ohne Spannungswandler. Es liegt eine Abtastrate von 128 Abtastungen pro Zyklus für Strom und Spannung vor. Vollständige Messung elektrischer Parameter (inkl. durchsch./max/min, bidirektionale Messung). Basis-Netzqualität (THD, berechneter Neutralleiterstrom). Basis-Energiemanagement (max. Bedarf, I/O).

Anzahl Phasen: Three-phase
Bemessungsspannung: 3 x 230 (400) V, 3 x 400 (690) V
Bemessungsstrom: 0,01 … 1(6) A
Breite in Teilungseinheiten: 5.5
Ergänzende Informationen: CT (1A, 5A)
Frequenz: 50 … 60 Hz
Genauigkeit: Active energy: Class 0,5 acc. to IEC 61557-12 Class 0,5S acc. to IEC 62053-22 Reactive energy: Class 2 acc. to IEC 61557-12 Class 2S acc. to IEC 62053-23 Active power: Class 0,5 acc. to IEC 61557-12 Reactive power: Class 2 acc. to IEC 61557-12 Apparent power: Class 0,5 acc. to IEC 61557-12 Voltage: Class 0,2 acc. to IEC 61557-12 Current: Class 0,2 acc. to IEC 61557-12 Neutral current: Calculated Frequency: Class 0,1 acc. to IEC 61557-12 Unbalances (current, voltage): Class 0,2 acc. to IEC 61557-12 Harmonics, THD (current, voltage): Class 1 acc. to IEC 61557-12
I/O-Option: 2 digitale Ausgänge
Kommunikation: Bluetooth, RS-485
Schutzart: IP54
Zählertyp: digital
Fabrikat: ABB
Typ: M4M 20-M MODBUS
oder gleichwertig
Angebotenes Fabrikat: '..........'
Angebotener Typ: '..........'
Liefern und betriebsbereit montieren
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Einheit: Stk
Produkt:
  Artikel:
    Artikelnummer: 2CSG239055R4051
    Artikelkurztext: M4M 20-M MODBUS Netzanalysegerät MID Basis-Energiemanagement-Funktionen

**01.0063 M4M 30 BACNET Netzanalysegerät Umfassende Energiemanagement-Funktionen**
Das Messgerät, das zur Überwachung von Stromkreisen zum Zwecke der Energiezuweisung, Überwachung der Stromqualität, des Netzwerkmanagements und des Energiekostenmanagements verwendet wird und unterstützt den direkten Anschluss an Stromkreise bis 690 L-L VAC ohne Spannungswandler. Es liegt eine Abtastrate von 128 Abtastungen pro Zyklus für Strom und Spannung vor. Vollständige Messung elektrischer Parameter (inkl. durchsch./max/min, bidirektionale Messung). Erfassung der Netzqualität (THD, einzelne Oberwellen, Unsymmetrien, gemessener Neutralleiterstrom, Netzqualitätsereignisse, Wellenformen und Phasenvisualisierung). Energiemanagement-Funktionen (max. Bedarf, I/O, Tarife). Protokollfunktionalitäten (1-Jahre-Flash-Speicher für Lastprofile, Max/Min-Bedarf, Energietrends).

Anzahl Phasen: Three-phase
Bemessungsspannung: 3 x 230 (400) V
Bemessungsstrom: 5 A, maximal 6 A
Breite in Teilungseinheiten: 5.5
Ergänzende Informationen: CT (1A, 5A)
Frequenz: 50 … 60 Hz
Genauigkeit: Wirkenergie Kl. C (0,5 S)
I/O-Option: 4 programmierbare E/A
Kommunikation: Bluetooth, BACnet/IP
Schutzart: IP54
Zählertyp: digital
Fabrikat: ABB
Typ: M4M 30 BACNET
oder gleichwertig
Angebotenes Fabrikat: '..........'
Angebotener Typ: '..........'
Liefern und betriebsbereit montieren
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Einheit: Stk
Produkt:
  Artikel:
    Artikelnummer: 2CSG202451R4051
    Artikelkurztext: M4M 30 BACNET Netzanalysegerät Umfassende Energiemanagement-Funktionen

**01.0064 M4M 30 ETHERNET Netzanalysegerät Umfassende Energiemanagement-Funktionen**
Das Messgerät, das zur Überwachung von Stromkreisen zum Zwecke der Energiezuweisung, Überwachung der Stromqualität, des Netzwerkmanagements und des Energiekostenmanagements verwendet wird und unterstützt den direkten Anschluss an Stromkreise bis 690 L-L VAC ohne Spannungswandler. Es liegt eine Abtastrate von 128 Abtastungen pro Zyklus für Strom und Spannung vor. Vollständige Messung elektrischer Parameter (inkl. durchsch./max/min, bidirektionale Messung). Basis-Netzqualität (THD, berechneter Neutralleiterstrom). Basis-Energiemanagement (max. Bedarf, I/O).

Anzahl Phasen: Three-phase
Bemessungsspannung: 3 x 230 (400) V
Bemessungsstrom: 5 A, maximal 6 A
Breite in Teilungseinheiten: 5.5
Ergänzende Informationen: CT (1A, 5A)
Frequenz: 50 … 60 Hz
Genauigkeit: Wirkenergie Kl. C (0,5 S)
I/O-Option: 4 programmierbare E/A
Kommunikation: Bluetooth, TCP/IP
Schutzart: IP54
Zählertyp: digital
Fabrikat: ABB
Typ: M4M 30 ETHERNET
oder gleichwertig
Angebotenes Fabrikat: '..........'
Angebotener Typ: '..........'
Liefern und betriebsbereit montieren
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Einheit: Stk
Produkt:
  Artikel:
    Artikelnummer: 2CSG274681R4051
    Artikelkurztext: M4M 30 ETHERNET Netzanalysegerät Umfassende Energiemanagement-Funktionen

**01.0065 M4M 30 I/O Netzanalysegerät Umfassende Energiemanagement-Funktionen**
Das Messgerät, das zur Überwachung von Stromkreisen zum Zwecke der Energiezuweisung, Überwachung der Stromqualität, des Netzwerkmanagements und des Energiekostenmanagements verwendet wird und unterstützt den direkten Anschluss an Stromkreise bis 690 L-L VAC ohne Spannungswandler. Es liegt eine Abtastrate von 128 Abtastungen pro Zyklus für Strom und Spannung vor. Vollständige Messung elektrischer Parameter (inkl. durchsch./max/min, bidirektionale Messung). Erfassung der Netzqualität (THD, einzelne Oberwellen, Unsymmetrien, gemessener Neutralleiterstrom, Netzqualitätsereignisse, Wellenformen und Phasenvisualisierung). Energiemanagement-Funktionen (max. Bedarf, I/O, Tarife). Protokollfunktionalitäten (1-Jahre-Flash-Speicher für Lastprofile, Max/Min-Bedarf, Energietrends).

Anzahl Phasen: Three-phase
Bemessungsspannung: 3 x 230 (400) V
Bemessungsstrom: 5 A, maximal 6 A
Breite in Teilungseinheiten: 5.5
Ergänzende Informationen: CT (1A, 5A)
Frequenz: 50 … 60 Hz
Genauigkeit: Wirkenergie Kl. C (0,5 S)
I/O-Option: 2 analoge Ausgänge, 6 programmierbare E/A
Kommunikation: Bluetooth, RS-485
Schutzart: IP54
Zählertyp: digital
Fabrikat: ABB
Typ: M4M 30 I/O
oder gleichwertig
Angebotenes Fabrikat: '..........'
Angebotener Typ: '..........'
Liefern und betriebsbereit montieren
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Einheit: Stk
Produkt:
  Artikel:
    Artikelnummer: 2CSG202471R4051
    Artikelkurztext: M4M 30 I/O Netzanalysegerät Umfassende Energiemanagement-Funktionen

**01.0066 M4M 30 MODBUS Netzanalysegerät Umfassende Energiemanagement-Funktionen**
Das Messgerät, das zur Überwachung von Stromkreisen zum Zwecke der Energiezuweisung, Überwachung der Stromqualität, des Netzwerkmanagements und des Energiekostenmanagements verwendet wird und unterstützt den direkten Anschluss an Stromkreise bis 690 L-L VAC ohne Spannungswandler. Es liegt eine Abtastrate von 128 Abtastungen pro Zyklus für Strom und Spannung vor. Vollständige Messung elektrischer Parameter (inkl. durchsch./max/min, bidirektionale Messung). Basis-Netzqualität (THD, berechneter Neutralleiterstrom). Basis-Energiemanagement (max. Bedarf, I/O).

Anzahl Phasen: Three-phase
Bemessungsspannung: 3 x 230 (400) V
Bemessungsstrom: 5 A, maximal 6 A
Breite in Teilungseinheiten: 5.5
Ergänzende Informationen: CT (1A, 5A)
Frequenz: 50 … 60 Hz
Genauigkeit: Wirkenergie Kl. C (0,5 S)
I/O-Option: 4 programmierbare E/A
Kommunikation: Bluetooth, RS-485
Schutzart: IP54
Zählertyp: digital
Fabrikat: ABB
Typ: M4M 30 MODBUS
oder gleichwertig
Angebotenes Fabrikat: '..........'
Angebotener Typ: '..........'
Liefern und betriebsbereit montieren
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Einheit: Stk
Produkt:
  Artikel:
    Artikelnummer: 2CSG274761R4051
    Artikelkurztext: M4M 30 MODBUS Netzanalysegerät Umfassende Energiemanagement-Funktionen

**01.0067 M4M 30 PROFIBUS Netzanalysegerät Umfassende Energiemanagement-Funktionen**
Das Messgerät, das zur Überwachung von Stromkreisen zum Zwecke der Energiezuweisung, Überwachung der Stromqualität, des Netzwerkmanagements und des Energiekostenmanagements verwendet wird und unterstützt den direkten Anschluss an Stromkreise bis 690 L-L VAC ohne Spannungswandler. Es liegt eine Abtastrate von 128 Abtastungen pro Zyklus für Strom und Spannung vor. Vollständige Messung elektrischer Parameter (inkl. durchsch./max/min, bidirektionale Messung). Basis-Netzqualität (THD, berechneter Neutralleiterstrom). Basis-Energiemanagement (max. Bedarf, I/O).

Anzahl Phasen: Three-phase
Bemessungsspannung: 3 x 230 (400) V
Bemessungsstrom: 5 A, maximal 6 A
Breite in Teilungseinheiten: 5.5
Ergänzende Informationen: CT (1A, 5A)
Frequenz: 50 … 60 Hz
Genauigkeit: Wirkenergie Kl. C (0,5 S)
I/O-Option: 4 programmierbare E/A
Kommunikation: Bluetooth, Profibus DP-V0
Schutzart: IP54
Zählertyp: digital
Fabrikat: ABB
Typ: M4M 30 PROFIBUS
oder gleichwertig
Angebotenes Fabrikat: '..........'
Angebotener Typ: '..........'
Liefern und betriebsbereit montieren
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Einheit: Stk
Produkt:
  Artikel:
    Artikelnummer: 2CSG236791R4051
    Artikelkurztext: M4M 30 PROFIBUS Netzanalysegerät Umfassende Energiemanagement-Funktionen

**01.0068 M4M 30 ROGOWSKI Netzanalysegerät Umfassende Energiemanagement-Funktionen**
Das Messgerät, das zur Überwachung von Stromkreisen zum Zwecke der Energiezuweisung, Überwachung der Stromqualität, des Netzwerkmanagements und des Energiekostenmanagements verwendet wird und unterstützt den direkten Anschluss an Stromkreise bis 690 L-L VAC ohne Spannungswandler. Es liegt eine Abtastrate von 128 Abtastungen pro Zyklus für Strom und Spannung vor. Vollständige Messung elektrischer Parameter (inkl. durchsch./max/min, bidirektionale Messung). Erfassung der Netzqualität (THD, einzelne Oberwellen, Unsymmetrien, gemessener Neutralleiterstrom, Netzqualitätsereignisse, Wellenformen und Phasenvisualisierung). Energiemanagement-Funktionen (max. Bedarf, I/O, Tarife). Protokollfunktionalitäten (1-Jahre-Flash-Speicher für Lastprofile, Max/Min-Bedarf, Energietrends).

Anzahl Phasen: Three-phase
Bemessungsspannung: 3 x 230 (400) V
Bemessungsstrom: 5 A, maximal 6 A
Breite in Teilungseinheiten: 5.5
Ergänzende Informationen: Rogowski Spulen
Frequenz: 50 … 60 Hz
Genauigkeit: Wirkenergie Kl. C (0,5 S)
I/O-Option: 4 programmierbare E/A
Kommunikation: Bluetooth, RS-485
Schutzart: IP54
Zählertyp: digital
Fabrikat: ABB
Typ: M4M 30 ROGOWSKI
oder gleichwertig
Angebotenes Fabrikat: '..........'
Angebotener Typ: '..........'
Liefern und betriebsbereit montieren
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Einheit: Stk
Produkt:
  Artikel:
    Artikelnummer: 2CSG202461R4051
    Artikelkurztext: M4M 30 ROGOWSKI Netzanalysegerät Umfassende Energiemanagement-Funktionen

**01.0069 M4M 30-M ETHERNET Netzanalysegerät MID Umfassende Energiemanagement-Funktionen**
Das Messgerät mit MID-Zertifizierung für Abrechnungszwecke, das zur Überwachung von Stromkreisen zum Zwecke der Energiezuweisung, Überwachung der Stromqualität, des Netzwerkmanagements und des Energiekostenmanagements verwendet wird und unterstützt den direkten Anschluss an Stromkreise bis 690 L-L VAC ohne Spannungswandler. Es liegt eine Abtastrate von 128 Abtastungen pro Zyklus für Strom und Spannung vor. Vollständige Messung elektrischer Parameter (inkl. durchsch./max/min, bidirektionale Messung). Basis-Netzqualität (THD, berechneter Neutralleiterstrom). Basis-Energiemanagement (max. Bedarf, I/O).

Anzahl Phasen: Three-phase
Bemessungsspannung: 3 x 230 (400) V, 3 x 400 (690) V
Bemessungsstrom: 0,01 … 1(6) A
Breite in Teilungseinheiten: 5.5
Ergänzende Informationen: CT (1A, 5A)
Frequenz: 50 … 60 Hz
Genauigkeit: Active energy: Class 0,5 acc. to IEC 61557-12 Class 0,5S acc. to IEC 62053-22 Reactive energy: Class 2 acc. to IEC 61557-12 Class 2S acc. to IEC 62053-23 Active power: Class 0,5 acc. to IEC 61557-12 Reactive power: Class 1 acc. to IEC 61557-12 Apparent power: Class 0,5 acc. to IEC 61557-12 Voltage: Class 0,2 acc. to IEC 61557-12 Current: Class 0,2 acc. to IEC 61557-12 Neutral current: Class 0,2 acc. to IEC 61557-12 Frequency: Class 0,1 acc. to IEC 61557-12 Unbalances (current, voltage): Class 0,2 acc. to IEC 61557-12 Harmonics, THD (current, voltage): Class 1 acc. to IEC 61557-12
I/O-Option: 4 programmierbare E/A
Kommunikation: Bluetooth, TCP/IP
Schutzart: IP54
Zählertyp: digital
Fabrikat: ABB
Typ: M4M 30-M ETHERNET
oder gleichwertig
Angebotenes Fabrikat: '..........'
Angebotener Typ: '..........'
Liefern und betriebsbereit montieren
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Einheit: Stk
Produkt:
  Artikel:
    Artikelnummer: 2CSG239045R4051
    Artikelkurztext: M4M 30-M ETHERNET Netzanalysegerät MID Umfassende Energiemanagement-Funktionen

**01.0070 M4M 30-M MODBUS Netzanalysegerät MID Umfassende Energiemanagement-Funktionen**
Das Messgerät mit MID-Zertifizierung für Abrechnungszwecke, das zur Überwachung von Stromkreisen zum Zwecke der Energiezuweisung, Überwachung der Stromqualität, des Netzwerkmanagements und des Energiekostenmanagements verwendet wird und unterstützt den direkten Anschluss an Stromkreise bis 690 L-L VAC ohne Spannungswandler. Es liegt eine Abtastrate von 128 Abtastungen pro Zyklus für Strom und Spannung vor. Vollständige Messung elektrischer Parameter (inkl. durchsch./max/min, bidirektionale Messung). Basis-Netzqualität (THD, berechneter Neutralleiterstrom). Basis-Energiemanagement (max. Bedarf, I/O).

Anzahl Phasen: Three-phase
Bemessungsspannung: 3 x 230 (400) V, 3 x 400 (690) V
Bemessungsstrom: 0,01 … 1(6) A
Breite in Teilungseinheiten: 5.5
Ergänzende Informationen: CT (1A, 5A)
Frequenz: 50 … 60 Hz
Genauigkeit: Active energy: Class 0,5 acc. to IEC 61557-12 Class 0,5S acc. to IEC 62053-22 Reactive energy: Class 2 acc. to IEC 61557-12 Class 2S acc. to IEC 62053-23 Active power: Class 0,5 acc. to IEC 61557-12 Reactive power: Class 1 acc. to IEC 61557-12 Apparent power: Class 0,5 acc. to IEC 61557-12 Voltage: Class 0,2 acc. to IEC 61557-12 Current: Class 0,2 acc. to IEC 61557-12 Neutral current: Class 0,2 acc. to IEC 61557-12 Frequency: Class 0,1 acc. to IEC 61557-12 Unbalances (current, voltage): Class 0,2 acc. to IEC 61557-12 Harmonics, THD (current, voltage): Class 1 acc. to IEC 61557-12
I/O-Option: 4 programmierbare E/A
Kommunikation: Bluetooth, RS-485
Schutzart: IP54
Zählertyp: digital
Fabrikat: ABB
Typ: M4M 30-M MODBUS
oder gleichwertig
Angebotenes Fabrikat: '..........'
Angebotener Typ: '..........'
Liefern und betriebsbereit montieren
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Einheit: Stk
Produkt:
  Artikel:
    Artikelnummer: 2CSG239035R4051
    Artikelkurztext: M4M 30-M MODBUS Netzanalysegerät MID Umfassende Energiemanagement-Funktionen

**01.0071 CMS-800 Flachbandkabel 2 m Controll Unit + Sensoren +**
Flachbandkabel

Bemessungsbetriebsspannung: 9 V DC
Fabrikat: ABB
Typ: CMS-800
oder gleichwertig
Angebotenes Fabrikat: '..........'
Angebotener Typ: '..........'
Liefern und betriebsbereit montieren
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Einheit: Stk
Produkt:
  Artikel:
    Artikelnummer: 2CCA880148R0001
    Artikelkurztext: CMS-800 Flachbandkabel 2 m Controll Unit + Sensoren +

**01.0072 CMS-802 Flachbankdkabel CMS Sensoren und Steckerset**
Flachbandkabel

Bemessungsbetriebsspannung: 9 V DC
Fabrikat: ABB
Typ: CMS-802
oder gleichwertig
Angebotenes Fabrikat: '..........'
Angebotener Typ: '..........'
Liefern und betriebsbereit montieren
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Einheit: Stk
Produkt:
  Artikel:
    Artikelnummer: 2CCA880331R0001
    Artikelkurztext: CMS-802 Flachbankdkabel CMS Sensoren und Steckerset

**01.0073 CMS-803 Flachbankdkabel CMS Sensoren und Steckerset**
Flachbandkabel

Bemessungsbetriebsspannung: 9 V DC
Fabrikat: ABB
Typ: CMS-803
oder gleichwertig
Angebotenes Fabrikat: '..........'
Angebotener Typ: '..........'
Liefern und betriebsbereit montieren
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Einheit: Stk
Produkt:
  Artikel:
    Artikelnummer: 2CCA880332R0001
    Artikelkurztext: CMS-803 Flachbankdkabel CMS Sensoren und Steckerset

**01.0074 CMS-805 Flachbankdkabel CMS Sensoren und Steckerset**
Flachbandkabel

Bemessungsbetriebsspannung: 9 V DC
Fabrikat: ABB
Typ: CMS-805
oder gleichwertig
Angebotenes Fabrikat: '..........'
Angebotener Typ: '..........'
Liefern und betriebsbereit montieren
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Einheit: Stk
Produkt:
  Artikel:
    Artikelnummer: 2CCA880333R0001
    Artikelkurztext: CMS-805 Flachbankdkabel CMS Sensoren und Steckerset

**01.0075 CMS-820 Steckerset 35 Stück Controll Unit + Sensoren +**
Steckerset CMS-820 zur Verbindung des CMS-Flachbandkabels mit den CMS-Sensoren und den I/O-Modulen mit der Steuereinheit InSite SCU 100. Die Kabelkonfektionierung ist damit spielend einfach. Die Schneidklemmenverbinder lassen sich durch leichten Druck mit dem Flachbandkabel verbinden. Schnell, einfach, zuverlässig.

Bemessungsbetriebsspannung: 230 / 400 V AC
Fabrikat: ABB
Typ: CMS-820
oder gleichwertig
Angebotenes Fabrikat: '..........'
Angebotener Typ: '..........'
Liefern und betriebsbereit montieren
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Einheit: Stk
Produkt:
  Artikel:
    Artikelnummer: 2CCA880145R0001
    Artikelkurztext: CMS-820 Steckerset 35 Stück Controll Unit + Sensoren +

**01.0076 CMS-100CA Strom-Messsystem Sensor 80A, 18mm für Kabelmontage**
Sensoren CMS-100CA zur Verwendung mit den Strom-Messsystemen CMS-600 und CMS-700 bis 80A. Sie entsprechen der DIN EN 61010-1. Die universell einsetzbaren Sensoren für die Kabelmontage gewährleisten mit einer Einbaubreite von 18mm exaktes und effektivstes Messen. Durch die Kompaktheit eignen sich die CMS-Sensoren auch für die Nachrüstung in bereits vorhandenen Installationen. Die Sensoren messen TRMS, AC und DC Ströme (Aktuelle-, Min/Max- und Hold-Werte) und übermitteln diese Werte über ein 4-poliges Flachbandkabel an die Control Unit.

Ausgang: Sonstige
Bemessungsbetriebsspannung: 690 V AC, 1500 V DC
Frequenz: 50 Hz
Genauigkeit: ± 0,5 %
Messbereich: 0,1…80 A
Montageart: Kabelmontage
Fabrikat: ABB
Typ: CMS-100CA
oder gleichwertig
Angebotenes Fabrikat: '..........'
Angebotener Typ: '..........'
Liefern und betriebsbereit montieren
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Einheit: Stk
Produkt:
  Artikel:
    Artikelnummer: 2CCA880107R0001
    Artikelkurztext: CMS-100CA Strom-Messsystem Sensor 80A, 18mm für Kabelmontage

**01.0077 CMS-100DR Strom-Messsystem Sensor 80A, 18mm für Hutschienenmontage**
Sensoren CMS-100DR zur Verwendung mit den Strom-Messsystemen CMS-600 und CMS-700 bis 80A. Sie entsprechen der DIN EN 61010-1. Die Sensoren mit einer Einbaubreite von 18mm zur universell einsatzbarer Hutschienenmontage gewährleisten exaktes und effektivstes Messen. Durch die Kompaktheit eignen sich die CMS-Sensoren auch für die Nachrüstung in bereits vorhandenen Installationen. Die Sensoren messen TRMS, AC und DC Ströme (Aktuelle-, Min/Max- und Hold-Werte) und übermitteln diese Werte über ein 4-poliges Flachbandkabel an die Control Unit.

Ausgang: Sonstige
Bemessungsbetriebsspannung: 690 V AC, 1500 V DC
Frequenz: 50 Hz
Genauigkeit: ± 0,5 %
Messbereich: 0,1…80 A
Montageart: DIN-Schiene
Fabrikat: ABB
Typ: CMS-100DR
oder gleichwertig
Angebotenes Fabrikat: '..........'
Angebotener Typ: '..........'
Liefern und betriebsbereit montieren
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Einheit: Stk
Produkt:
  Artikel:
    Artikelnummer: 2CCA880128R0001
    Artikelkurztext: CMS-100DR Strom-Messsystem Sensor 80A, 18mm für Hutschienenmontage

**01.0078 CMS-100PS Strom-Messsystem Sensor 80A, 18mm für pro M compact u. SMISSLINE**
Sensoren CMS-100PS zur Verwendung mit den Strom-Messsystemen CMS-600 und CMS-700 bis 80A. Sie entsprechen der DIN EN 61010-1. Die Sensoren mit einer Einbaubreite von 18mm für das pro M compact System und für SMISSLINE Installationsgeräte mit Doppelstockklemmen gewährleisten exaktes und effektivstes Messen. Durch die Kompaktheit eignen sich die CMS-Sensoren auch für die Nachrüstung in bereits vorhandenen Installationen. Die Sensoren messen TRMS, AC und DC Ströme (Aktuelle-, Min/Max- und Hold-Werte) und übermitteln diese Werte über ein 4-poliges Flachbandkabel an die Control Unit.

Ausgang: Sonstige
Bemessungsbetriebsspannung: 690 V AC, 1500 V DC
Frequenz: 50 Hz
Genauigkeit: ± 0,5 %
Messbereich: 0,1…80 A
Montageart: System pro M compact & SMISSLINE
Fabrikat: ABB
Typ: CMS-100PS
oder gleichwertig
Angebotenes Fabrikat: '..........'
Angebotener Typ: '..........'
Liefern und betriebsbereit montieren
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Einheit: Stk
Produkt:
  Artikel:
    Artikelnummer: 2CCA880100R0001
    Artikelkurztext: CMS-100PS Strom-Messsystem Sensor 80A, 18mm für pro M compact u. SMISSLINE

**01.0079 CMS-100S8 Strom-Messsystem Sensor 80A, 18mm für S800 Installationsgeräte**
Sensoren CMS-100S8 zur Verwendung mit den Strom-Messsystemen CMS-600 und CMS-700 bis 80A. Sie entsprechen der DIN EN 61010-1. Die Sensoren mit einer Einbaubreite von 18mm für S800 Installtionsgeräte mit Doppelstockklemmen gewährleisten exaktes und effektivstes Messen. Durch die Kompaktheit eignen sich die CMS-Sensoren auch für die Nachrüstung in bereits vorhandenen Installationen. Die Sensoren messen TRMS, AC und DC Ströme (Aktuelle-, Min/Max- und Hold-Werte) und übermitteln diese Werte über ein 4-poliges Flachbandkabel an die Control Unit.

Ausgang: Sonstige
Bemessungsbetriebsspannung: 690 V AC, 1500 V DC
Frequenz: 50 Hz
Genauigkeit: ± 0,5 %
Messbereich: 0,1…80 A
Montageart: S800 Installationsgeräte mit Doppelstockklemmen
Fabrikat: ABB
Typ: CMS-100S8
oder gleichwertig
Angebotenes Fabrikat: '..........'
Angebotener Typ: '..........'
Liefern und betriebsbereit montieren
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Einheit: Stk
Produkt:
  Artikel:
    Artikelnummer: 2CCA880124R0001
    Artikelkurztext: CMS-100S8 Strom-Messsystem Sensor 80A, 18mm für S800 Installationsgeräte

**01.0080 CMS-101CA Strom-Messsystem Sensor 40A, 18mm für Kabelmontage**
Sensoren CMS-101CA zur Verwendung mit den Strom-Messsystemen CMS-600 und CMS-700 bis 40A. Sie entsprechen der DIN EN 61010-1. Die universell einsetzbaren Sensoren für die Kabelmontage gewährleisten mit einer Einbaubreite von 18mm exaktes und effektivstes Messen. Durch die Kompaktheit eignen sich die CMS-Sensoren auch für die Nachrüstung in bereits vorhandenen Installationen. Die Sensoren messen TRMS, AC und DC Ströme (Aktuelle-, Min/Max- und Hold-Werte) und übermitteln diese Werte über ein 4-poliges Flachbandkabel an die Control Unit.

Ausgang: Sonstige
Bemessungsbetriebsspannung: 690 V AC, 1500 V DC
Frequenz: 50 Hz
Genauigkeit: ± 0,5 %
Messbereich: 0,1…40 A
Montageart: Kabelmontage
Fabrikat: ABB
Typ: CMS-101CA
oder gleichwertig
Angebotenes Fabrikat: '..........'
Angebotener Typ: '..........'
Liefern und betriebsbereit montieren
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Einheit: Stk
Produkt:
  Artikel:
    Artikelnummer: 2CCA880108R0001
    Artikelkurztext: CMS-101CA Strom-Messsystem Sensor 40A, 18mm für Kabelmontage

**01.0081 CMS-101DR Strom-Messsystem Sensor 40A, 18mm für Hutschienenmontage**
Sensoren CMS-101DR zur Verwendung mit den Strom-Messsystemen CMS-600 und CMS-700 bis 40A. Sie entsprechen der DIN EN 61010-1. Die Sensoren mit einer Einbaubreite von 18mm zur universell einsatzbarer Hutschienenmontage gewährleisten exaktes und effektivstes Messen. Durch die Kompaktheit eignen sich die CMS-Sensoren auch für die Nachrüstung in bereits vorhandenen Installationen. Die Sensoren messen TRMS, AC und DC Ströme (Aktuelle-, Min/Max- und Hold-Werte) und übermitteln diese Werte über ein 4-poliges Flachbandkabel an die Control Unit.

Ausgang: Sonstige
Bemessungsbetriebsspannung: 690 V AC, 1500 V DC
Frequenz: 50 Hz
Genauigkeit: ± 0,5 %
Messbereich: 0,1…40 A
Montageart: DIN-Schiene
Fabrikat: ABB
Typ: CMS-101DR
oder gleichwertig
Angebotenes Fabrikat: '..........'
Angebotener Typ: '..........'
Liefern und betriebsbereit montieren
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Einheit: Stk
Produkt:
  Artikel:
    Artikelnummer: 2CCA880129R0001
    Artikelkurztext: CMS-101DR Strom-Messsystem Sensor 40A, 18mm für Hutschienenmontage

**01.0082 CMS-101PS Strom-Messsystem Sensor 40A, 18mm für pro M compact u. SMISSLINE**
Sensoren CMS-101PS zur Verwendung mit den Strom-Messsystemen CMS-600 und CMS-700 bis 40A. Sie entsprechen der DIN EN 61010-1. Die Sensoren mit einer Einbaubreite von 18mm für das pro M compact System und für SMISSLINE Installationsgeräte mit Doppelstockklemmen gewährleisten exaktes und effektivstes Messen. Durch die Kompaktheit eignen sich die CMS-Sensoren auch für die Nachrüstung in bereits vorhandenen Installationen. Die Sensoren messen TRMS, AC und DC Ströme (Aktuelle-, Min/Max- und Hold-Werte) und übermitteln diese Werte über ein 4-poliges Flachbandkabel an die Control Unit.

Ausgang: Sonstige
Bemessungsbetriebsspannung: 690 V AC, 1500 V DC
Frequenz: 50 Hz
Genauigkeit: ± 0,5 %
Messbereich: 0,1…40 A
Montageart: System pro M compact & SMISSLINE
Fabrikat: ABB
Typ: CMS-101PS
oder gleichwertig
Angebotenes Fabrikat: '..........'
Angebotener Typ: '..........'
Liefern und betriebsbereit montieren
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Einheit: Stk
Produkt:
  Artikel:
    Artikelnummer: 2CCA880101R0001
    Artikelkurztext: CMS-101PS Strom-Messsystem Sensor 40A, 18mm für pro M compact u. SMISSLINE

**01.0083 CMS-101S8 Strom-Messsystem Sensor 40A, 18mm für S800 Installationsgeräte**
Sensoren CMS-101S8 zur Verwendung mit den Strom-Messsystemen CMS-600 und CMS-700 bis 40A. Sie entsprechen der DIN EN 61010-1. Die Sensoren mit einer Einbaubreite von 18mm für S800 Installtionsgeräte mit Doppelstockklemmen gewährleisten exaktes und effektivstes Messen. Durch die Kompaktheit eignen sich die CMS-Sensoren auch für die Nachrüstung in bereits vorhandenen Installationen. Die Sensoren messen TRMS, AC und DC Ströme (Aktuelle-, Min/Max- und Hold-Werte) und übermitteln diese Werte über ein 4-poliges Flachbandkabel an die Control Unit.

Ausgang: Sonstige
Bemessungsbetriebsspannung: 690 V AC, 1500 V DC
Frequenz: 50 Hz
Genauigkeit: ± 0,5 %
Messbereich: 0,1…40 A
Montageart: S800 Installationsgeräte mit Doppelstockklemmen
Fabrikat: ABB
Typ: CMS-101S8
oder gleichwertig
Angebotenes Fabrikat: '..........'
Angebotener Typ: '..........'
Liefern und betriebsbereit montieren
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Einheit: Stk
Produkt:
  Artikel:
    Artikelnummer: 2CCA880125R0001
    Artikelkurztext: CMS-101S8 Strom-Messsystem Sensor 40A, 18mm für S800 Installationsgeräte

**01.0084 CMS-102CA Strom-Messsystem Sensor 20A, 18mm für Kabelmontage**
Sensoren CMS-102CA zur Verwendung mit den Strom-Messsystemen CMS-600 und CMS-700 bis 20A. Sie entsprechen der DIN EN 61010-1. Die universell einsetzbaren Sensoren für die Kabelmontage gewährleisten mit einer Einbaubreite von 18mm exaktes und effektivstes Messen. Durch die Kompaktheit eignen sich die CMS-Sensoren auch für die Nachrüstung in bereits vorhandenen Installationen. Die Sensoren messen TRMS, AC und DC Ströme (Aktuelle-, Min/Max- und Hold-Werte) und übermitteln diese Werte über ein 4-poliges Flachbandkabel an die Control Unit.

Ausgang: Sonstige
Bemessungsbetriebsspannung: 690 V AC, 1500 V DC
Frequenz: 50 Hz
Genauigkeit: ± 0,5 %
Messbereich: 0,1…20 A
Montageart: Kabelmontage
Fabrikat: ABB
Typ: CMS-102CA
oder gleichwertig
Angebotenes Fabrikat: '..........'
Angebotener Typ: '..........'
Liefern und betriebsbereit montieren
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Einheit: Stk
Produkt:
  Artikel:
    Artikelnummer: 2CCA880109R0001
    Artikelkurztext: CMS-102CA Strom-Messsystem Sensor 20A, 18mm für Kabelmontage

**01.0085 CMS-102DR Strom-Messsystem Sensor 20A, 18mm für Hutschienenmontage**
Sensoren CMS-102DR zur Verwendung mit den Strom-Messsystemen CMS-600 und CMS-700 bis 20A. Sie entsprechen der DIN EN 61010-1. Die Sensoren mit einer Einbaubreite von 18mm zur universell einsatzbarer Hutschienenmontage gewährleisten exaktes und effektivstes Messen. Durch die Kompaktheit eignen sich die CMS-Sensoren auch für die Nachrüstung in bereits vorhandenen Installationen. Die Sensoren messen TRMS, AC und DC Ströme (Aktuelle-, Min/Max- und Hold-Werte) und übermitteln diese Werte über ein 4-poliges Flachbandkabel an die Control Unit.

Ausgang: Sonstige
Bemessungsbetriebsspannung: 690 V AC, 1500 V DC
Frequenz: 50 Hz
Genauigkeit: ± 0,5 %
Messbereich: 0,1…20 A
Montageart: DIN-Schiene
Fabrikat: ABB
Typ: CMS-102DR
oder gleichwertig
Angebotenes Fabrikat: '..........'
Angebotener Typ: '..........'
Liefern und betriebsbereit montieren
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Einheit: Stk
Produkt:
  Artikel:
    Artikelnummer: 2CCA880130R0001
    Artikelkurztext: CMS-102DR Strom-Messsystem Sensor 20A, 18mm für Hutschienenmontage

**01.0086 CMS-102PS Strom-Messsystem Sensor 20A, 18mm für pro M compact u. SMISSLINE**
Sensoren CMS-102PS zur Verwendung mit den Strom-Messsystemen CMS-600 und CMS-700 bis 20A. Sie entsprechen der DIN EN 61010-1. Die Sensoren mit einer Einbaubreite von 18mm für das pro M compact System und für SMISSLINE Installationsgeräte mit Doppelstockklemmen gewährleisten exaktes und effektivstes Messen. Durch die Kompaktheit eignen sich die CMS-Sensoren auch für die Nachrüstung in bereits vorhandenen Installationen. Die Sensoren messen TRMS, AC und DC Ströme (Aktuelle-, Min/Max- und Hold-Werte) und übermitteln diese Werte über ein 4-poliges Flachbandkabel an die Control Unit.

Ausgang: Sonstige
Bemessungsbetriebsspannung: 690 V AC, 1500 V DC
Frequenz: 50 Hz
Genauigkeit: ± 0,5 %
Messbereich: 0,1…20 A
Montageart: System pro M compact & SMISSLINE
Fabrikat: ABB
Typ: CMS-102PS
oder gleichwertig
Angebotenes Fabrikat: '..........'
Angebotener Typ: '..........'
Liefern und betriebsbereit montieren
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Einheit: Stk
Produkt:
  Artikel:
    Artikelnummer: 2CCA880102R0001
    Artikelkurztext: CMS-102PS Strom-Messsystem Sensor 20A, 18mm für pro M compact u. SMISSLINE

**01.0087 CMS-102S8 Strom-Messsystem Sensor 20A, 18mm für S800 Installationsgeräte**
Sensoren CMS-102S8 zur Verwendung mit den Strom-Messsystemen CMS-600 und CMS-700 bis 20A. Sie entsprechen der DIN EN 61010-1. Die Sensoren mit einer Einbaubreite von 18mm für S800 Installtionsgeräte mit Doppelstockklemmen gewährleisten exaktes und effektivstes Messen. Durch die Kompaktheit eignen sich die CMS-Sensoren auch für die Nachrüstung in bereits vorhandenen Installationen. Die Sensoren messen TRMS, AC und DC Ströme (Aktuelle-, Min/Max- und Hold-Werte) und übermitteln diese Werte über ein 4-poliges Flachbandkabel an die Control Unit.

Ausgang: Sonstige
Bemessungsbetriebsspannung: 690 V AC, 1500 V DC
Frequenz: 50 Hz
Genauigkeit: ± 0,5 %
Messbereich: 0,1…20 A
Montageart: S800 Installationsgeräte mit Doppelstockklemmen
Fabrikat: ABB
Typ: CMS-102S8
oder gleichwertig
Angebotenes Fabrikat: '..........'
Angebotener Typ: '..........'
Liefern und betriebsbereit montieren
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Einheit: Stk
Produkt:
  Artikel:
    Artikelnummer: 2CCA880126R0001
    Artikelkurztext: CMS-102S8 Strom-Messsystem Sensor 20A, 18mm für S800 Installationsgeräte

**01.0088 CMS-120CA Open-Core Sensoren 80A, für Montage mit Kabelbinder**
Sensoren CMS-120CA zur Verwendung mit den Strom-Messsystemen CMS-600 und CMS-700 bis 80A. Sie entsprechen der DIN EN 61010-1. Die universell einsetzbaren Sensoren für die Kabelmontage gewährleisten mit einer Einbaubreite von 18mm exaktes und effektivstes Messen. Durch die Open-Core Technologie eignen sich die CMS-Sensoren auch für die Nachrüstung in bereits vorhandenen Installationen. Die Sensoren messen TRMS, AC und DC Ströme (Aktuelle-, Min/Max- und Hold-Werte) und übermitteln diese Werte über ein 4-poliges Flachbandkabel an die Control Unit.

Ausgang: Sonstige
Frequenz: 50 Hz
Genauigkeit: ± 1 %
Messbereich: 0,1…80 A
Montageart: Kabelmontage
Fabrikat: ABB
Typ: CMS-120CA
oder gleichwertig
Angebotenes Fabrikat: '..........'
Angebotener Typ: '..........'
Liefern und betriebsbereit montieren
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Einheit: Stk
Produkt:
  Artikel:
    Artikelnummer: 2CCA880220R0001
    Artikelkurztext: CMS-120CA Open-Core Sensoren 80A, für Montage mit Kabelbinder

**01.0089 CMS-120DR Open-Core Sensoren 80A, für Hutschienenmontage**
Sensoren CMS-120DR zur Verwendung mit den Strom-Messsystemen CMS-600 und CMS-700 bis 80A. Sie entsprechen der DIN EN 61010-1. Die Sensoren mit einer Einbaubreite von 18mm zur universell einsatzbarer Hutschienenmontage gewährleisten exaktes und effektivstes Messen. Durch die Open-Core Technologie eignen sich die CMS-Sensoren auch für die Nachrüstung in bereits vorhandenen Installationen. Die Sensoren messen TRMS, AC und DC Ströme (Aktuelle-, Min/Max- und Hold-Werte) und übermitteln diese Werte über ein 4-poliges Flachbandkabel an die Control Unit.

Ausgang: Sonstige
Frequenz: 50 Hz
Genauigkeit: ± 1 %
Messbereich: 0,1…80 A
Montageart: DIN-Schiene
Fabrikat: ABB
Typ: CMS-120DR
oder gleichwertig
Angebotenes Fabrikat: '..........'
Angebotener Typ: '..........'
Liefern und betriebsbereit montieren
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Einheit: Stk
Produkt:
  Artikel:
    Artikelnummer: 2CCA880240R0001
    Artikelkurztext: CMS-120DR Open-Core Sensoren 80A, für Hutschienenmontage

**01.0090 CMS-120LA, Open-Core-Sensor 80 A, Retrofit System pro m**
Strommesssonsoren CMS zur Verwendung mit dem ABB Energiemonitoring InSite SCU100 und CMS-700. Die universell einsetzbaren Sensoren für die Kabelmontage gewährleisten mit einer Einbaubreite von 18mm exaktes und effektivstes Messen. Durch die einzigartige Kompaktheit eignen sich die CMS-Sensoren auch ideal für die Nachrüstung in bereits vorhandenen Installationen. Die Sensoren messen TRMS, AC und DC Ströme (Aktuelle-, Min/Max- und Hold-Werte) und übermitteln diese Werte über ein 4-poliges Flachbandkabel an die Control Unit. Sie entsprechen der DIN EN 61010-1.

Ausgang: Sonstige
Frequenz: 50 Hz
Genauigkeit: ± 1 %
Messbereich: 0,1…80 A
Montageart: MCBs (ABB S200 & SMISSLINE) and RCBOs (SMISSLINE)
Fabrikat: ABB
Typ: CMS-120LA
oder gleichwertig
Angebotenes Fabrikat: '..........'
Angebotener Typ: '..........'
Liefern und betriebsbereit montieren
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Einheit: Stk
Produkt:
  Artikel:
    Artikelnummer: 2CCA880225R0001
    Artikelkurztext: CMS-120LA, Open-Core-Sensor 80 A, Retrofit System pro m

**01.0091 CMS-120PS Open-Core Sensoren 80A, für System pro m**
Sensoren CMS-120PS zur Verwendung mit den Strom-Messsystemen CMS-600 und CMS-700 bis 80A. Sie entsprechen der DIN EN 61010-1. Die Sensoren mit einer Einbaubreite von 18mm für das pro M compact System und für SMISSLINE Installationsgeräte mit Doppelstockklemmen gewährleisten exaktes und effektivstes Messen. Durch die Open-Core Technologie eignen sich die CMS-Sensoren auch für die Nachrüstung in bereits vorhandenen Installationen. Die Sensoren messen TRMS, AC und DC Ströme (Aktuelle-, Min/Max- und Hold-Werte) und übermitteln diese Werte über ein 4-poliges Flachbandkabel an die Control Unit.

Ausgang: Sonstige
Frequenz: 50 Hz
Genauigkeit: ± 1 %
Messbereich: 0,1…80 A
Montageart: System pro M compact & SMISSLINE
Fabrikat: ABB
Typ: CMS-120PS
oder gleichwertig
Angebotenes Fabrikat: '..........'
Angebotener Typ: '..........'
Liefern und betriebsbereit montieren
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Einheit: Stk
Produkt:
  Artikel:
    Artikelnummer: 2CCA880210R0001
    Artikelkurztext: CMS-120PS Open-Core Sensoren 80A, für System pro m

**01.0092 CMS-121CA Open-Core Sensoren 40A, für Montage mit Kabelbinder**
Sensoren CMS-121CA zur Verwendung mit den Strom-Messsystemen CMS-600 und CMS-700 bis 40A. Sie entsprechen der DIN EN 61010-1. Die universell einsetzbaren Sensoren für die Kabelmontage gewährleisten mit einer Einbaubreite von 18mm exaktes und effektivstes Messen. Durch die Open-Core Technologie eignen sich die CMS-Sensoren auch für die Nachrüstung in bereits vorhandenen Installationen. Die Sensoren messen TRMS, AC und DC Ströme (Aktuelle-, Min/Max- und Hold-Werte) und übermitteln diese Werte über ein 4-poliges Flachbandkabel an die Control Unit.

Ausgang: Sonstige
Frequenz: 50 Hz
Genauigkeit: ± 1 %
Messbereich: 0,1…40 A
Montageart: Kabelmontage
Fabrikat: ABB
Typ: CMS-121CA
oder gleichwertig
Angebotenes Fabrikat: '..........'
Angebotener Typ: '..........'
Liefern und betriebsbereit montieren
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Einheit: Stk
Produkt:
  Artikel:
    Artikelnummer: 2CCA880221R0001
    Artikelkurztext: CMS-121CA Open-Core Sensoren 40A, für Montage mit Kabelbinder

**01.0093 CMS-121DR Open-Core Sensoren 40A, für Hutschienenmontage**
Sensoren CMS-121DR zur Verwendung mit den Strom-Messsystemen CMS-600 und CMS-700 bis 40A. Sie entsprechen der DIN EN 61010-1. Die Sensoren mit einer Einbaubreite von 18mm zur universell einsatzbarer Hutschienenmontage gewährleisten exaktes und effektivstes Messen. Durch die Open-Core Technologie eignen sich die CMS-Sensoren auch für die Nachrüstung in bereits vorhandenen Installationen. Die Sensoren messen TRMS, AC und DC Ströme (Aktuelle-, Min/Max- und Hold-Werte) und übermitteln diese Werte über ein 4-poliges Flachbandkabel an die Control Unit.

Ausgang: Sonstige
Frequenz: 50 Hz
Genauigkeit: ± 1 %
Messbereich: 0,1…40 A
Montageart: DIN-Schiene
Fabrikat: ABB
Typ: CMS-121DR
oder gleichwertig
Angebotenes Fabrikat: '..........'
Angebotener Typ: '..........'
Liefern und betriebsbereit montieren
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Einheit: Stk
Produkt:
  Artikel:
    Artikelnummer: 2CCA880241R0001
    Artikelkurztext: CMS-121DR Open-Core Sensoren 40A, für Hutschienenmontage

**01.0094 CMS-121LA Sensor 18mm, Open-Core-Sensor**
Strommesssonsoren CMS zur Verwendung mit dem ABB Energiemonitoring InSite SCU100 und CMS-700. Die universell einsetzbaren Sensoren für die Kabelmontage gewährleisten mit einer Einbaubreite von 18mm exaktes und effektivstes Messen. Durch die einzigartige Kompaktheit eignen sich die CMS-Sensoren auch ideal für die Nachrüstung in bereits vorhandenen Installationen. Die Sensoren messen TRMS, AC und DC Ströme (Aktuelle-, Min/Max- und Hold-Werte) und übermitteln diese Werte über ein 4-poliges Flachbandkabel an die Control Unit. Sie entsprechen der DIN EN 61010-1.

Ausgang: Sonstige
Frequenz: 50 Hz
Genauigkeit: ± 1 %
Messbereich: 0,1…40 A
Montageart: MCBs (ABB S200 & SMISSLINE) and RCBOs (SMISSLINE)
Fabrikat: ABB
Typ: CMS-121LA
oder gleichwertig
Angebotenes Fabrikat: '..........'
Angebotener Typ: '..........'
Liefern und betriebsbereit montieren
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Einheit: Stk
Produkt:
  Artikel:
    Artikelnummer: 2CCA880226R0001
    Artikelkurztext: CMS-121LA Sensor 18mm, Open-Core-Sensor

**01.0095 CMS-121PS Open-Core Sensoren 40A, für System pro m**
Sensoren CMS-121PS zur Verwendung mit den Strom-Messsystemen CMS-600 und CMS-700 bis 40A. Sie entsprechen der DIN EN 61010-1. Die Sensoren mit einer Einbaubreite von 18mm für das pro M compact System und für SMISSLINE Installationsgeräte mit Doppelstockklemmen gewährleisten exaktes und effektivstes Messen. Durch die Open-Core Technologie eignen sich die CMS-Sensoren auch für die Nachrüstung in bereits vorhandenen Installationen. Die Sensoren messen TRMS, AC und DC Ströme (Aktuelle-, Min/Max- und Hold-Werte) und übermitteln diese Werte über ein 4-poliges Flachbandkabel an die Control Unit.

Ausgang: Sonstige
Frequenz: 50 Hz
Genauigkeit: ± 1 %
Messbereich: 0,1…40 A
Montageart: System pro M compact & SMISSLINE
Fabrikat: ABB
Typ: CMS-121PS
oder gleichwertig
Angebotenes Fabrikat: '..........'
Angebotener Typ: '..........'
Liefern und betriebsbereit montieren
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Einheit: Stk
Produkt:
  Artikel:
    Artikelnummer: 2CCA880211R0001
    Artikelkurztext: CMS-121PS Open-Core Sensoren 40A, für System pro m

**01.0096 CMS-122CA Open-Core Sensoren 20A, für Montage mit Kabelbinder**
Sensoren CMS-122CA zur Verwendung mit den Strom-Messsystemen CMS-600 und CMS-700 bis 20A. Sie entsprechen der DIN EN 61010-1. Die universell einsetzbaren Sensoren für die Kabelmontage gewährleisten mit einer Einbaubreite von 18mm exaktes und effektivstes Messen. Durch die Open-Core Technologie eignen sich die CMS-Sensoren auch für die Nachrüstung in bereits vorhandenen Installationen. Die Sensoren messen TRMS, AC und DC Ströme (Aktuelle-, Min/Max- und Hold-Werte) und übermitteln diese Werte über ein 4-poliges Flachbandkabel an die Control Unit.

Ausgang: Sonstige
Frequenz: 50 Hz
Genauigkeit: ± 1 %
Messbereich: 0,1…20 A
Montageart: Kabelmontage
Fabrikat: ABB
Typ: CMS-122CA
oder gleichwertig
Angebotenes Fabrikat: '..........'
Angebotener Typ: '..........'
Liefern und betriebsbereit montieren
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Einheit: Stk
Produkt:
  Artikel:
    Artikelnummer: 2CCA880222R0001
    Artikelkurztext: CMS-122CA Open-Core Sensoren 20A, für Montage mit Kabelbinder

**01.0097 CMS-122DR Open-Core Sensoren 20A, für Hutschienenmontage**
Sensoren CMS-122DR zur Verwendung mit den Strom-Messsystemen CMS-600 und CMS-700 bis 20A. Sie entsprechen der DIN EN 61010-1. Die Sensoren mit einer Einbaubreite von 18mm zur universell einsatzbarer Hutschienenmontage gewährleisten exaktes und effektivstes Messen. Durch die Open-Core Technologie eignen sich die CMS-Sensoren auch für die Nachrüstung in bereits vorhandenen Installationen. Die Sensoren messen TRMS, AC und DC Ströme (Aktuelle-, Min/Max- und Hold-Werte) und übermitteln diese Werte über ein 4-poliges Flachbandkabel an die Control Unit.

Ausgang: Sonstige
Frequenz: 50 Hz
Genauigkeit: ± 1 %
Messbereich: 0,1…20 A
Montageart: DIN-Schiene
Fabrikat: ABB
Typ: CMS-122DR
oder gleichwertig
Angebotenes Fabrikat: '..........'
Angebotener Typ: '..........'
Liefern und betriebsbereit montieren
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Einheit: Stk
Produkt:
  Artikel:
    Artikelnummer: 2CCA880242R0001
    Artikelkurztext: CMS-122DR Open-Core Sensoren 20A, für Hutschienenmontage

**01.0098 CMS-122LA Open-Core-Sensor 20 A, Retrofit System pro m**
Strommesssonsoren CMS zur Verwendung mit dem ABB Energiemonitoring InSite SCU100 und CMS-700. Die universell einsetzbaren Sensoren für die Kabelmontage gewährleisten mit einer Einbaubreite von 18mm exaktes und effektivstes Messen. Durch die einzigartige Kompaktheit eignen sich die CMS-Sensoren auch ideal für die Nachrüstung in bereits vorhandenen Installationen. Die Sensoren messen TRMS, AC und DC Ströme (Aktuelle-, Min/Max- und Hold-Werte) und übermitteln diese Werte über ein 4-poliges Flachbandkabel an die Control Unit. Sie entsprechen der DIN EN 61010-1.

Ausgang: Sonstige
Frequenz: 50 Hz
Genauigkeit: ± 1 %
Messbereich: 0,1…20 A
Montageart: MCBs (ABB S200 & SMISSLINE) and RCBOs (SMISSLINE)
Fabrikat: ABB
Typ: CMS-122LA
oder gleichwertig
Angebotenes Fabrikat: '..........'
Angebotener Typ: '..........'
Liefern und betriebsbereit montieren
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Einheit: Stk
Produkt:
  Artikel:
    Artikelnummer: 2CCA880227R0001
    Artikelkurztext: CMS-122LA Open-Core-Sensor 20 A, Retrofit System pro m

**01.0099 CMS-122PS Open-Core Sensoren 20A, für System pro m**
Sensoren CMS-122PS zur Verwendung mit den Strom-Messsystemen CMS-600 und CMS-700 bis 20A. Sie entsprechen der DIN EN 61010-1. Die Sensoren mit einer Einbaubreite von 18mm für das pro M compact System und für SMISSLINE Installationsgeräte mit Doppelstockklemmen gewährleisten exaktes und effektivstes Messen. Durch die Open-Core Technologie eignen sich die CMS-Sensoren auch für die Nachrüstung in bereits vorhandenen Installationen. Die Sensoren messen TRMS, AC und DC Ströme (Aktuelle-, Min/Max- und Hold-Werte) und übermitteln diese Werte über ein 4-poliges Flachbandkabel an die Control Unit.

Ausgang: Sonstige
Frequenz: 50 Hz
Genauigkeit: ± 1 %
Messbereich: 0,1…20 A
Montageart: System pro M compact & SMISSLINE
Fabrikat: ABB
Typ: CMS-122PS
oder gleichwertig
Angebotenes Fabrikat: '..........'
Angebotener Typ: '..........'
Liefern und betriebsbereit montieren
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Einheit: Stk
Produkt:
  Artikel:
    Artikelnummer: 2CCA880212R0001
    Artikelkurztext: CMS-122PS Open-Core Sensoren 20A, für System pro m

**01.0100 CMS-200CA Strom-Messsystem Sensor 160A, 25mm für Kabelmontage**
Sensoren CMS-200CA zur Verwendung mit den Strom-Messsystemen CMS-600 und CMS-700 bis 160A. Sie entsprechen der DIN EN 61010-1. Die universell einsetzbaren Sensoren für die Kabelmontage gewährleisten mit einer Einbaubreite von 25mm exaktes und effektivstes Messen. Durch die Kompaktheit eignen sich die CMS-Sensoren auch für die Nachrüstung in bereits vorhandenen Installationen. Die Sensoren messen TRMS, AC und DC Ströme (Aktuelle-, Min/Max- und Hold-Werte) und übermitteln diese Werte über ein 4-poliges Flachbandkabel an die Control Unit.

Ausgang: Sonstige
Bemessungsbetriebsspannung: 690 V AC, 1500 V DC
Frequenz: 50 Hz
Genauigkeit: ± 0,5 %
Messbereich: 0,1…80 A
Montageart: Kabelmontage
Fabrikat: ABB
Typ: CMS-200CA
oder gleichwertig
Angebotenes Fabrikat: '..........'
Angebotener Typ: '..........'
Liefern und betriebsbereit montieren
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Einheit: Stk
Produkt:
  Artikel:
    Artikelnummer: 2CCA880117R0001
    Artikelkurztext: CMS-200CA Strom-Messsystem Sensor 160A, 25mm für Kabelmontage

**01.0101 CMS-200DR Strom-Messsystem Sensor 160A, 25mm für Hutschienenmontage**
Sensoren CMS-200DR zur Verwendung mit den Strom-Messsystemen CMS-600 und CMS-700 bis 160A. Sie entsprechen der DIN EN 61010-1. Die Sensoren mit einer Einbaubreite von 25mm zur universell einsatzbarer Hutschienenmontage gewährleisten exaktes und effektivstes Messen. Durch die Kompaktheit eignen sich die CMS-Sensoren auch für die Nachrüstung in bereits vorhandenen Installationen. Die Sensoren messen TRMS, AC und DC Ströme (Aktuelle-, Min/Max- und Hold-Werte) und übermitteln diese Werte über ein 4-poliges Flachbandkabel an die Control Unit.

Ausgang: Sonstige
Bemessungsbetriebsspannung: 690 V AC, 1500 V DC
Frequenz: 50 Hz
Genauigkeit: ± 0,5 %
Messbereich: 0,1…80 A
Montageart: DIN-Schiene
Fabrikat: ABB
Typ: CMS-200DR
oder gleichwertig
Angebotenes Fabrikat: '..........'
Angebotener Typ: '..........'
Liefern und betriebsbereit montieren
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Einheit: Stk
Produkt:
  Artikel:
    Artikelnummer: 2CCA880132R0001
    Artikelkurztext: CMS-200DR Strom-Messsystem Sensor 160A, 25mm für Hutschienenmontage

**01.0102 CMS-200S8 Strom-Messsystem Sensor 160A, 25mm für S800 Installationsgeräte**
Sensoren CMS-200S8 zur Verwendung mit den Strom-Messsystemen CMS-600 und CMS-700 bis 160A. Sie entsprechen der DIN EN 61010-1. Die Sensoren mit einer Einbaubreite von 25mm für S800 Installationsgeräte mit Doppelstockklemmen gewährleisten exaktes und effektivstes Messen. Durch die Kompaktheit eignen sich die CMS-Sensoren auch für die Nachrüstung in bereits vorhandenen Installationen. Die Sensoren messen TRMS, AC und DC Ströme (Aktuelle-, Min/Max- und Hold-Werte) und übermitteln diese Werte über ein 4-poliges Flachbandkabel an die Control Unit.

Ausgang: Sonstige
Bemessungsbetriebsspannung: 690 V AC, 1500 V DC
Frequenz: 50 Hz
Genauigkeit: ± 0,5 %
Messbereich: 0,1…80 A
Montageart: S800 Installationsgeräte mit Doppelstockklemmen
Fabrikat: ABB
Typ: CMS-200S8
oder gleichwertig
Angebotenes Fabrikat: '..........'
Angebotener Typ: '..........'
Liefern und betriebsbereit montieren
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Einheit: Stk
Produkt:
  Artikel:
    Artikelnummer: 2CCA880136R0001
    Artikelkurztext: CMS-200S8 Strom-Messsystem Sensor 160A, 25mm für S800 Installationsgeräte

**01.0103 CMS-201CA Strom-Messsystem Sensor 80A, 25mm für Kabelmontage**
Sensoren CMS-201CA zur Verwendung mit den Strom-Messsystemen CMS-600 und CMS-700 bis 80A. Sie entsprechen der DIN EN 61010-1. Die universell einsetzbaren Sensoren für die Kabelmontage gewährleisten mit einer Einbaubreite von 25mm exaktes und effektivstes Messen. Durch die Kompaktheit eignen sich die CMS-Sensoren auch für die Nachrüstung in bereits vorhandenen Installationen. Die Sensoren messen TRMS, AC und DC Ströme (Aktuelle-, Min/Max- und Hold-Werte) und übermitteln diese Werte über ein 4-poliges Flachbandkabel an die Control Unit.

Ausgang: Sonstige
Bemessungsbetriebsspannung: 690 V AC, 1500 V DC
Frequenz: 50 Hz
Genauigkeit: ± 0,5 %
Messbereich: 0,1…40 A
Montageart: Kabelmontage
Fabrikat: ABB
Typ: CMS-201CA
oder gleichwertig
Angebotenes Fabrikat: '..........'
Angebotener Typ: '..........'
Liefern und betriebsbereit montieren
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Einheit: Stk
Produkt:
  Artikel:
    Artikelnummer: 2CCA880118R0001
    Artikelkurztext: CMS-201CA Strom-Messsystem Sensor 80A, 25mm für Kabelmontage

**01.0104 CMS-201DR Strom-Messsystem Sensor 80A, 25mm für Hutschienenmontage**
Sensoren CMS-201DR zur Verwendung mit den Strom-Messsystemen CMS-600 und CMS-700 bis 80A. Sie entsprechen der DIN EN 61010-1. Die Sensoren mit einer Einbaubreite von 25mm zur universell einsatzbarer Hutschienenmontage gewährleisten exaktes und effektivstes Messen. Durch die Kompaktheit eignen sich die CMS-Sensoren auch für die Nachrüstung in bereits vorhandenen Installationen. Die Sensoren messen TRMS, AC und DC Ströme (Aktuelle-, Min/Max- und Hold-Werte) und übermitteln diese Werte über ein 4-poliges Flachbandkabel an die Control Unit.

Ausgang: Sonstige
Bemessungsbetriebsspannung: 690 V AC, 1500 V DC
Frequenz: 50 Hz
Genauigkeit: ± 0,5 %
Messbereich: 0,1…40 A
Montageart: DIN-Schiene
Fabrikat: ABB
Typ: CMS-201DR
oder gleichwertig
Angebotenes Fabrikat: '..........'
Angebotener Typ: '..........'
Liefern und betriebsbereit montieren
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Einheit: Stk
Produkt:
  Artikel:
    Artikelnummer: 2CCA880133R0001
    Artikelkurztext: CMS-201DR Strom-Messsystem Sensor 80A, 25mm für Hutschienenmontage

**01.0105 CMS-201S8 Strom-Messsystem Sensor 80A, 25mm für S800 Installationsgeräte**
Sensoren CMS-201S8 zur Verwendung mit den Strom-Messsystemen CMS-600 und CMS-700 bis 80A. Sie entsprechen der DIN EN 61010-1. Die Sensoren mit einer Einbaubreite von 25mm für S800 Installationsgeräte mit Doppelstockklemmen gewährleisten exaktes und effektivstes Messen. Durch die Kompaktheit eignen sich die CMS-Sensoren auch für die Nachrüstung in bereits vorhandenen Installationen. Die Sensoren messen TRMS, AC und DC Ströme (Aktuelle-, Min/Max- und Hold-Werte) und übermitteln diese Werte über ein 4-poliges Flachbandkabel an die Control Unit.

Ausgang: Sonstige
Bemessungsbetriebsspannung: 690 V AC, 1500 V DC
Frequenz: 50 Hz
Genauigkeit: ± 0,5 %
Messbereich: 0,1…40 A
Montageart: S800 Installationsgeräte mit Doppelstockklemmen
Fabrikat: ABB
Typ: CMS-201S8
oder gleichwertig
Angebotenes Fabrikat: '..........'
Angebotener Typ: '..........'
Liefern und betriebsbereit montieren
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Einheit: Stk
Produkt:
  Artikel:
    Artikelnummer: 2CCA880137R0001
    Artikelkurztext: CMS-201S8 Strom-Messsystem Sensor 80A, 25mm für S800 Installationsgeräte

**01.0106 CMS-202CA Strom-Messsystem Sensor 40A, 25mm für Kabelmontage**
Sensoren CMS-202CA zur Verwendung mit den Strom-Messsystemen CMS-600 und CMS-700 bis 40A. Sie entsprechen der DIN EN 61010-1. Die universell einsetzbaren Sensoren für die Kabelmontage gewährleisten mit einer Einbaubreite von 25mm exaktes und effektivstes Messen. Durch die Kompaktheit eignen sich die CMS-Sensoren auch für die Nachrüstung in bereits vorhandenen Installationen. Die Sensoren messen TRMS, AC und DC Ströme (Aktuelle-, Min/Max- und Hold-Werte) und übermitteln diese Werte über ein 4-poliges Flachbandkabel an die Control Unit.

Ausgang: Sonstige
Bemessungsbetriebsspannung: 690 V AC, 1500 V DC
Frequenz: 50 Hz
Genauigkeit: ± 0,5 %
Messbereich: 0,1…20 A
Montageart: Kabelmontage
Fabrikat: ABB
Typ: CMS-202CA
oder gleichwertig
Angebotenes Fabrikat: '..........'
Angebotener Typ: '..........'
Liefern und betriebsbereit montieren
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Einheit: Stk
Produkt:
  Artikel:
    Artikelnummer: 2CCA880119R0001
    Artikelkurztext: CMS-202CA Strom-Messsystem Sensor 40A, 25mm für Kabelmontage

**01.0107 CMS-202DR Strom-Messsystem Sensor 40A, 25mm für Hutschienenmontage**
Sensoren CMS-202DR zur Verwendung mit den Strom-Messsystemen CMS-600 und CMS-700 bis 40A. Sie entsprechen der DIN EN 61010-1. Die Sensoren mit einer Einbaubreite von 25mm zur universell einsatzbarer Hutschienenmontage gewährleisten exaktes und effektivstes Messen. Durch die Kompaktheit eignen sich die CMS-Sensoren auch für die Nachrüstung in bereits vorhandenen Installationen. Die Sensoren messen TRMS, AC und DC Ströme (Aktuelle-, Min/Max- und Hold-Werte) und übermitteln diese Werte über ein 4-poliges Flachbandkabel an die Control Unit.

Ausgang: Sonstige
Bemessungsbetriebsspannung: 690 V AC, 1500 V DC
Frequenz: 50 Hz
Genauigkeit: ± 0,5 %
Messbereich: 0,1…20 A
Montageart: DIN-Schiene
Fabrikat: ABB
Typ: CMS-202DR
oder gleichwertig
Angebotenes Fabrikat: '..........'
Angebotener Typ: '..........'
Liefern und betriebsbereit montieren
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Einheit: Stk
Produkt:
  Artikel:
    Artikelnummer: 2CCA880134R0001
    Artikelkurztext: CMS-202DR Strom-Messsystem Sensor 40A, 25mm für Hutschienenmontage

**01.0108 CMS-202S8 Strom-Messsystem Sensor 40A, 25mm für S800 Installationsgeräte**
Sensoren CMS-202S8 zur Verwendung mit den Strom-Messsystemen CMS-600 und CMS-700 bis 40A. Sie entsprechen der DIN EN 61010-1. Die Sensoren mit einer Einbaubreite von 25mm für S800 Installationsgeräte mit Doppelstockklemmen gewährleisten exaktes und effektivstes Messen. Durch die Kompaktheit eignen sich die CMS-Sensoren auch für die Nachrüstung in bereits vorhandenen Installationen. Die Sensoren messen TRMS, AC und DC Ströme (Aktuelle-, Min/Max- und Hold-Werte) und übermitteln diese Werte über ein 4-poliges Flachbandkabel an die Control Unit.

Ausgang: Sonstige
Bemessungsbetriebsspannung: 690 V AC, 1500 V DC
Frequenz: 50 Hz
Genauigkeit: ± 0,5 %
Messbereich: 0,1…20 A
Montageart: S800 Installationsgeräte mit Doppelstockklemmen
Fabrikat: ABB
Typ: CMS-202S8
oder gleichwertig
Angebotenes Fabrikat: '..........'
Angebotener Typ: '..........'
Liefern und betriebsbereit montieren
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Einheit: Stk
Produkt:
  Artikel:
    Artikelnummer: 2CCA880138R0001
    Artikelkurztext: CMS-202S8 Strom-Messsystem Sensor 40A, 25mm für S800 Installationsgeräte

**01.0109 DM00 Digital Output Module 4 digitale Ausgänge, 5-240V AC/DC**
Das digitale Outputmnodul der Energiemonitoring-Lösung InSite dient zur Ansteuerung von Motorantrieben, Signallampen oder Relais. Über 4 digitale Ausgänge können entsprechende Geräte angesteuert werden. Das Modul wird per Flachbandkabel mit der Steuereinheit InSite SCU100 verbunden und benötigt keine externe Spannungsversorgung.
Fabrikat: ABB
Typ: DM00
oder gleichwertig
Angebotenes Fabrikat: '..........'
Angebotener Typ: '..........'
Liefern und betriebsbereit montieren
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Einheit: Stk
Produkt:
  Artikel:
    Artikelnummer: 2CCG000246R0001
    Artikelkurztext: DM00 Digital Output Module 4 digitale Ausgänge, 5-240V AC/DC

**01.0110 Digital Input and Output Module Je 2 digitale Eingänge und Ausgänge**
Das digitale Input- und Outputmodul der Energiemonitoring-Lösung InSite dient zur Ansteuerung von Motorantrieben, Signallampen oder Relais und zum Empfangen von Daten von verkabelten angeschlossenen Geräten (Zubehör, Zähler). Über je 2 digitale Eingänge und Ausgänge können entsprechende Geräte angesteuert oder ausgelesen werden. Das Modul wird per Flachbandkabel mit der Steuereinheit InSite SCU100 verbunden und benötigt keine externe Spannungsversorgung.
Fabrikat: ABB
Typ: DM10
oder gleichwertig
Angebotenes Fabrikat: '..........'
Angebotener Typ: '..........'
Liefern und betriebsbereit montieren
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Einheit: Stk
Produkt:
  Artikel:
    Artikelnummer: 2CCG000247R0001
    Artikelkurztext: Digital Input and Output Module Je 2 digitale Eingänge und Ausgänge

**01.0111 DM11 - Digital Input Module 4 digitale Eingänge**
Das digitale Inputmodul der Energiemonitoring-Lösung InSite dient zum Empfangen von Daten von verkabelten angeschlossenen Geräten (Zubehör, Zähler). Über 4 digitale Eingänge können die Schaltzustände von Hilfs- und Signalkontakten ausgelesen werden sowie Impulsausgänge von Zähler ausgewertet werden. Das Modul wird per Flachbandkabel mit der Steuereinheit InSite SCU100 verbunden und benötigt keine externe Spannungsversorgung.
Fabrikat: ABB
Typ: DM11
oder gleichwertig
Angebotenes Fabrikat: '..........'
Angebotener Typ: '..........'
Liefern und betriebsbereit montieren
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Einheit: Stk
Produkt:
  Artikel:
    Artikelnummer: 2CCG000245R0001
    Artikelkurztext: DM11 - Digital Input Module 4 digitale Eingänge

**01.0112 ITS2.1 Standalone Modul Intelligente Überwachungseinheit**
Die ITS2.1 Einheit als Standalone Modul von ABB ermöglicht es, Lasttrennschalter und Lasttrennschalter für Sicherungen intelligent zu machen. Die ITS2.1 Einheit kommuniziert mit dem Hauptgateway über das Modbus RTU- oder TCP-Protokoll. Das Gateway ermöglicht die direkte Kommunikation mit dem ABB Ability™ Energy and Asset Manager unter Verwendung des Ekip Com Hub Cartridge-Modul.

Normen: IEC60947-3
Fabrikat: ABB
Typ: ITS2.1 Standalone Module
oder gleichwertig
Angebotenes Fabrikat: '..........'
Angebotener Typ: '..........'
Liefern und betriebsbereit montieren
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Einheit: Stk
Produkt:
  Artikel:
    Artikelnummer: 1SEP622724R0001
    Artikelkurztext: ITS2.1 Standalone Modul Intelligente Überwachungseinheit

**01.0113 ZHBM00-3P-M8-ITS2.1 Sicherungslasttrennschalter**
Die ABB Sicherungslasttrennschalter vom Typ InLine II ZHBM mit intelligenter Einheit ITS2.1 erfüllen die Gerätenorm DIN EN 60947-3. Optional kann ein Display auf die Einheit aufgesteckt werden. Die ITS2.1 Einheit kommuniziert mit dem Hauptgateway über das Modbus RTU- oder TCP-Protokoll. Das Gateway ermöglicht die direkte Kommunikation mit dem ABB Ability™ Energy and Asset Manager unter Verwendung des Ekip Com Hub Cartridge-Modul. Der Einsatzbereich ist für AC-Spannungen und der Kabelabgang ist unten. Die ITS2.1 Einheit sitzt am oberen Ende des Sicherungslasttrennschalters. Die Kabel können an dem universalen Kabelanschlussbolzen angeschlossen werden. Die Leisten sind verschließbar und plombierbar. Der Öffnungswinkel für den Sicherungstausch ist größer als 90 Grad.

Technische Daten der intelligenten Überwachungseinheit ITS2.1:
Versorgungsspannung: 24VDC (+-20%)
Stromverbrauch: 2W

Überwachbare Parameter
Netzspannung, Phasenspannung, Stromstärke, Wirkleistung, Blindleistung, Cos phi, Leistungsfaktor, Ehergie in kWh, Zustand der Sicherungen, Temperatur an den Klemmen, Schalterstellung (Ein/Aus)

Verfügbare Protokolle
Modbus RTU (Standard)
Modbus TCP (durch Ekip Com Modbus TCP-OX Modul (1SDA104052R0001) nachrüstbar)

Technische Daten der intelligenten Überwachungseinheit ITS2.1:
Versorgungsspannung: 24VDC (+-20%)
Stromverbrauch: 2W

Überwachbare Parameter
Netzspannung, Phasenspannung, Stromstärke, Wirkleistung, Blindleistung, Cos phi, Leistungsfaktor, Ehergie in kWh, Zustand der Sicherungen, Temperatur an den Klemmen, Schalterstellung (Ein/Aus)

Verfügbare Protokolle
Modbus RTU (Standard)
Modbus TCP (durch Ekip Com Modbus TCP-OX Modul (1SDA104052R0001) nachrüstbar)

Normen: IEC60947-3
Anschlussart: Bolzen
Anzahl Pole: 3
Bemessungsbetriebsspannung: 690 V AC
Bemessungsisolationsspannung: 1000 V
Bemessungsstoßspannungsfestigkeit: Hauptstromkreis 8 kV
Bemessungsstrom: 160 A
Frequenz: 50/60 Hz
Schutzart: Front IP30
Abgesicherte Kurzschlussfestigkeit: 100
Sicherungsgröße: NH00
Verlustleistung: bei Bemessungsbelastung 33,6 W
Fabrikat: ABB
Typ: ZHBM00-3P-M8-ITS2.1
oder gleichwertig
Angebotenes Fabrikat: '..........'
Angebotener Typ: '..........'
Liefern und betriebsbereit montieren
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Einheit: Stk
Produkt:
  Artikel:
    Artikelnummer: 1SEP622695R0001
    Artikelkurztext: ZHBM00-3P-M8-ITS2.1 Sicherungslasttrennschalter

**01.0114 ZHBM00-3P-V-ITS2.1 Sicherungslasttrennschalter**
Die ABB Sicherungslasttrennschalter vom Typ InLine II ZHBM mit intelligenter Einheit ITS2.1 erfüllen die Gerätenorm DIN EN 60947-3. Optional kann ein Display auf die Einheit aufgesteckt werden. Die ITS2.1 Einheit kommuniziert mit dem Hauptgateway über das Modbus RTU- oder TCP-Protokoll. Das Gateway ermöglicht die direkte Kommunikation mit dem ABB Ability™ Energy and Asset Manager unter Verwendung des Ekip Com Hub Cartridge-Modul. Der Einsatzbereich ist für AC-Spannungen und der Kabelabgang ist unten. Die ITS2.1 Einheit sitzt am oberen Ende des Sicherungslasttrennschalters. Die Kabel können an den integrierten V-Klemmen angeschlossen werden. Die Leisten sind verschließbar und plombierbar. Der Öffnungswinkel für den Sicherungstausch ist größer als 90 Grad.

Technische Daten der intelligenten Überwachungseinheit ITS2.1:
Versorgungsspannung: 24VDC (+-20%)
Stromverbrauch: 2W

Überwachbare Parameter
Netzspannung, Phasenspannung, Stromstärke, Wirkleistung, Blindleistung, Cos phi, Leistungsfaktor, Ehergie in kWh, Zustand der Sicherungen, Temperatur an den Klemmen, Schalterstellung (Ein/Aus)

Verfügbare Protokolle
Modbus RTU (Standard)
Modbus TCP (durch Ekip Com Modbus TCP-OX Modul (1SDA104052R0001) nachrüstbar)

Normen: IEC60947-3
Anschlussart: V-Clamp
Anzahl Pole: 3
Bemessungsbetriebsspannung: 690 V AC
Bemessungsisolationsspannung: 1000 V
Bemessungsstoßspannungsfestigkeit: Hauptstromkreis 8 kV
Bemessungsstrom: 160 A
Frequenz: 50/60 Hz
Schutzart: Front IP30
Abgesicherte Kurzschlussfestigkeit: 100
Sicherungsgröße: NH00
Verlustleistung: bei Bemessungsbelastung 33,6 W
Fabrikat: ABB
Typ: ZHBM00-3P-V-ITS2.1
oder gleichwertig
Angebotenes Fabrikat: '..........'
Angebotener Typ: '..........'
Liefern und betriebsbereit montieren
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Einheit: Stk
Produkt:
  Artikel:
    Artikelnummer: 1SEP622696R0001
    Artikelkurztext: ZHBM00-3P-V-ITS2.1 Sicherungslasttrennschalter

**01.0115 ZHBM1-3P-M12-ITS2.1 Sicherungslasttrennschalter**
Die ABB Sicherungslasttrennschalter vom Typ InLine II ZHBM mit intelligenter Einheit ITS2.1 erfüllen die Gerätenorm DIN EN 60947-3. Optional kann ein Display auf die Einheit aufgesteckt werden. Die ITS2.1 Einheit kommuniziert mit dem Hauptgateway über das Modbus RTU- oder TCP-Protokoll. Das Gateway ermöglicht die direkte Kommunikation mit dem ABB Ability™ Energy and Asset Manager unter Verwendung des Ekip Com Hub Cartridge-Modul. Der Einsatzbereich ist für AC-Spannungen und der Kabelabgang ist unten. Die ITS2.1 Einheit sitzt am oberen Ende des Sicherungslasttrennschalters. Die Kabel können an dem universalen Kabelanschlussbolzen angeschlossen werden. Die Leisten sind verschließbar und plombierbar. Der Öffnungswinkel für den Sicherungstausch ist größer als 90 Grad.

Technische Daten der intelligenten Überwachungseinheit ITS2.1:
Versorgungsspannung: 24VDC (+-20%)
Stromverbrauch: 2W

Überwachbare Parameter
Netzspannung, Phasenspannung, Stromstärke, Wirkleistung, Blindleistung, Cos phi, Leistungsfaktor, Ehergie in kWh, Zustand der Sicherungen, Temperatur an den Klemmen, Schalterstellung (Ein/Aus)

Verfügbare Protokolle
Modbus RTU (Standard)
Modbus TCP (durch Ekip Com Modbus TCP-OX Modul (1SDA104052R0001) nachrüstbar)

Technische Daten der intelligenten Überwachungseinheit ITS2.1:
Versorgungsspannung: 24VDC (+-20%)
Stromverbrauch: 2W

Überwachbare Parameter
Netzspannung, Phasenspannung, Stromstärke, Wirkleistung, Blindleistung, Cos phi, Leistungsfaktor, Ehergie in kWh, Zustand der Sicherungen, Temperatur an den Klemmen, Schalterstellung (Ein/Aus)

Verfügbare Protokolle
Modbus RTU (Standard)
Modbus TCP (durch Ekip Com Modbus TCP-OX Modul (1SDA104052R0001) nachrüstbar)

Normen: IEC60947-3
Anschlussart: Bolzen
Anzahl Pole: 3
Bemessungsbetriebsspannung: 690 V AC
Bemessungsisolationsspannung: 1000 V
Bemessungsstoßspannungsfestigkeit: Hauptstromkreis 8 kV
Bemessungsstrom: 250 A
Frequenz: 50/60 Hz
Schutzart: Front IP30
Abgesicherte Kurzschlussfestigkeit: 100
Sicherungsgröße: NH1
Verlustleistung: bei Bemessungsbelastung 37,8 W
Fabrikat: ABB
Typ: ZHBM1-3P-M12-ITS2.1
oder gleichwertig
Angebotenes Fabrikat: '..........'
Angebotener Typ: '..........'
Liefern und betriebsbereit montieren
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Einheit: Stk
Produkt:
  Artikel:
    Artikelnummer: 1SEP622697R0001
    Artikelkurztext: ZHBM1-3P-M12-ITS2.1 Sicherungslasttrennschalter

**01.0116 ZHBM1-3P-V-ITS2.1 Sicherungslasttrennschalter**
Die ABB Sicherungslasttrennschalter vom Typ InLine II ZHBM mit intelligenter Einheit ITS2.1 erfüllen die Gerätenorm DIN EN 60947-3. Optional kann ein Display auf die Einheit aufgesteckt werden. Die ITS2.1 Einheit kommuniziert mit dem Hauptgateway über das Modbus RTU- oder TCP-Protokoll. Das Gateway ermöglicht die direkte Kommunikation mit dem ABB Ability™ Energy and Asset Manager unter Verwendung des Ekip Com Hub Cartridge-Modul. Der Einsatzbereich ist für AC-Spannungen und der Kabelabgang ist unten. Die ITS2.1 Einheit sitzt am oberen Ende des Sicherungslasttrennschalters. Die Kabel können an den integrierten V-Klemmen angeschlossen werden. Die Leisten sind verschließbar und plombierbar. Der Öffnungswinkel für den Sicherungstausch ist größer als 90 Grad.

Technische Daten der intelligenten Überwachungseinheit ITS2.1:
Versorgungsspannung: 24VDC (+-20%)
Stromverbrauch: 2W

Überwachbare Parameter
Netzspannung, Phasenspannung, Stromstärke, Wirkleistung, Blindleistung, Cos phi, Leistungsfaktor, Ehergie in kWh, Zustand der Sicherungen, Temperatur an den Klemmen, Schalterstellung (Ein/Aus)

Verfügbare Protokolle
Modbus RTU (Standard)
Modbus TCP (durch Ekip Com Modbus TCP-OX Modul (1SDA104052R0001) nachrüstbar)

Normen: IEC60947-3
Anschlussart: V-Clamp
Anzahl Pole: 3
Bemessungsbetriebsspannung: 690 V AC
Bemessungsisolationsspannung: 1000 V
Bemessungsstoßspannungsfestigkeit: Hauptstromkreis 8 kV
Bemessungsstrom: 250 A
Frequenz: 50/60 Hz
Schutzart: Front IP30
Abgesicherte Kurzschlussfestigkeit: 100
Sicherungsgröße: NH1
Verlustleistung: bei Bemessungsbelastung 37,8 W
Fabrikat: ABB
Typ: ZHBM1-3P-V-ITS2.1
oder gleichwertig
Angebotenes Fabrikat: '..........'
Angebotener Typ: '..........'
Liefern und betriebsbereit montieren
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Einheit: Stk
Produkt:
  Artikel:
    Artikelnummer: 1SEP622698R0001
    Artikelkurztext: ZHBM1-3P-V-ITS2.1 Sicherungslasttrennschalter

**01.0117 ZHBM2-3P-M12-ITS2.1 Sicherungslasttrennschalter**
Die ABB Sicherungslasttrennschalter vom Typ InLine II ZHBM mit intelligenter Einheit ITS2.1 erfüllen die Gerätenorm DIN EN 60947-3. Optional kann ein Display auf die Einheit aufgesteckt werden. Die ITS2.1 Einheit kommuniziert mit dem Hauptgateway über das Modbus RTU- oder TCP-Protokoll. Das Gateway ermöglicht die direkte Kommunikation mit dem ABB Ability™ Energy and Asset Manager unter Verwendung des Ekip Com Hub Cartridge-Modul. Der Einsatzbereich ist für AC-Spannungen und der Kabelabgang ist unten. Die ITS2.1 Einheit sitzt am oberen Ende des Sicherungslasttrennschalters. Die Kabel können an dem universalen Kabelanschlussbolzen angeschlossen werden. Die Leisten sind verschließbar und plombierbar. Der Öffnungswinkel für den Sicherungstausch ist größer als 90 Grad.

Technische Daten der intelligenten Überwachungseinheit ITS2.1:
Versorgungsspannung: 24VDC (+-20%)
Stromverbrauch: 2W

Überwachbare Parameter
Netzspannung, Phasenspannung, Stromstärke, Wirkleistung, Blindleistung, Cos phi, Leistungsfaktor, Ehergie in kWh, Zustand der Sicherungen, Temperatur an den Klemmen, Schalterstellung (Ein/Aus)

Verfügbare Protokolle
Modbus RTU (Standard)
Modbus TCP (durch Ekip Com Modbus TCP-OX Modul (1SDA104052R0001) nachrüstbar)

Technische Daten der intelligenten Überwachungseinheit ITS2.1:
Versorgungsspannung: 24VDC (+-20%)
Stromverbrauch: 2W

Überwachbare Parameter
Netzspannung, Phasenspannung, Stromstärke, Wirkleistung, Blindleistung, Cos phi, Leistungsfaktor, Ehergie in kWh, Zustand der Sicherungen, Temperatur an den Klemmen, Schalterstellung (Ein/Aus)

Verfügbare Protokolle
Modbus RTU (Standard)
Modbus TCP (durch Ekip Com Modbus TCP-OX Modul (1SDA104052R0001) nachrüstbar)

Normen: IEC60947-3
Anschlussart: Bolzen
Anzahl Pole: 3
Bemessungsbetriebsspannung: 690 V AC
Bemessungsisolationsspannung: 1000 V
Bemessungsstoßspannungsfestigkeit: Hauptstromkreis 8 kV
Bemessungsstrom: 400 A
Frequenz: 50/60 Hz
Schutzart: Front IP30
Abgesicherte Kurzschlussfestigkeit: 100
Sicherungsgröße: NH2
Verlustleistung: bei Bemessungsbelastung 55,5 W
Fabrikat: ABB
Typ: ZHBM2-3P-M12-ITS2.1
oder gleichwertig
Angebotenes Fabrikat: '..........'
Angebotener Typ: '..........'
Liefern und betriebsbereit montieren
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Einheit: Stk
Produkt:
  Artikel:
    Artikelnummer: 1SEP622699R0001
    Artikelkurztext: ZHBM2-3P-M12-ITS2.1 Sicherungslasttrennschalter

**01.0118 ZHBM2-3P-V-ITS2.1 Sicherungslasttrennschalter**
Die ABB Sicherungslasttrennschalter vom Typ InLine II ZHBM mit intelligenter Einheit ITS2.1 erfüllen die Gerätenorm DIN EN 60947-3. Optional kann ein Display auf die Einheit aufgesteckt werden. Die ITS2.1 Einheit kommuniziert mit dem Hauptgateway über das Modbus RTU- oder TCP-Protokoll. Das Gateway ermöglicht die direkte Kommunikation mit dem ABB Ability™ Energy and Asset Manager unter Verwendung des Ekip Com Hub Cartridge-Modul. Der Einsatzbereich ist für AC-Spannungen und der Kabelabgang ist unten. Die ITS2.1 Einheit sitzt am oberen Ende des Sicherungslasttrennschalters. Die Kabel können an den integrierten V-Klemmen angeschlossen werden. Die Leisten sind verschließbar und plombierbar. Der Öffnungswinkel für den Sicherungstausch ist größer als 90 Grad.

Technische Daten der intelligenten Überwachungseinheit ITS2.1:
Versorgungsspannung: 24VDC (+-20%)
Stromverbrauch: 2W

Überwachbare Parameter
Netzspannung, Phasenspannung, Stromstärke, Wirkleistung, Blindleistung, Cos phi, Leistungsfaktor, Ehergie in kWh, Zustand der Sicherungen, Temperatur an den Klemmen, Schalterstellung (Ein/Aus)

Verfügbare Protokolle
Modbus RTU (Standard)
Modbus TCP (durch Ekip Com Modbus TCP-OX Modul (1SDA104052R0001) nachrüstbar)

Normen: IEC60947-3
Anschlussart: V-Clamp
Anzahl Pole: 3
Bemessungsbetriebsspannung: 690 V AC
Bemessungsisolationsspannung: 1000 V
Bemessungsstoßspannungsfestigkeit: Hauptstromkreis 8 kV
Bemessungsstrom: 400 A
Frequenz: 50/60 Hz
Schutzart: Front IP30
Abgesicherte Kurzschlussfestigkeit: 100
Sicherungsgröße: NH2
Verlustleistung: bei Bemessungsbelastung 55,5 W
Fabrikat: ABB
Typ: ZHBM2-3P-V-ITS2.1
oder gleichwertig
Angebotenes Fabrikat: '..........'
Angebotener Typ: '..........'
Liefern und betriebsbereit montieren
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Einheit: Stk
Produkt:
  Artikel:
    Artikelnummer: 1SEP622700R0001
    Artikelkurztext: ZHBM2-3P-V-ITS2.1 Sicherungslasttrennschalter

**01.0119 ZHBM3-3P-M12-ITS2.1 Sicherungslasttrennschalter**
Die ABB Sicherungslasttrennschalter vom Typ InLine II ZHBM mit intelligenter Einheit ITS2.1 erfüllen die Gerätenorm DIN EN 60947-3. Optional kann ein Display auf die Einheit aufgesteckt werden. Die ITS2.1 Einheit kommuniziert mit dem Hauptgateway über das Modbus RTU- oder TCP-Protokoll. Das Gateway ermöglicht die direkte Kommunikation mit dem ABB Ability™ Energy and Asset Manager unter Verwendung des Ekip Com Hub Cartridge-Modul. Der Einsatzbereich ist für AC-Spannungen und der Kabelabgang ist unten. Die ITS2.1 Einheit sitzt am oberen Ende des Sicherungslasttrennschalters. Die Kabel können an dem universalen Kabelanschlussbolzen angeschlossen werden. Die Leisten sind verschließbar und plombierbar. Der Öffnungswinkel für den Sicherungstausch ist größer als 90 Grad.

Technische Daten der intelligenten Überwachungseinheit ITS2.1:
Versorgungsspannung: 24VDC (+-20%)
Stromverbrauch: 2W

Überwachbare Parameter
Netzspannung, Phasenspannung, Stromstärke, Wirkleistung, Blindleistung, Cos phi, Leistungsfaktor, Ehergie in kWh, Zustand der Sicherungen, Temperatur an den Klemmen, Schalterstellung (Ein/Aus)

Verfügbare Protokolle
Modbus RTU (Standard)
Modbus TCP (durch Ekip Com Modbus TCP-OX Modul (1SDA104052R0001) nachrüstbar)

Technische Daten der intelligenten Überwachungseinheit ITS2.1:
Versorgungsspannung: 24VDC (+-20%)
Stromverbrauch: 2W

Überwachbare Parameter
Netzspannung, Phasenspannung, Stromstärke, Wirkleistung, Blindleistung, Cos phi, Leistungsfaktor, Ehergie in kWh, Zustand der Sicherungen, Temperatur an den Klemmen, Schalterstellung (Ein/Aus)

Verfügbare Protokolle
Modbus RTU (Standard)
Modbus TCP (durch Ekip Com Modbus TCP-OX Modul (1SDA104052R0001) nachrüstbar)

Normen: IEC60947-3
Anschlussart: Bolzen
Anzahl Pole: 3
Bemessungsbetriebsspannung: 690 V AC
Bemessungsisolationsspannung: 1000 V
Bemessungsstoßspannungsfestigkeit: Hauptstromkreis 8 kV
Bemessungsstrom: 630 A
Frequenz: 50/60 Hz
Schutzart: Front IP30
Abgesicherte Kurzschlussfestigkeit: 100
Sicherungsgröße: NH3
Verlustleistung: bei Bemessungsbelastung 97,2 W
Fabrikat: ABB
Typ: ZHBM3-3P-M12-ITS2.1
oder gleichwertig
Angebotenes Fabrikat: '..........'
Angebotener Typ: '..........'
Liefern und betriebsbereit montieren
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Einheit: Stk
Produkt:
  Artikel:
    Artikelnummer: 1SEP622701R0001
    Artikelkurztext: ZHBM3-3P-M12-ITS2.1 Sicherungslasttrennschalter

**01.0120 ZHBM3-3P-V-ITS2.1 Sicherungslasttrennschalter**
Die ABB Sicherungslasttrennschalter vom Typ InLine II ZHBM mit intelligenter Einheit ITS2.1 erfüllen die Gerätenorm DIN EN 60947-3. Optional kann ein Display auf die Einheit aufgesteckt werden. Die ITS2.1 Einheit kommuniziert mit dem Hauptgateway über das Modbus RTU- oder TCP-Protokoll. Das Gateway ermöglicht die direkte Kommunikation mit dem ABB Ability™ Energy and Asset Manager unter Verwendung des Ekip Com Hub Cartridge-Modul. Der Einsatzbereich ist für AC-Spannungen und der Kabelabgang ist unten. Die ITS2.1 Einheit sitzt am oberen Ende des Sicherungslasttrennschalters. Die Kabel können an den integrierten V-Klemmen angeschlossen werden. Die Leisten sind verschließbar und plombierbar. Der Öffnungswinkel für den Sicherungstausch ist größer als 90 Grad.

Technische Daten der intelligenten Überwachungseinheit ITS2.1:
Versorgungsspannung: 24VDC (+-20%)
Stromverbrauch: 2W

Überwachbare Parameter
Netzspannung, Phasenspannung, Stromstärke, Wirkleistung, Blindleistung, Cos phi, Leistungsfaktor, Ehergie in kWh, Zustand der Sicherungen, Temperatur an den Klemmen, Schalterstellung (Ein/Aus)

Verfügbare Protokolle
Modbus RTU (Standard)
Modbus TCP (durch Ekip Com Modbus TCP-OX Modul (1SDA104052R0001) nachrüstbar)

Normen: IEC60947-3
Anschlussart: V-Clamp
Anzahl Pole: 3
Bemessungsbetriebsspannung: 690 V AC
Bemessungsisolationsspannung: 1000 V
Bemessungsstoßspannungsfestigkeit: Hauptstromkreis 8 kV
Bemessungsstrom: 630 A
Frequenz: 50/60 Hz
Schutzart: Front IP30
Abgesicherte Kurzschlussfestigkeit: 100
Sicherungsgröße: NH3
Verlustleistung: bei Bemessungsbelastung 97,2 W
Fabrikat: ABB
Typ: ZHBM3-3P-V-ITS2.1
oder gleichwertig
Angebotenes Fabrikat: '..........'
Angebotener Typ: '..........'
Liefern und betriebsbereit montieren
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Einheit: Stk
Produkt:
  Artikel:
    Artikelnummer: 1SEP622702R0001
    Artikelkurztext: ZHBM3-3P-V-ITS2.1 Sicherungslasttrennschalter

**01.0121 XRG00-185/10-3P-ITS2.1 Lasttrennsch. 3-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 160 A, (690 V) 125 A
Bemessungsisolationsspannung: 1 kV
Bemessungsstoßspannungsfestigkeit: 8 kV
Bemessungsstrom: 160 A
Frequenz: 50/60 Hz
Schutzart: (nach IEC 60529 frontseitig) IP41
Abgesicherte Kurzschlussfestigkeit: 100
Sicherungsgröße: NH00
Verlustleistung: bei Bemessungsbelastung 33 W
Fabrikat: ABB
Typ: XRG00-185/10-3P-ITS2.1
oder gleichwertig
Angebotenes Fabrikat: '..........'
Angebotener Typ: '..........'
Liefern und betriebsbereit montieren
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Einheit: Stk
Produkt:
  Artikel:
    Artikelnummer: 1SEP204480R3516
    Artikelkurztext: XRG00-185/10-3P-ITS2.1 Lasttrennsch. 3-polig mit ITS2.1 Modul

**01.0122 XRG00-185/10-3P-ITS2.1-MOT Lasttrennsch. 3-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 160 A, (690 V) 125 A
Bemessungsisolationsspannung: 1 kV
Bemessungsstoßspannungsfestigkeit: 8 kV
Bemessungsstrom: 160 A
Frequenz: 50/60 Hz
Schutzart: (nach IEC 60529 frontseitig) IP41
Abgesicherte Kurzschlussfestigkeit: 100
Sicherungsgröße: NH00
Verlustleistung: bei Bemessungsbelastung 33 W
Fabrikat: ABB
Typ: XRG00-185/10-3P-ITS2.1-MOT
oder gleichwertig
Angebotenes Fabrikat: '..........'
Angebotener Typ: '..........'
Liefern und betriebsbereit montieren
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Einheit: Stk
Produkt:
  Artikel:
    Artikelnummer: 1SEP204480R3517
    Artikelkurztext: XRG00-185/10-3P-ITS2.1-MOT Lasttrennsch. 3-polig mit Motor und ITS2.1 Modul

**01.0123 XRG00-185/10-4P-ITS2.1 Lasttrennsch. 4-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 160 A
Frequenz: 50/60 Hz
Schutzart: (nach IEC 60529 frontseitig) IP41
Abgesicherte Kurzschlussfestigkeit: 100
Sicherungsgröße: NH00
Verlustleistung: bei Bemessungsbelastung 33 W
Fabrikat: ABB
Typ: XRG00-185/10-4P-ITS2.1
oder gleichwertig
Angebotenes Fabrikat: '..........'
Angebotener Typ: '..........'
Liefern und betriebsbereit montieren
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Einheit: Stk
Produkt:
  Artikel:
    Artikelnummer: 1SEP204480R3716
    Artikelkurztext: XRG00-185/10-4P-ITS2.1 Lasttrennsch. 4-polig mit ITS2.1 Modul

**01.0124 XRG00-185/10-4P-ITS2.1-MOT Lasttrennsch. 4-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 160 A
Frequenz: 50/60 Hz
Schutzart: (nach IEC 60529 frontseitig) IP41
Abgesicherte Kurzschlussfestigkeit: 100
Sicherungsgröße: NH00
Verlustleistung: bei Bemessungsbelastung 33 W
Fabrikat: ABB
Typ: XRG00-185/10-4P-ITS2.1-MOT
oder gleichwertig
Angebotenes Fabrikat: '..........'
Angebotener Typ: '..........'
Liefern und betriebsbereit montieren
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Einheit: Stk
Produkt:
  Artikel:
    Artikelnummer: 1SEP204480R3717
    Artikelkurztext: XRG00-185/10-4P-ITS2.1-MOT Lasttrennsch. 4-polig mit Motor und ITS2.1 Modul

**01.0125 XRG00-50/5-3P-ITS2.1 Lasttrennsch.**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 160 A, (690 V) 125 A
Bemessungsisolationsspannung: 1 kV
Bemessungsstoßspannungsfestigkeit: 8 kV
Bemessungsstrom: 160 A
Frequenz: 50/60 Hz
Schutzart: (nach IEC 60529 frontseitig) IP41
Abgesicherte Kurzschlussfestigkeit: 100
Sicherungsgröße: NH00
Verlustleistung: bei Bemessungsbelastung 33 W
Fabrikat: ABB
Typ: XRG00-50/5-3P-ITS2.1
oder gleichwertig
Angebotenes Fabrikat: '..........'
Angebotener Typ: '..........'
Liefern und betriebsbereit montieren
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Einheit: Stk
Produkt:
  Artikel:
    Artikelnummer: 1SEP204480R1516
    Artikelkurztext: XRG00-50/5-3P-ITS2.1 Lasttrennsch.

**01.0126 XRG00-50/5-3P-ITS2.1-MOT Lasttrennsch. 3-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 160 A, (690 V) 125 A
Bemessungsisolationsspannung: 1 kV
Bemessungsstoßspannungsfestigkeit: 8 kV
Bemessungsstrom: 160 A
Frequenz: 50/60 Hz
Schutzart: (nach IEC 60529 frontseitig) IP41
Abgesicherte Kurzschlussfestigkeit: 100
Sicherungsgröße: NH00
Verlustleistung: bei Bemessungsbelastung 33 W
Fabrikat: ABB
Typ: XRG00-50/5-3P-ITS2.1-MOT
oder gleichwertig
Angebotenes Fabrikat: '..........'
Angebotener Typ: '..........'
Liefern und betriebsbereit montieren
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Einheit: Stk
Produkt:
  Artikel:
    Artikelnummer: 1SEP204480R1517
    Artikelkurztext: XRG00-50/5-3P-ITS2.1-MOT Lasttrennsch. 3-polig mit Motor und ITS2.1 Modul

**01.0127 XRG00-50/5-4P-ITS2.1 Lasttrennsch. 4-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 160 A
Frequenz: 50/60 Hz
Schutzart: (nach IEC 60529 frontseitig) IP41
Abgesicherte Kurzschlussfestigkeit: 100
Sicherungsgröße: NH00
Verlustleistung: bei Bemessungsbelastung 33 W
Fabrikat: ABB
Typ: XRG00-50/5-4P-ITS2.1
oder gleichwertig
Angebotenes Fabrikat: '..........'
Angebotener Typ: '..........'
Liefern und betriebsbereit montieren
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Einheit: Stk
Produkt:
  Artikel:
    Artikelnummer: 1SEP204480R1716
    Artikelkurztext: XRG00-50/5-4P-ITS2.1 Lasttrennsch. 4-polig mit ITS2.1 Modul

**01.0128 XRG00-50/5-4P-ITS2.1-MOT Lasttrennsch. 4-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 160 A
Frequenz: 50/60 Hz
Schutzart: (nach IEC 60529 frontseitig) IP41
Abgesicherte Kurzschlussfestigkeit: 100
Sicherungsgröße: NH00
Verlustleistung: bei Bemessungsbelastung 33 W
Fabrikat: ABB
Typ: XRG00-50/5-4P-ITS2.1-MOT
oder gleichwertig
Angebotenes Fabrikat: '..........'
Angebotener Typ: '..........'
Liefern und betriebsbereit montieren
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Einheit: Stk
Produkt:
  Artikel:
    Artikelnummer: 1SEP204480R1717
    Artikelkurztext: XRG00-50/5-4P-ITS2.1-MOT Lasttrennsch. 4-polig mit Motor und ITS2.1 Modul

**01.0129 XRG1-185/10-3P-ITS2.1 Lasttrennsch. 3-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 250 A, (690 V) 250 A
Bemessungsisolationsspannung: 1 kV
Bemessungsstoßspannungsfestigkeit: 8 kV
Bemessungsstrom: 250 A
Frequenz: 50/60 Hz
Schutzart: (nach IEC 60529 frontseitig) IP41
Abgesicherte Kurzschlussfestigkeit: 100
Sicherungsgröße: NH1
Verlustleistung: bei Bemessungsbelastung 70 W
Fabrikat: ABB
Typ: XRG1-185/10-3P-ITS2.1
oder gleichwertig
Angebotenes Fabrikat: '..........'
Angebotener Typ: '..........'
Liefern und betriebsbereit montieren
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Einheit: Stk
Produkt:
  Artikel:
    Artikelnummer: 1SEP204481R3516
    Artikelkurztext: XRG1-185/10-3P-ITS2.1 Lasttrennsch. 3-polig mit ITS2.1 Modul

**01.0130 XRG1-185/10-3P-ITS2.1-MOT Lasttrennsch. 3-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 250 A, (690 V) 250 A
Bemessungsisolationsspannung: 1 kV
Bemessungsstoßspannungsfestigkeit: 8 kV
Bemessungsstrom: 250 A
Frequenz: 50/60 Hz
Schutzart: (nach IEC 60529 frontseitig) IP41
Abgesicherte Kurzschlussfestigkeit: 100
Sicherungsgröße: NH1
Verlustleistung: bei Bemessungsbelastung 70 W
Fabrikat: ABB
Typ: XRG1-185/10-3P-ITS2.1-MOT
oder gleichwertig
Angebotenes Fabrikat: '..........'
Angebotener Typ: '..........'
Liefern und betriebsbereit montieren
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Einheit: Stk
Produkt:
  Artikel:
    Artikelnummer: 1SEP204481R3517
    Artikelkurztext: XRG1-185/10-3P-ITS2.1-MOT Lasttrennsch. 3-polig mit Motor und ITS2.1 Modul

**01.0131 XRG1-185/10-4P-ITS2.1 Lasttrennsch. 4-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 250 A
Frequenz: 50/60 Hz
Schutzart: (nach IEC 60529 frontseitig) IP41
Abgesicherte Kurzschlussfestigkeit: 100
Sicherungsgröße: NH1
Verlustleistung: bei Bemessungsbelastung 70 W
Fabrikat: ABB
Typ: XRG1-185/10-4P-ITS2.1
oder gleichwertig
Angebotenes Fabrikat: '..........'
Angebotener Typ: '..........'
Liefern und betriebsbereit montieren
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Einheit: Stk
Produkt:
  Artikel:
    Artikelnummer: 1SEP204481R3716
    Artikelkurztext: XRG1-185/10-4P-ITS2.1 Lasttrennsch. 4-polig mit ITS2.1 Modul

**01.0132 XRG1-185/10-4P-ITS2.1-MOT Lasttrennsch. 4-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 250 A
Frequenz: 50/60 Hz
Schutzart: (nach IEC 60529 frontseitig) IP41
Abgesicherte Kurzschlussfestigkeit: 100
Sicherungsgröße: NH1
Verlustleistung: bei Bemessungsbelastung 70 W
Fabrikat: ABB
Typ: XRG1-185/10-4P-ITS2.1-MOT
oder gleichwertig
Angebotenes Fabrikat: '..........'
Angebotener Typ: '..........'
Liefern und betriebsbereit montieren
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Einheit: Stk
Produkt:
  Artikel:
    Artikelnummer: 1SEP204481R3717
    Artikelkurztext: XRG1-185/10-4P-ITS2.1-MOT Lasttrennsch. 4-polig mit Motor und ITS2.1 Modul

**01.0133 XRG1-50/5-3P-ITS2.1 Lasttrennsch. 3-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 250 A, (690 V) 250 A
Bemessungsisolationsspannung: 1 kV
Bemessungsstoßspannungsfestigkeit: 8 kV
Bemessungsstrom: 250 A
Frequenz: 50/60 Hz
Schutzart: (nach IEC 60529 frontseitig) IP41
Abgesicherte Kurzschlussfestigkeit: 100
Sicherungsgröße: NH1
Verlustleistung: bei Bemessungsbelastung 70 W
Fabrikat: ABB
Typ: XRG1-50/5-3P-ITS2.1
oder gleichwertig
Angebotenes Fabrikat: '..........'
Angebotener Typ: '..........'
Liefern und betriebsbereit montieren
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Einheit: Stk
Produkt:
  Artikel:
    Artikelnummer: 1SEP204481R1516
    Artikelkurztext: XRG1-50/5-3P-ITS2.1 Lasttrennsch. 3-polig mit ITS2.1 Modul

**01.0134 XRG1-50/5-3P-ITS2.1-MOT Lasttrennsch. 3-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 250 A, (690 V) 250 A
Bemessungsisolationsspannung: 1 kV
Bemessungsstoßspannungsfestigkeit: 8 kV
Bemessungsstrom: 250 A
Frequenz: 50/60 Hz
Schutzart: (nach IEC 60529 frontseitig) IP41
Abgesicherte Kurzschlussfestigkeit: 100
Sicherungsgröße: NH1
Verlustleistung: bei Bemessungsbelastung 70 W
Fabrikat: ABB
Typ: XRG1-50/5-3P-ITS2.1-MOT
oder gleichwertig
Angebotenes Fabrikat: '..........'
Angebotener Typ: '..........'
Liefern und betriebsbereit montieren
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Einheit: Stk
Produkt:
  Artikel:
    Artikelnummer: 1SEP204481R1517
    Artikelkurztext: XRG1-50/5-3P-ITS2.1-MOT Lasttrennsch. 3-polig mit Motor und ITS2.1 Modul

**01.0135 XRG1-50/5-4P-ITS2.1 Lasttrennsch. 4-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 250 A
Frequenz: 50/60 Hz
Schutzart: (nach IEC 60529 frontseitig) IP41
Abgesicherte Kurzschlussfestigkeit: 100
Sicherungsgröße: NH1
Verlustleistung: bei Bemessungsbelastung 70 W
Fabrikat: ABB
Typ: XRG1-50/5-4P-ITS2.1
oder gleichwertig
Angebotenes Fabrikat: '..........'
Angebotener Typ: '..........'
Liefern und betriebsbereit montieren
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Einheit: Stk
Produkt:
  Artikel:
    Artikelnummer: 1SEP204481R1716
    Artikelkurztext: XRG1-50/5-4P-ITS2.1 Lasttrennsch. 4-polig mit ITS2.1 Modul

**01.0136 XRG1-50/5-4P-ITS2.1-MOT Lasttrennsch. 4-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 250 A
Frequenz: 50/60 Hz
Schutzart: (nach IEC 60529 frontseitig) IP41
Abgesicherte Kurzschlussfestigkeit: 100
Sicherungsgröße: NH1
Verlustleistung: bei Bemessungsbelastung 70 W
Fabrikat: ABB
Typ: XRG1-50/5-4P-ITS2.1-MOT
oder gleichwertig
Angebotenes Fabrikat: '..........'
Angebotener Typ: '..........'
Liefern und betriebsbereit montieren
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Einheit: Stk
Produkt:
  Artikel:
    Artikelnummer: 1SEP204481R1717
    Artikelkurztext: XRG1-50/5-4P-ITS2.1-MOT Lasttrennsch. 4-polig mit Motor und ITS2.1 Modul

**01.0137 XRG2-185/10-3P-ITS2.1 Lasttrennsch. 3-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 400 A, (690 V) 400 A
Bemessungsisolationsspannung: 1 kV
Bemessungsstoßspannungsfestigkeit: 8 kV
Bemessungsstrom: 400 A
Frequenz: 50/60 Hz
Schutzart: (nach IEC 60529 frontseitig) IP41
Abgesicherte Kurzschlussfestigkeit: 100
Sicherungsgröße: NH2
Verlustleistung: bei Bemessungsbelastung 100 W
Fabrikat: ABB
Typ: XRG2-185/10-3P-ITS2.1
oder gleichwertig
Angebotenes Fabrikat: '..........'
Angebotener Typ: '..........'
Liefern und betriebsbereit montieren
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Einheit: Stk
Produkt:
  Artikel:
    Artikelnummer: 1SEP204482R3516
    Artikelkurztext: XRG2-185/10-3P-ITS2.1 Lasttrennsch. 3-polig mit ITS2.1 Modul

**01.0138 XRG2-185/10-3P-ITS2.1-MOT Lasttrennsch. 3-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 400 A, (690 V) 400 A
Bemessungsisolationsspannung: 1 kV
Bemessungsstoßspannungsfestigkeit: 8 kV
Bemessungsstrom: 400 A
Frequenz: 50/60 Hz
Schutzart: (nach IEC 60529 frontseitig) IP41
Abgesicherte Kurzschlussfestigkeit: 100
Sicherungsgröße: NH2
Verlustleistung: bei Bemessungsbelastung 100 W
Fabrikat: ABB
Typ: XRG2-185/10-3P-ITS2.1-MOT
oder gleichwertig
Angebotenes Fabrikat: '..........'
Angebotener Typ: '..........'
Liefern und betriebsbereit montieren
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Einheit: Stk
Produkt:
  Artikel:
    Artikelnummer: 1SEP204482R3517
    Artikelkurztext: XRG2-185/10-3P-ITS2.1-MOT Lasttrennsch. 3-polig mit Motor und ITS2.1 Modul

**01.0139 XRG2-185/10-4P-ITS2.1 Lasttrennsch. 4-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 400 A
Frequenz: 50/60 Hz
Schutzart: (nach IEC 60529 frontseitig) IP41
Abgesicherte Kurzschlussfestigkeit: 100
Sicherungsgröße: NH2
Verlustleistung: bei Bemessungsbelastung 100 W
Fabrikat: ABB
Typ: XRG2-185/10-4P-ITS2.1
oder gleichwertig
Angebotenes Fabrikat: '..........'
Angebotener Typ: '..........'
Liefern und betriebsbereit montieren
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Einheit: Stk
Produkt:
  Artikel:
    Artikelnummer: 1SEP204482R3716
    Artikelkurztext: XRG2-185/10-4P-ITS2.1 Lasttrennsch. 4-polig mit ITS2.1 Modul

**01.0140 XRG2-185/10-4P-ITS2.1-MOT Lasttrennsch. 4-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 400 A
Frequenz: 50/60 Hz
Schutzart: (nach IEC 60529 frontseitig) IP41
Abgesicherte Kurzschlussfestigkeit: 100
Sicherungsgröße: NH2
Verlustleistung: bei Bemessungsbelastung 100 W
Fabrikat: ABB
Typ: XRG2-185/10-4P-ITS2.1-MOT
oder gleichwertig
Angebotenes Fabrikat: '..........'
Angebotener Typ: '..........'
Liefern und betriebsbereit montieren
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Einheit: Stk
Produkt:
  Artikel:
    Artikelnummer: 1SEP204482R3717
    Artikelkurztext: XRG2-185/10-4P-ITS2.1-MOT Lasttrennsch. 4-polig mit Motor und ITS2.1 Modul

**01.0141 XRG2-50/5-3P-ITS2.1 Lasttrennsch. 3-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 400 A, (690 V) 400 A
Bemessungsisolationsspannung: 1 kV
Bemessungsstoßspannungsfestigkeit: 8 kV
Bemessungsstrom: 400 A
Frequenz: 50/60 Hz
Schutzart: (nach IEC 60529 frontseitig) IP41
Abgesicherte Kurzschlussfestigkeit: 100
Sicherungsgröße: NH2
Verlustleistung: bei Bemessungsbelastung 100 W
Fabrikat: ABB
Typ: XRG2-50/5-3P-ITS2.1
oder gleichwertig
Angebotenes Fabrikat: '..........'
Angebotener Typ: '..........'
Liefern und betriebsbereit montieren
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Einheit: Stk
Produkt:
  Artikel:
    Artikelnummer: 1SEP204482R1516
    Artikelkurztext: XRG2-50/5-3P-ITS2.1 Lasttrennsch. 3-polig mit ITS2.1 Modul

**01.0142 XRG2-50/5-3P-ITS2.1-MOT Lasttrennsch. 3-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 400 A, (690 V) 400 A
Bemessungsisolationsspannung: 1 kV
Bemessungsstoßspannungsfestigkeit: 8 kV
Bemessungsstrom: 400 A
Frequenz: 50/60 Hz
Schutzart: (nach IEC 60529 frontseitig) IP41
Abgesicherte Kurzschlussfestigkeit: 100
Sicherungsgröße: NH2
Verlustleistung: bei Bemessungsbelastung 100 W
Fabrikat: ABB
Typ: XRG2-50/5-3P-ITS2.1-MOT
oder gleichwertig
Angebotenes Fabrikat: '..........'
Angebotener Typ: '..........'
Liefern und betriebsbereit montieren
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Einheit: Stk
Produkt:
  Artikel:
    Artikelnummer: 1SEP204482R1517
    Artikelkurztext: XRG2-50/5-3P-ITS2.1-MOT Lasttrennsch. 3-polig mit Motor und ITS2.1 Modul

**01.0143 XRG2-50/5-4P-ITS2.1 Lasttrennsch. 4-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 400 A
Frequenz: 50/60 Hz
Schutzart: (nach IEC 60529 frontseitig) IP41
Abgesicherte Kurzschlussfestigkeit: 100
Sicherungsgröße: NH2
Verlustleistung: bei Bemessungsbelastung 100 W
Fabrikat: ABB
Typ: XRG2-50/5-4P-ITS2.1
oder gleichwertig
Angebotenes Fabrikat: '..........'
Angebotener Typ: '..........'
Liefern und betriebsbereit montieren
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Einheit: Stk
Produkt:
  Artikel:
    Artikelnummer: 1SEP204482R1716
    Artikelkurztext: XRG2-50/5-4P-ITS2.1 Lasttrennsch. 4-polig mit ITS2.1 Modul

**01.0144 XRG2-50/5-4P-ITS2.1-MOT Lasttrennsch. 4-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 400 A
Frequenz: 50/60 Hz
Schutzart: (nach IEC 60529 frontseitig) IP41
Abgesicherte Kurzschlussfestigkeit: 100
Sicherungsgröße: NH2
Verlustleistung: bei Bemessungsbelastung 100 W
Fabrikat: ABB
Typ: XRG2-50/5-4P-ITS2.1-MOT
oder gleichwertig
Angebotenes Fabrikat: '..........'
Angebotener Typ: '..........'
Liefern und betriebsbereit montieren
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Einheit: Stk
Produkt:
  Artikel:
    Artikelnummer: 1SEP204482R1717
    Artikelkurztext: XRG2-50/5-4P-ITS2.1-MOT Lasttrennsch. 4-polig mit Motor und ITS2.1 Modul

**01.0145 XRG3-185/10-3P-ITS2.1 Lasttrennsch. 3-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 630 A, (690 V) 500 A
Bemessungsisolationsspannung: 1 kV
Bemessungsstoßspannungsfestigkeit: 8 kV
Bemessungsstrom: 630 A
Frequenz: 50/60 Hz
Schutzart: (nach IEC 60529 frontseitig) IP41
Abgesicherte Kurzschlussfestigkeit: 100
Sicherungsgröße: NH3
Verlustleistung: bei Bemessungsbelastung 245 W
Fabrikat: ABB
Typ: XRG3-185/10-3P-ITS2.1
oder gleichwertig
Angebotenes Fabrikat: '..........'
Angebotener Typ: '..........'
Liefern und betriebsbereit montieren
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Einheit: Stk
Produkt:
  Artikel:
    Artikelnummer: 1SEP204483R3516
    Artikelkurztext: XRG3-185/10-3P-ITS2.1 Lasttrennsch. 3-polig mit ITS2.1 Modul

**01.0146 XRG3-185/10-3P-ITS2.1-MOT Lasttrennsch. 3-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 630 A, (690 V) 500 A
Bemessungsisolationsspannung: 1 kV
Bemessungsstoßspannungsfestigkeit: 8 kV
Bemessungsstrom: 630 A
Frequenz: 50/60 Hz
Schutzart: (nach IEC 60529 frontseitig) IP41
Abgesicherte Kurzschlussfestigkeit: 100
Sicherungsgröße: NH3
Verlustleistung: bei Bemessungsbelastung 245 W
Fabrikat: ABB
Typ: XRG3-185/10-3P-ITS2.1-MOT
oder gleichwertig
Angebotenes Fabrikat: '..........'
Angebotener Typ: '..........'
Liefern und betriebsbereit montieren
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Einheit: Stk
Produkt:
  Artikel:
    Artikelnummer: 1SEP204483R3517
    Artikelkurztext: XRG3-185/10-3P-ITS2.1-MOT Lasttrennsch. 3-polig mit Motor und ITS2.1 Modul

**01.0147 XRG3-185/10-4P-ITS2.1 Lasttrennsch. 4-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 630 A
Frequenz: 50/60 Hz
Schutzart: (nach IEC 60529 frontseitig) IP41
Abgesicherte Kurzschlussfestigkeit: 100
Sicherungsgröße: NH3
Verlustleistung: bei Bemessungsbelastung 245 W
Fabrikat: ABB
Typ: XRG3-185/10-4P-ITS2.1
oder gleichwertig
Angebotenes Fabrikat: '..........'
Angebotener Typ: '..........'
Liefern und betriebsbereit montieren
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Einheit: Stk
Produkt:
  Artikel:
    Artikelnummer: 1SEP204483R3716
    Artikelkurztext: XRG3-185/10-4P-ITS2.1 Lasttrennsch. 4-polig mit ITS2.1 Modul

**01.0148 XRG3-185/10-4P-ITS2.1-MOT Lasttrennsch. 4-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 630 A
Frequenz: 50/60 Hz
Schutzart: (nach IEC 60529 frontseitig) IP41
Abgesicherte Kurzschlussfestigkeit: 100
Sicherungsgröße: NH3
Verlustleistung: bei Bemessungsbelastung 245 W
Fabrikat: ABB
Typ: XRG3-185/10-4P-ITS2.1-MOT
oder gleichwertig
Angebotenes Fabrikat: '..........'
Angebotener Typ: '..........'
Liefern und betriebsbereit montieren
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Einheit: Stk
Produkt:
  Artikel:
    Artikelnummer: 1SEP204483R3717
    Artikelkurztext: XRG3-185/10-4P-ITS2.1-MOT Lasttrennsch. 4-polig mit Motor und ITS2.1 Modul

**01.0149 XRG3-50/5-3P-ITS2.1 Lasttrennsch. 3-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 630 A, (690 V) 500 A
Bemessungsisolationsspannung: 1 kV
Bemessungsstoßspannungsfestigkeit: 8 kV
Bemessungsstrom: 630 A
Frequenz: 50/60 Hz
Schutzart: (nach IEC 60529 frontseitig) IP41
Abgesicherte Kurzschlussfestigkeit: 100
Sicherungsgröße: NH3
Verlustleistung: bei Bemessungsbelastung 245 W
Fabrikat: ABB
Typ: XRG3-50/5-3P-ITS2.1
oder gleichwertig
Angebotenes Fabrikat: '..........'
Angebotener Typ: '..........'
Liefern und betriebsbereit montieren
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Einheit: Stk
Produkt:
  Artikel:
    Artikelnummer: 1SEP204483R1516
    Artikelkurztext: XRG3-50/5-3P-ITS2.1 Lasttrennsch. 3-polig mit ITS2.1 Modul

**01.0150 XRG3-50/5-3P-ITS2.1-MOT Lasttrennsch. 3-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 3
Bemessungsbetriebsspannung: 690 V AC
Bemessungsbetriebsstrom AC-23A: (500 V) 630 A, (690 V) 500 A
Bemessungsisolationsspannung: 1 kV
Bemessungsstoßspannungsfestigkeit: 8 kV
Bemessungsstrom: 630 A
Frequenz: 50/60 Hz
Schutzart: (nach IEC 60529 frontseitig) IP41
Abgesicherte Kurzschlussfestigkeit: 100
Sicherungsgröße: NH3
Verlustleistung: bei Bemessungsbelastung 245 W
Fabrikat: ABB
Typ: XRG3-50/5-3P-ITS2.1-MOT
oder gleichwertig
Angebotenes Fabrikat: '..........'
Angebotener Typ: '..........'
Liefern und betriebsbereit montieren
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Einheit: Stk
Produkt:
  Artikel:
    Artikelnummer: 1SEP204483R1517
    Artikelkurztext: XRG3-50/5-3P-ITS2.1-MOT Lasttrennsch. 3-polig mit Motor und ITS2.1 Modul

**01.0151 XRG3-50/5-4P-ITS2.1 Lasttrennsch. 4-polig mit ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 630 A
Frequenz: 50/60 Hz
Schutzart: (nach IEC 60529 frontseitig) IP41
Abgesicherte Kurzschlussfestigkeit: 100
Sicherungsgröße: NH3
Verlustleistung: bei Bemessungsbelastung 245 W
Fabrikat: ABB
Typ: XRG3-50/5-4P-ITS2.1
oder gleichwertig
Angebotenes Fabrikat: '..........'
Angebotener Typ: '..........'
Liefern und betriebsbereit montieren
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Einheit: Stk
Produkt:
  Artikel:
    Artikelnummer: 1SEP204483R1716
    Artikelkurztext: XRG3-50/5-4P-ITS2.1 Lasttrennsch. 4-polig mit ITS2.1 Modul

**01.0152 XRG3-50/5-4P-ITS2.1-MOT Lasttrennsch. 4-polig mit Motor und ITS2.1 Modul**
Die Baureihe SlimLine XRG erfüllt die Gerätenorm DIN EN 60947-3. Die Montage erfolgt vertikal oder horizontal auf einer Sammelschiene mit 50 mm bzw. 185 mm Sammelschienenabstand. Unser Angebot umfasst 2-polige, 3-polige und 4-polige Ausführungen. Des Weiteren ist der Griff verschließbar und der Kabelabgang kann oben, unten, rechts oder links gelegt werden. Zudem gibt es Ausführungen mit einer Sicherungsüberwachung, welche für Prüfzwecke demontiert werden kann und eine intelligente Ausführung zum Energiemanagement mit und ohne Display. Die Sicherung muss separat bestellt werden. Im ausgeschalteten Zustand ist die Sicherung spannungsfrei. Im eingeschalteten Zustand ist die Sicherungskammer verriegelt und kann nicht geöffnet werden. Eine einfache Programmierung mit einem Leistungsschalter ist möglich. Der Einsatzbereich ist für AC-Spannungen, es gibt ebenfalls DC Varianten. Die Baureihe enthält Lyra-Kontakte und eine reale Schaltstellungsanzeige. Die SlimLine XRG ist unter Spannung austauschbar. Als Zubehör bietet ABB Hilfskontakte, V-Klemmen, Stromwandler, Amperemeter und noch vieles mehr.

Normen: IEC60947-3
Anschlussart: Bolzen
Anzahl Pole: 4
Bemessungsbetriebsspannung: 500 V AC
Bemessungsisolationsspannung: 1 kV
Bemessungsstoßspannungsfestigkeit: 8 kV
Bemessungsstrom: 630 A
Frequenz: 50/60 Hz
Schutzart: (nach IEC 60529 frontseitig) IP41
Abgesicherte Kurzschlussfestigkeit: 100
Sicherungsgröße: NH3
Verlustleistung: bei Bemessungsbelastung 245 W
Fabrikat: ABB
Typ: XRG3-50/5-4P-ITS2.1-MOT
oder gleichwertig
Angebotenes Fabrikat: '..........'
Angebotener Typ: '..........'
Liefern und betriebsbereit montieren
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Einheit: Stk
Produkt:
  Artikel:
    Artikelnummer: 1SEP204483R1717
    Artikelkurztext: XRG3-50/5-4P-ITS2.1-MOT Lasttrennsch. 4-polig mit Motor und ITS2.1 Modul

**01.0153 SA/S12.16.6.2 Schaltaktor, 12fach, 16 A, C-Last mit Energiefunktion, REG**
Schaltaktor, 12fach, 16/20 A, C-Last mit Energiefunktion, REG

schaltet mit potenzialfreien Kontakten Stromkreise mit elek.
Verbrauchern über KNX und/oder manuell. Stromerfassung
und Energiefunktion. Ohne zusätzlicher Hilfsspannung.

- Integrierter KNX Busankoppler
- Keine externe Spannungsversorgung notwendig
- Beschriftungsmöglichkeit auf Gerät
- Manuelle Bedienung je Ausgang
- Anzeige Schalposition je Ausgang

Funktion:
- Schalten ohmscher, induktiver und kapazitiver Lasten
- Beleuchtungen
- Signaleinrichtungen
- Lastrelais/Schütz
- Last- und Energiefunktionen

Ein Anwendungsprogramm mit folgenden Funktionen:
Pro Gerät:
- Zentrales Schalten aller Ausgänge
- Zentraler Szenenaufruf
- Zentrale Lastabschaltung (DTP236.001)
- Sicherheitsprioritäten
- Parametrierung über Vorlagen
- zyklisches in-Betrieb-Telegramm
- In Betrieb, zyklisches Lebenssignal
- Sende- und Schalt-Verzögerung nach
 Busspannungswiederkehr
- Telegrammratenbegrenzung
- Statuswerte anfordern
- 24 Schwellwerte/Logische Verknüpfungen
 (AND, OR, XOR, TOR, Inverter)
 autark oder direkt mit Ausgang verbunden
- 4 Energiegruppen

Pro Schalt-Ausgang:
- Schließer/Öffner parametrierbar
- Zeitfunktionen, Ein-/Ausschaltverzögerung
- Treppenlichtfunktion mit Vorwarnung
- Treppenlichtzeit über KNX veränderbar
- 16 Szenenzuordnungen pro Ausgang (Aufruf über 1 Bit
 oder 1 Byte), abbildbar auf 64 KNX Szenen
- Unabhängige Logik-/Schwellwert-Funktion
- Schaltstatus
- Zwangsführung / Sperren und Sicherheitsfunktion
- Verhalten bei Busspannungsausfall
- Verhalten nach Busspannungswiederkehr
- Verhalten nach ETS-Download
- Statusbyte mit Betriebszuständen
- Lastabschaltung (Integration in ein Laststeuer-System
 über DTP236.001)
- Strommessung
- Leistungsberechnung (Spannung und Leistungsfaktor
 über KNX änderbar)
- Energieverbrauchsberechnung (Haupt- und Zwischenzähler)
- Lastüberwachung (ein/aus, Standby, Unterlast, Betrieb,
 Überlast, Max Last), Schwellwerte über KNX änderbar
- Kontaktüberwachung (über tatsächlichen Stromfluss)

Eine Kombination von Funktionen ist möglich.

Ausgänge: 12 potenzialfreie Kontakte
Nennstrom pro Ausgang: 16 A (230 V AC) C-Last
 20A (230 V AC)
Nennfrequenz: 50 / 60 Hz
Maximaler Strom Gerät: 12 x 20 A
Nennfrequenz: 50 / 60 Hz
Mehrphasen-Betrieb: möglich
Stromerkennung: 0,02 A - 20 A AC, +/- 2%
Maximale Verlustleistung Gerät: 12,0 W (16 A) / 16,0 W (20 A)

Schaltvermögen
- Nach DIN EN 60 947: 16 A AC3 / 20 A AC1
- Nach DIN EN 60 669: 16 A / 20 A (200 µF)
- Max. Einschaltspitzenstrom (150µs) 600A
 LED und Energiesparlampen anschließbar

Anschluss:
Laststromkreis: Schraubklemmen mit Kombikopfschraube für
Leitungen von 0,2 bis 6 mm²
KNX: Schraubenlose Busanschlussklemme

Schutzart: IP 20, DIN EN 60 529
Montage: auf Tragschiene 35 mm, DIN EN 60 715
Einbaulage: beliebig
Breite: 12 TE (210 mm)
Gehäusematerial:
- Kunststoff, halogenfrei
- Entflammbarkeit V-0 gem. UL94

Liefern/Montieren inkl. Zubehör:
Inbetriebnahme:

Baureihe: Switch Actuators 16/20 A
Unterstützte Bussysteme: KNX (TP)
Anzahl digitaler Eingänge: 0
Anzahl Eingänge: Analog (0 ... 10 V / 4 ... 20 mA) 0
Anzahl Ausgänge: 12
Hilfsspannung AC/DC: KNX
Montageart: DIN-Schiene
Schutzart: IP20
Breite in Teilungseinheiten: 12
Fabrikat: ABB
Typ: SA/S12.16.6.2
oder gleichwertig
Angebotenes Fabrikat: '..........'
Angebotener Typ: '..........'
Liefern und betriebsbereit montieren
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Einheit: Stk
Produkt:
  Artikel:
    Artikelnummer: 2CDG110272R0011
    Artikelkurztext: SA/S12.16.6.2 Schaltaktor, 12fach, 16 A, C-Last mit Energiefunktion, REG

**01.0154 SA/S2.16.6.2 Schaltaktor, 2fach, 16 A, C-Last mit Energiefunktion, REG**
Schaltaktor, 2-fach, 16/20 A, C-Last mit Energiefunktion, REG

schaltet mit potenzialfreien Kontakten Stromkreise mit elek.
Verbrauchern über KNX und/oder manuell. Stromerfassung
und Energiefunktion. Ohne zusätzlicher Hilfsspannung.

- Integrierter KNX Busankoppler
- Keine externe Spannungsversorgung notwendig
- Beschriftungsmöglichkeit auf Gerät
- Manuelle Bedienung je Ausgang
- Anzeige Schalposition je Ausgang

Funktion:
- Schalten ohmscher, induktiver und kapazitiver Lasten
 - Beleuchtungen
 - Signaleinrichtungen
 - Lastrelais/Schütz
- Last- und Energiefunktionen

Ein Anwendungsprogramm mit folgenden Funktionen:
Pro Gerät:
- Zentrales Schalten aller Ausgänge
- Zentraler Szenenaufruf
- Zentrale Lastabschaltung (DTP236.001)
- Sicherheitsprioritäten
- Parametrierung über Vorlagen
- zyklisches in-Betrieb-Telegramm
- In Betrieb, zyklisches Lebenssignal
- Sende- und Schalt-Verzögerung nach
 Busspannungswiederkehr
- Telegrammratenbegrenzung
- Statuswerte anfordern
- 24 Schwellwerte/Logische Verknüpfungen
 (AND, OR, XOR, TOR, Inverter) autark oder direkt
 mit Ausgang verbunden
- 4 Energiegruppen

Pro Schalt-Ausgang:
- Schließer/Öffner parametrierbar
- Zeitfunktionen, Ein-/Ausschaltverzögerung
- Treppenlichtfunktion mit Vorwarnung
- Treppenlichtzeit über KNX veränderbar
- 16 Szenenzuordnungen pro Ausgang (Aufruf über 1 Bit
 oder 1 Byte), abbildbar auf 64 KNX Szenen
- Unabhängige Logik-/Schwellwert-Funktion
- Schaltstatus
- Zwangsführung / Sperren und Sicherheitsfunktion
- Verhalten bei Busspannungsausfall
- Verhalten nach Busspannungswiederkehr
- Verhalten nach ETS-Download
- Statusbyte mit Betriebszuständen
- Lastabschaltung (Integration in ein Laststeuer-System
 über DTP236.001)
- Strommessung
- Leistungsberechnung (Spannung und Leistungsfaktor
 über KNX änderbar)
- Energieverbrauchsberechnung (Haupt- und Zwischenzähler)
- Lastüberwachung (ein/aus, Standby, Unterlast, Betrieb,
 Überlast, Max Last), Schwellwerte über KNX änderbar
- Kontaktüberwachung (über tatsächlichen Stromfluss)

Eine Kombination von Funktionen ist möglich.

Ausgänge: 2 potenzialfreie Kontakte
Nennstrom pro Ausgang: 16 A (230 V AC) C-Last
 20A (230 V AC)
Nennfrequenz: 50 / 60 Hz
Maximaler Strom Gerät: 2 x 20 A
Nennfrequenz: 50 / 60 Hz
Mehrphasen-Betrieb: möglich
Stromerkennung: 0,02 A - 20 A AC, +/- 2%
Maximale Verlustleistung Gerät: 2,0 W (16 A) / 3,0 W (20 A)

Schaltvermögen
- Nach DIN EN 60 947: 16 A AC3 / 20 A AC1
- Nach DIN EN 60 669: 16 A / 20 A (200 µF)
- Max. Einschaltspitzenstrom (150µs) 600A
 LED und Energiesparlampen anschließbar

Anschluss:
Laststromkreis: Schraubklemmen mit Kombikopfschraube für
Leitungen von 0,2 bis 6 mm²
KNX: Schraubenlose Busanschlussklemme

Schutzart: IP 20, DIN EN 60 529
Montage: auf Tragschiene 35 mm, DIN EN 60 715
Einbaulage: beliebig
Breite: 2 TE (36 mm)
Gehäusematerial:
- Kunststoff, halogenfrei
- Entflammbarkeit V-0 gem. UL94

Liefern/Montieren inkl. Zubehör:
Inbetriebnahme:

Baureihe: Switch Actuators 16/20 A
Unterstützte Bussysteme: KNX (TP)
Anzahl digitaler Eingänge: 0
Anzahl Eingänge: Analog (0 ... 10 V / 4 ... 20 mA) 0
Anzahl Ausgänge: 2
Hilfsspannung AC/DC: KNX
Montageart: DIN-Schiene
Schutzart: IP20
Breite in Teilungseinheiten: 2
Fabrikat: ABB
Typ: SA/S2.16.6.2
oder gleichwertig
Angebotenes Fabrikat: '..........'
Angebotener Typ: '..........'
Liefern und betriebsbereit montieren
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Einheit: Stk
Produkt:
  Artikel:
    Artikelnummer: 2CDG110269R0011
    Artikelkurztext: SA/S2.16.6.2 Schaltaktor, 2fach, 16 A, C-Last mit Energiefunktion, REG

**01.0155 SA/S4.16.6.2 Schaltaktor, 4fach, 16 A, C-Last mit Energiefunktion, REG**
Schaltaktor, 4-fach, 16/20 A, C-Last mit Energiefunktion, REG

schaltet mit potenzialfreien Kontakten Stromkreise mit elek.
Verbrauchern über KNX und/oder manuell. Stromerfassung
und Energiefunktion. Ohne zusätzlicher Hilfsspannung.

- Integrierter KNX Busankoppler
- Keine externe Spannungsversorgung notwendig
- Beschriftungsmöglichkeit auf Gerät
- Manuelle Bedienung je Ausgang
- Anzeige Schalposition je Ausgang

Funktion:
- Schalten ohmscher, induktiver und kapazitiver Lasten
- Beleuchtungen
- Signaleinrichtungen
- Lastrelais/Schütz
- Last- und Energiefunktionen

Ein Anwendungsprogramm mit folgenden Funktionen:
Pro Gerät:
- Zentrales Schalten aller Ausgänge
- Zentraler Szenenaufruf
- Zentrale Lastabschaltung (DTP236.001)
- Sicherheitsprioritäten
- Parametrierung über Vorlagen
- zyklisches in-Betrieb-Telegramm
- In Betrieb, zyklisches Lebenssignal
- Sende- und Schalt-Verzögerung nach
 Busspannungswiederkehr
- Telegrammratenbegrenzung
- Statuswerte anfordern
- 24 Schwellwerte/Logische Verknüpfungen
 (AND, OR, XOR, TOR, Inverter)
 autark oder direkt mit Ausgang verbunden
- 4 Energiegruppen

Pro Schalt-Ausgang:
- Schließer/Öffner parametrierbar
- Zeitfunktionen, Ein-/Ausschaltverzögerung
- Treppenlichtfunktion mit Vorwarnung
- Treppenlichtzeit über KNX veränderbar
- 16 Szenenzuordnungen pro Ausgang (Aufruf über 1 Bit
 oder 1 Byte), abbildbar auf 64 KNX Szenen
- Unabhängige Logik-/Schwellwert-Funktion
- Schaltstatus
- Zwangsführung / Sperren und Sicherheitsfunktion
- Verhalten bei Busspannungsausfall
- Verhalten nach Busspannungswiederkehr
- Verhalten nach ETS-Download
- Statusbyte mit Betriebszuständen
- Lastabschaltung (Integration in ein Laststeuer-System
 über DTP236.001)
- Strommessung
- Leistungsberechnung (Spannung und Leistungsfaktor
 über KNX änderbar)
- Energieverbrauchsberechnung (Haupt- und Zwischenzähler)
- Lastüberwachung (ein/aus, Standby, Unterlast, Betrieb,
 Überlast, Max Last), Schwellwerte über KNX änderbar
- Kontaktüberwachung (über tatsächlichen Stromfluss)

Eine Kombination von Funktionen ist möglich.

Ausgänge: 4 potenzialfreie Kontakte
Nennstrom pro Ausgang: 16 A (230 V AC) C-Last
 20A (230 V AC)
Nennfrequenz: 50 / 60 Hz
Maximaler Strom Gerät: 4 x 20 A
Nennfrequenz: 50 / 60 Hz
Mehrphasen-Betrieb: möglich
Stromerkennung: 0,02 A - 20 A AC, +/- 2%
Maximale Verlustleistung Gerät: 4,0 W (16 A) / 5,5 W (20 A)

Schaltvermögen
- Nach DIN EN 60 947: 16 A AC3 / 20 A AC1
- Nach DIN EN 60 669: 16 A / 20 A (200 µF)
- Max. Einschaltspitzenstrom (150µs) 600A
 LED und Energiesparlampen anschließbar

Anschluss:
Laststromkreis: Schraubklemmen mit Kombikopfschraube für
Leitungen von 0,2 bis 6 mm²
KNX: Schraubenlose Busanschlussklemme

Schutzart: IP 20, DIN EN 60 529
Montage: auf Tragschiene 35 mm, DIN EN 60 715
Einbaulage: beliebig
Breite: 4 TE (70 mm)
Gehäusematerial:
- Kunststoff, halogenfrei
- Entflammbarkeit V-0 gem. UL94

Liefern/Montieren inkl. Zubehör:
Inbetriebnahme:

Baureihe: Switch Actuators 16/20 A
Unterstützte Bussysteme: KNX (TP)
Anzahl digitaler Eingänge: 0
Anzahl Eingänge: Analog (0 ... 10 V / 4 ... 20 mA) 0
Anzahl Ausgänge: 4
Hilfsspannung AC/DC: KNX
Montageart: DIN-Schiene
Schutzart: IP20
Breite in Teilungseinheiten: 4
Fabrikat: ABB
Typ: SA/S4.16.6.2
oder gleichwertig
Angebotenes Fabrikat: '..........'
Angebotener Typ: '..........'
Liefern und betriebsbereit montieren
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Einheit: Stk
Produkt:
  Artikel:
    Artikelnummer: 2CDG110270R0011
    Artikelkurztext: SA/S4.16.6.2 Schaltaktor, 4fach, 16 A, C-Last mit Energiefunktion, REG

**01.0156 SA/S8.16.6.2 Schaltaktor, 8fach, 16 A, C-Last mit Energiefunktion, REG**
Schaltaktor, 8fach, 16/20 A, C-Last mit Energiefunktion, REG

schaltet mit potenzialfreien Kontakten Stromkreise mit elek.
Verbrauchern über KNX und/oder manuell. Stromerfassung
und Energiefunktion. Ohne zusätzlicher Hilfsspannung.

- Integrierter KNX Busankoppler
- Keine externe Spannungsversorgung notwendig
- Beschriftungsmöglichkeit auf Gerät
- Manuelle Bedienung je Ausgang
- Anzeige Schalposition je Ausgang

Funktion:
- Schalten ohmscher, induktiver und kapazitiver Lasten
- Beleuchtungen
- Signaleinrichtungen
- Lastrelais/Schütz
- Last- und Energiefunktionen

Ein Anwendungsprogramm mit folgenden Funktionen:
Pro Gerät:
- Zentrales Schalten aller Ausgänge
- Zentraler Szenenaufruf
- Zentrale Lastabschaltung (DTP236.001)
- Sicherheitsprioritäten
- Parametrierung über Vorlagen
- zyklisches in-Betrieb-Telegramm
- In Betrieb, zyklisches Lebenssignal
- Sende- und Schalt-Verzögerung nach
 Busspannungswiederkehr
- Telegrammratenbegrenzung
- Statuswerte anfordern
- 24 Schwellwerte/Logische Verknüpfungen
 (AND, OR, XOR, TOR, Inverter)
 autark oder direkt mit Ausgang verbunden
- 4 Energiegruppen

Pro Schalt-Ausgang:
- Schließer/Öffner parametrierbar
- Zeitfunktionen, Ein-/Ausschaltverzögerung
- Treppenlichtfunktion mit Vorwarnung
- Treppenlichtzeit über KNX veränderbar
- 16 Szenenzuordnungen pro Ausgang (Aufruf über 1 Bit
 oder 1 Byte), abbildbar auf 64 KNX Szenen
- Unabhängige Logik-/Schwellwert-Funktion
- Schaltstatus
- Zwangsführung / Sperren und Sicherheitsfunktion
- Verhalten bei Busspannungsausfall
- Verhalten nach Busspannungswiederkehr
- Verhalten nach ETS-Download
- Statusbyte mit Betriebszuständen
- Lastabschaltung (Integration in ein Laststeuer-System
 über DTP236.001)
- Strommessung
- Leistungsberechnung (Spannung und Leistungsfaktor
 über KNX änderbar)
- Energieverbrauchsberechnung (Haupt- und Zwischenzähler)
- Lastüberwachung (ein/aus, Standby, Unterlast, Betrieb,
 Überlast, Max Last), Schwellwerte über KNX änderbar
- Kontaktüberwachung (über tatsächlichen Stromfluss)

Eine Kombination von Funktionen ist möglich.

Ausgänge: 8 potenzialfreie Kontakte
Nennstrom pro Ausgang: 16 A (230 V AC) C-Last
 20A (230 V AC)
Nennfrequenz: 50 / 60 Hz
Maximaler Strom Gerät: 8 x 20 A
Nennfrequenz: 50 / 60 Hz
Mehrphasen-Betrieb: möglich
Stromerkennung: 0,02 A - 20 A AC, +/- 2%
Maximale Verlustleistung Gerät: 8,0 W (16 A) / 11 W (20 A)

Schaltvermögen
- Nach DIN EN 60 947: 16 A AC3 / 20 A AC1
- Nach DIN EN 60 669: 16 A / 20 A (200 µF)
- Max. Einschaltspitzenstrom (150µs) 600A
 LED und Energiesparlampen anschließbar

Anschluss:
Laststromkreis: Schraubklemmen mit Kombikopfschraube für
Leitungen von 0,2 bis 6 mm²
KNX: Schraubenlose Busanschlussklemme

Schutzart: IP 20, DIN EN 60 529
Montage: auf Tragschiene 35 mm, DIN EN 60 715
Einbaulage: beliebig
Breite: 8 TE (140 mm)
Gehäusematerial:
- Kunststoff, halogenfrei
- Entflammbarkeit V-0 gem. UL94

Liefern/Montieren inkl. Zubehör:
Inbetriebnahme:

Baureihe: Switch Actuators 16/20 A
Unterstützte Bussysteme: KNX (TP)
Anzahl digitaler Eingänge: 0
Anzahl Eingänge: Analog (0 ... 10 V / 4 ... 20 mA) 0
Anzahl Ausgänge: 8
Hilfsspannung AC/DC: KNX
Montageart: DIN-Schiene
Schutzart: IP20
Breite in Teilungseinheiten: 8
Fabrikat: ABB
Typ: SA/S8.16.6.2
oder gleichwertig
Angebotenes Fabrikat: '..........'
Angebotener Typ: '..........'
Liefern und betriebsbereit montieren
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Einheit: Stk
Produkt:
  Artikel:
    Artikelnummer: 2CDG110271R0011
    Artikelkurztext: SA/S8.16.6.2 Schaltaktor, 8fach, 16 A, C-Last mit Energiefunktion, REG
